# Energetische Sanierung Doppelturnhalle Finsterwalde
Angebotsaufforderung (GAEB DA 2000 1.2a, DA83)
Projekt: 22-016
Währung: EUR
Eröffnung: 12.03.2026 00:00
Ausführungsbeginn: 20.05.2026
Ausführungsende: 31.12.2027
Auftraggeber: Stadt Finsterwalde, Schloßstraße 7/8, 03238 Finsterwalde, E-Mail h.wich@bauconzept.com
Erstellt mit: NEVARIS/ GXML Toolbox V3.3 R20240815, NEVARIS 25.2.0, 22.01.2026

## Los 02: Rohbau
Datum: 22.01.2026

*Hinweis: Vorbemerkungen*
Baubeschreibung

Bauherr:
Stadt Finsterwalde
Schloßstraße 7/8
03238 Finsterwalde

Projekt: Energetische Sanierung der Doppelturnhalle Finsterwalde

Projektadresse: Doppelturnhalle Finsterwalde, August-Bebel-Str. 18, 03238 Finsterwalde

ALLGEMEINE ANGABEN:
Es handelt sich um ein 4-geschossigen Klinkerbau mit Teilunterkellerung im Haupttrakt.
Das Bauwerk ist etwa 39 m lang und 14 m breit. Ausgehend von Oberkante Gelände bis Oberkante
First kann die Bauwerkshöhe mit etwa 23 m angegeben werden. Im Gebäude sind im EG und 1 .OG zwei Turnhallen übereinander angeordnet. Aufgrund der Turnhallenhöhen von ca. 6 und 8 m sind die giebelseitigen Bereiche von Umkleiden, Geräteräumen usw. durch jeweils ein zusätzliches Zwischengeschoss gegliedert.
Die Planung umfasst die energetische Sanierung sowie die barrierefreie Erschließung des gesamten Gebäudes einschließlich der Ergänzung eines Aufzuges, die Neuordnung der Sanitär- und Umkleidebereiche in allen Geschossen des östlichen Gebäudebereichs (Haupttrakt), die Anordnung der erforderlichen Technikflächen sowie die Abgrenzung der Bereiche für Sport- und Lagerflächen in den Hallen und im westlichen Gebäudeteil (Nebentrakt).
Die Doppelturnhalle wird derzeit mit Erdgas versorgt. Mit der Sanierung des Gebäudes wird diese an das Fernwärmenetz angeschlossen.
Zunächst erfolgt die Entkernung mit Beseitigung alter Technik. Das Dach wird neu gedeckt und die Klinker-Fassade gereinigt, wobei Fenster und Türen erneuert werden. Im Innenbereich werden neue Wände mittels Trockenbau errichtet und das Raumkonzept neu umgesetzt. Die technischen Einrichtungen werden komplett erneuert. Die Turnhalle erhält einen Sportboden, andere Räume werden gefliest bzw. mit Linoleum ausgelegt.

GEGEBENHEITEN BAUSTELLE:
Die Doppelturnhalle befindet sich in der August-Bebel-Straße 18 und gehört zur Grundschule Stadtmitte der Sängerstadt Finsterwalde.
Die Baustellenzufahrt erfolgt über die Feuerwehrzufahrt von der August-Bebel-Straße 18 aus. Im Bereich Feuerwehrzufahrt dürfen keine Baustoffe und Kraftfahrzeuge abgestellt werden.

DENKMALSCHUTZ:
Die Doppelturnhalle ist ein Einzeldenkmal und wurde 1928 eingeweiht. Sie stellt auf Grund ihrer Bauform wie auch ihrer vielen bauzeitlichen Details eine Besonderheit im Land Brandenburg dar. Neben der markanten expressionistischen 20er Jahre Gestaltung des Äußeren sind auch im Inneren die originalen Gestaltungselemente, wie beispielsweise Türen, Sportgeräte und Wandverkleidungen fast vollständig erhalten und bilden einen wesentlichen Denkmalwert des Gebäudes.

KONSTRUKTION:
Außenwände: Ziegelmauerwerk
Fenster/Türen: Unsanierte Bereiche: zweiflügelige Holzkastenfenster bzw. Einfachfenster,
Außentüren aus Holz.
Geschossdecken: Stahlbetonrippendecken, Rippenabstand und -Höhe in Abhängigkeit der Stützweite.
Oberseitig mineralischer Estrich, auch mehrlagig, teilw. Steinholzestrich. Unterseitig Deckenputz mit Leisten und Schilfrohr als Putzträger.
Decke Abstellraum zwischen EG/1. ZG und OG/2. ZG Holzbalkendecke.
Decken der Emporen: Stahlbetonplatten
Decken Galeriebereiche: Stahlträger mit aufliegenden Hohldielen
Decke obere Halle zum Dachgeschoss: Unterseite Brettschalung geputzt, Holzkonstruktion mit gebogenen Bindern. Zwischen den Bindern liegt ein Korkdämmstoff und eine Mineralwolldämmung mit insg. 8cm Dicke, darauf eine Bitumenpappe.

GEPLANTE SANIERUNGSMASSNAHMEN:

Außenwände:
- Trockenlegung der Grundmauern
- Fassade reinigen und Fehlstellen ausbessern
- wärmeschutztechnische Aufbesserung durch Innendämmung
- Fenster nach historischem Vorbild erneuern, Blechabdeckung, Zeitzeugenfenster belassen
- Außentüren nach historischem Vorbild erneuern

Innenwände und Türen:
- Abbrucharbeiten / Entrümpelung
- Neue Wände zumeist Trockenbau als Installationswände / Vorsatzschalen
- Wandbekleidungen Fliesen / Putz
- Aufarbeitung der Bestandstüren, z.T. neue Türen

Decken und Fußböden:
- brandschutztechn. Ertüchtigung der Bestandsdecken gemäß den Anforderungen des baulichen

Brandschutzes
- Decke über KG Dämmung zw. den Rippen, Zustand Rippendecke kontrollieren, Sperr- und

Dämmschichten / Estrich / Fliesen
-Geschossdecken: Zustand Rippendecken kontrollieren, Ertüchtigung Brandschutz von
unten / Unterdecken / Aufbringen von Estrich / Linoleum / Fliesen

Hallen:
-Auslagerung der Sportgeräte
-neuer Fußbodenaufbau mit Dämmung / Fußbodenheizung im OG / flächenelastischer Sportboden mit Linoleum

Umkleide / Sanitärbereiche:
-neuer Fußbodenaufbau (Fußbodenheizung, Estrich, Fliesen bzw. Linoleum,) und Trennwänden aus
Trockenbau
-Unterdecken gemäß Brandschutzanforderungen
-Stirnseitige Prallwände und herstellen von Ballwurfsicherheit

Dachboden
- Ertüchtigung Dachtragwerk
- Dämmung der Deckenebene / Gewölbedecke
- Laufbohlen oberhalb der Deckenbalken im Dachgeschoss nur an ausgewählten Stellen

Dach
-Neueindeckung mit Holländische Dachpfanne

Historische Sportgeräte
-Aufarbeitung und Wiedereinbau der historischen Sportgeräte und Wandverkleidung

WC-Trennwände
-Aufarbeitung und Wiederverwendung der hist. WC-Trennwände

Außenanlagen
-Zugang zum Gebäude barrierefrei herrichten. Errichtung einer neuen Toranlage nach hist. Vorbild.

Ausführungszeit: siehe Formblatt 214

Lagerflächen in Abstimmung mit der Bauleitung - eingeschränkte Platzverhältnisse
Vertragsgrundlage: VOB in aktueller gültiger Fassung

Zusätzliche allgemeine Vertragsbedingungen:

1. Der Auftragnehmer unterhält seine eigene Baustelleneinrichtung Flächennutzungen ausschließlich nach Abstimmung mit der Bauleitung.

2. Dokumentation:
Folgende Dokumentionen sind geschuldete Leistung und vor der Abnahme 2 x in Papierform und 1 x Digital beizubringen :
- Prüfzeugnisse/ Prüfberichte, Prüfbücher und Zulassungen für eingesetzte Materialien
- Lieferscheine, Qualitätsnachweise für eingesetzte Materialien
- Bautagesbücher
- Produktdatenblätter

3. Fachunternehmer- Fachbauleitererklärungen und Konformitätserklärungen sind vor Abnahme an die Bauüberwachung in 1 x digital und 1x als Papier als pdf zu übergeben.

4. Bautages- und Arbeitsberichte sind arbeitstäglich zu führen.
Bautagesbücher sind täglich durchnummeriert mit Wetter außen und im Gebäude, Mitarbeiterzahl, verbaute Materialien mit Verbauungsort zu führen und mindestens wöchentlich der Bauleitung des Auftraggebers zu übergeben.

5. Die Teilnahme an den Bauberatungen ist während der Ausführungszeit wöchentlich durch einen fachlich kompetenten und deutschsprachigen Vertreter abzusichern.

6. Der Auftragnehmer hat seine Bauleistungen so auszuführen, dass die öffentlichen Straßen und Gehwegflächen nicht verschmutzt oder beschädigt werden. Verschmutzungen sind sofort und eigenständig vom AN zu entfernen.
Eventuelle Kosten, die dem Auftragnehmer aus Nichtbeachtung dieser Vorschrift entstehen, hat der Auftragnehmer in voller Höhe einschließlich eventuell entstehender Folgekosten zu tragen.

8. Es kann zu mehreren Unterbrechungen der Arbeiten kommen auf Grund von erforderlichen Vorleistungen dritter, dies ist im Angebot mit einzukalkulieren.

9. nach der BgbBo § 82 Abs. 4, haben folgende Unterlagen
-Prüfzeugnisse/ Prüfberichte und Zulassungen für eingesetzte Materialien
-Lieferscheine, Qualitätsnachweise für eingesetzte Materialien
grundsätzlich auf der Baustelle für eventuelle Kontrollen griffbereit zu liegen und auf Anforderung der Baubehörde oder Bauüberwachung mindestens in Kopie auszuhändigen.

10. die Pausenversorgung im Baustellenbereich ist nach BG-Bau A25 verboten, hierfür sind die Mannschaft-Container zu nutzen. Der An ist verpflichtet eigenen Müll täglich mitzunehmen und fachgerecht zu entsorgen.

*Hinweis: Hinweis zur Baustelleneinrichtung*
Hinweis BE:

Die zentrale Baustelleneinrichtung, wie  Einhausung, Strom, Wasser und Toiletten werden durch ein extra Gewerk zur Verfügung gestellt.
Hier werden nur noch einzelne Leistungen ergänzt, wie Schwarz Weiss Anlage

*Hinweis: Besonderen Vertragsbedingungen*
1. Baustrom/ Bauwasser:
Für Baustrom und Bauwasser werden vom Auftraggeber - siehe Formblatt 214 - der Bruttoabrechnungssumme in der Schlußrechnung in Abzug gebracht.
2. Der Auftragnehmer unterhält seine eigene Baustelleneinrichtung Flächennutzungen ausschließlich nach Abstimmungmit der Bauleitung.
3. Bauwesenversicherung:
Für das Bauvorhaben wird vom Auftraggeber eine Bauwesenversicherung abgeschlossen. Der Prämienanteil in Höhe von - siehe Formblatt 214 -, der Bruttoabrechnungssumme wird in der Schlußrechnung in Abzug gebracht. ´
4. Dokumentation:
Folgende Dokumentionen sind geschuldete Leistung und vor der Abnahme
2 x in Papierform und 1 x Digital beizubringen :
-Prüfzeugnisse/ Prüfberichte und Zulassungen für eingesetzte Materialien
-Lieferscheine, Qualitätsnachweise für eingesetzte Materialien
-Fachunternehmer- und Fachbauleitererklärungen,
Konformitätserklärungen
Bautages- und Arbeitsberichte sind arbeitstäglich zu führen und mindestens wöchentlich der Bauleitung des Auftraggebers zu übergeben.
5. anfallende Regiestunden sind vorab bei der Bauleitung anzumelden und spätesdens nach 6 Wochen abzurechnen. Später eingereichte Regieberichte finden kein Recht auf Anerkennung
6. Die Teilnahme an den Bauberatungen ist während der Ausführungszeit wöchentlich durch einen fachlich kompetenten und deutschsprachigen Vertreter abzusichern.

*Hinweis: Hinweis Arbeiten im kontaminierten Bereichen*
Einleitung:

Im Zuge orientierende Bauschadstoffuntersuchungen wurden Schadstoffbelastungen festgestellt.
Konkret wurden folgende Schadstoffen festgestellt:
- Schwarzanstriche / Schwarzabdichungen / Dachpappen, mit polyzyklischen
aromatischen Kohlenwasserstoffe (PAK) belastet
- Korkdämmung, mit polyzyklischen aromatischen Kohlenwasserstoffen
(PAK) belastet
- Dachgeschoss, mit Holzschutzmitteln belastet

Aufgrund der o.g. Schadstoffe handelt es sich um Arbeiten in kontaminierten Bereichen nach DGUV Regel 101-004 und TRGS 524.

Grundlegende Vorschriften:

Für den Einsatz der persönlichen Schutzausrüstung (PSA) ist ferner die Verordnung über Sicherheit und Gesundheitsschutz bei der Benutzung von persönlicher Schutzausrüstung (PSA-Benutzerverordnung PSA-BV) anzuwenden.
Die im vorliegenden A+S-Plan betrachteten Sicherheitsmaßnahmen beziehen sich ausschließlich auf den Umgang mit kontaminierten Materialien, konkret auf PAK und Holzschutzmittel.
Diesbezüglich unterliegt die Baumaßnahme sowohl der GefStoffV einschl. TRGS sowie hier insbesondere die TRGS 524 (Schutzmaßnahmen für Tätigkeiten in kontaminierten Bereichen), der TRGS 500 (Schutzmaßnahmen), der TRGS 551 (Teer und andere Pyrolyseprodukte aus organischem Material) sowie der DGUV-Regel „Kontaminierte Bereiche“ (DGUV 101-004; ehem. BGR 128).

Gem. DGUV 101-004 ist der Beginn der Maßnahmen vor Aufnahme der Arbeiten der zuständigen Berufsgenossenschaft schriftlich anzuzeigen.
Der Anzeige sind der A+SPlan sowie die Betriebsanweisung nach § 14 GefStoffV beizulegen.

Sie ist jedem Beschäftigten, der im kontaminierten Bereich arbeitet, zur Kenntnis zubringen. Die Belehrung/ Unterweisung wird unterschriftlich belegt. Verantwortlich für die Einhaltung der Arbeitsschutzbestimmungen ist das ausführende Unternehmen.
Die Basis der von Arbeitgeber-Seite zu erstellenden Betriebsanweisungen bildet die Gefährdungsbeurteilung gemäß § 5 ArbSchG und § 6 GefStoffV.

Gefährdungsbeurteilung:

Eine relevante Gefährdung ist speziell bei Arbeiten zu sehen bzw. auf solche Arbeiten begrenzt, die mit zu erwartender erhöhter Exposition über den Luftpfad (inhalative Aufnahme) infolge von arbeitsbedingter Staubentwicklung/-freisetzung verbunden sind.
Dies betrifft im vorliegenden Fall insbesondere folgende Arbeiten:
§ das Abschleifen / Abfräsen der Abdichtung
Es ist ein Schleif- / Fräsverfahren mit direkter Absaugung (H Sauger) zu wählen.

Arbeits- und Gesundheitsschutz:

Es sind geeignete allgemeine Schutzmaßnahmen gemäß den DGUV 101-004, TRGS 500 / 524 und TRBA 500 zu ergreifen. Nach § 7 GefStoffV und § 4 ArbSchG ist grundlegend der Auswahl und Gestaltung der Arbeitsverfahren und Arbeitsmittel, gefolgt von baulichen, technischen und organisatorischen Schutzmaßnahmen der Vorrang zu geben und persönliche Schutzausrüstung nur zusätzlich vorzusehen, wenn diese Maßnahmen nicht ausreichen.
Ziel der Schutzmaßnahmen ist es, Gefahrstofffreisetzungen an Arbeitsplätzen zu minimieren, gefährliche Konzentrationen an Gefahrstoffen zu vermeiden und eine Gefahrstoffeinwirkung auf die Beschäftigten sowie eine Gefahrstoffverschleppung in nicht kontaminierte Bereiche wirksam zu verhindern.
Kontaminierte Bereiche, in denen Bauarbeiten durchgeführt werden, sind gegen den Zutritt Unbefugter abzugrenzen (Einhausung/ Einzäunung und dergleichen) und der Gefährdung entsprechend zu kennzeichnen (Warnzeichen anbringen).
Im vorliegenden Fall stellt bei jetzigem Kenntnisstand der Rückbau der Abdichtung eine Arbeit im „kontaminierten Bereich“ dar. Hierfür sollte ein separater Schwarzbereich auf der Baustelle eingerichtet werden. Dieser muss von anderen nicht kontaminierten Bereichen (sogenannter Weißbereich) abgegrenzt werden.
Der Personen-Zugang zum Schwarzbereich sollte über eine Schwarz-Weiß-Anlage mit Personenschleuse erfolgen.

Allgemeine Beschreibung der Verfahrensschritte und Arbeitsweisen:

Mit den Beteiligten (Bauherr / Gebäudenutzer / Bauleitung) sind die erforderlichen Schutzmaßnahmen, notwendigen Einschränkungen und mögliche Gefährdungen während der Ausführung aktenkundig abzustimmen.
Mit Baubeginn bzw. Beginn der hier betrachteten schadstoff-relevanten Arbeiten ist die Abgrenzung des kontaminierten Bereiches (Schwarz-Bereich) vorzunehmen und neben der allgemeinen Baustelleneinrichtung eine Schwarz-Weiß-Anlage in Betrieb zu nehmen.
Die Arbeiten im kontaminierten Bereich sind entsprechend so zu organisieren und durchzuführen, dass durch Anwendung geeigneter Arbeitsverfahren/-geräte eine wirksame Begrenzung der Staubentwicklung/-freisetzung und der daraus resultierenden Gefahrstoffmobilisierung und -verfrachtung sichergestellt ist.
Für die verschiedenen Arbeiten mit Kontakt zu Schadstoffen (Gefahrstoffe bzw. biologischen Arbeitsstoffe) sind u.a. folgende allgemeinen Verfahrensschritte und Arbeitsweisen vorzusehen:
Arbeitsverfahren Rückbau gefahrstoffbelasteter Bausubstanz
Anwendung staubarmer Ausbau-, Bearbeitungs- und Reinigungsverfahren (Staubvermeidung)
freigesetzte Gefahrstoffe an der Entstehungsstelle - wirksam erfassen und gefahrlos abführen (Absaugen)
direkte (möglichst staubdichte) Verpackung der demontierten Materialien unmittelbar an der Ausbaustelle in reißfeste Foliensäcke bzw. Big- Bags, einschl. deren Verbringung aus dem Arbeitsbereich zum bereitgestellten Abrollcontainer
Schuttrutschen dürfen nicht eingesetzt werden
ordnungsgemäße Entsorgung der anfallenden Abfälle
Arbeitsbereich nach Beendigung und erforderlichenfalls während der Arbeit mit Industriestaubsauger Staubklasse H reinigen
Der Rückbau ist entsprechend so zu organisieren, dass die einzelnen Gefahrstoffe in einem Arbeitsgang rückgebaut und verpackt werden.

Allgemeine Organisation des Arbeitsbereiches:

Die Arbeits- bzw. Schutzkleidung muss getrennt von der Straßenkleidung aufbewahrt werden.
Beim Übergang vom belasteten in den unbelasteten Bereich ist darauf zu achten, eine Verschleppung von Schadstoffen weitestgehend zu verhindern, z.B. durch Ablegung der
Schutzkleidung im Schwarzbereich. Verunreinigte Kleidung darf nicht im Weißbereich abgelegt werden. Für den unbelasteten Bereich sind separate Schuhe vorzuhalten bzw. sind alternativ kontaminierte Schuhe bei Verlassen des Arbeitsbereiches zu reinigen.
Werkzeuge und andere Arbeitsmittel sind innerhalb des Schwarzbereiches zu reinigen, z.B. durch Absaugen.

Organisatorische Schutzmaßnahmen:

Zu den notwendigen organisatorischen Maßnahmen zählen Aspekte der Ablauforganisation (Betriebsanweisung erstellen und am Arbeitsplatz vorhalten, Bestimmung eines A+SKoordinators, Baustelle in Tätigkeiten unterschiedliche Gefährdung zonieren usw.), der
Gewährleistung der Technischen Sicherheit, der Notfallorganisation/ Erste Hilfe, der Überwachung sowie der Sicherstellung der arbeitsmedizinischen Betreuung.
Teil der Notfallorganisation/ Erste Hilfe ist beispielsweise, zu gewährleisten, dass im kontaminierten Bereich ein einsetzbares Kommunikations- bzw. Signalmittel (z.B. Telefon, Funksprechgeräte) vorgehalten wird, um Hilferufe und / oder Warnungen an eine
Aufsichtsführende Person (mind. eine ständig besetzte Stelle außerhalb der im kontaminierten Bereich liegenden Arbeitsstellen) weiterleiten zu können.

Allgemeine Verhaltensregeln:

Zur Vermeidung von Gesundheitsbeeinträchtigungen sind nachfolgend beschriebene Verhaltensregeln- und Hygienemaßnahmen zu beachten:
Im kontaminierten Bereich darf grundsätzlich nicht allein gearbeitet werden.
Die persönliche Schutzausrüstung sowie die Schwarz-Weiß-Anlage sind grundsätzlich zu benutzen. Einwegschutzkleidung ist arbeitstäglich, bei Beschädigungen jedoch unverzüglich, zu wechseln.
Im gesamten Abbruch- und Sanierungsbereich ist Rauch-, Ess- und Trinkverbot.
Getränke, Lebensmittel, Tabakwaren etc. dürfen nicht in den Arbeitsbereich gebracht werden.
Verletzungen sind sofort zu melden und durch einen Ersthelfer versorgen zu lassen. Die Versorgung ist im Verbandbuch zu registrieren.
Gesundheitsbeschwerden, wie Benommenheit, Übelkeit, Hautausschläge o.ä. auch außerhalb der Arbeitszeit sind der Bauleitung unverzüglich zu melden.
Bei Einsatz von Filteratemschutzgeräten ist die Tragezeitbegrenzung einzuhalten. Hautkontakte und Hand- zu- Mund-Kontakte sind während der Arbeit zu vermeiden.
Den Mitarbeitern wird das Mitführen eines Notfall-Ausweises empfohlen.

Betriebsanweisung, Unterweisung:

Die Beschäftigten sind anhand einer Betriebsanweisung nach GefStoffV in die Gefährdungen sowie in die einzuhaltenden Schutzmaßnahmen und die Abwendung der Gefährdungen zu unterweisen.
Die Beschäftigten haben die auf der Grundlage der Unterweisung erfolgten Anweisungen des Unternehmers sowie die Betriebsanweisung zu befolgen. Inhalt und Zeitpunkt der
Unterweisung sind schriftlich festzuhalten und von den Unterwiesenen durch Unterschrift zu bestätigen.

Der Aufsichtsführende des ausführenden Unternehmens muss fachkundig nach TRGS 524 bzw. sachkundig nach DGUV 101-004 sein.
Werden Arbeiten in kontaminierten Bereichen von mehreren Auftragnehmern – gegebenenfalls auch deren Subunternehmern – durchgeführt, hat der Auftraggeber zur Vermeidung möglicher gegenseitiger Gefährdung zur Koordinierung und zur lückenlosen sicherheitstechnischen Überwachung der verschiedenen Arbeiten insbesondere im Hinblick auf stoffliche Gefährdungen eine Person als Koordinator schriftlich zu bestellen. Der Auftraggeber hat zugleich dafür zu sorgen, dass diese Person in Bezug auf die Sicherheit und den Gesundheitsschutz Weisungsbefugnis gegenüber allen Auftragnehmern und deren Beschäftigten hat.
Im Übrigen bleibt die Eigenverantwortung der Auftragnehmer für ihren jeweiligen Zuständigkeitsbereich unberührt. (vgl. DGUV 101-004)
Qualifikationen sind durch Zeugnisse/ Schulungsnachweise nachzuweisen.
Die Weisungsbefugnis der fachkundigen Person bzw. des Koordinators umfassen folgende Sachverhalte:
Anweisungen bei Gefahr in Verzug Anweisungen bei Nichteinhaltung gefahrstoffbezogener Schutzmaßnahmen
Anweisungen bei Nichteinhaltung sonstiger im A+S-Plan festgelegter Schutzmaßnahmen
Der Auftraggeber ist über Vorkommnisse und Anweisungen zu informieren.

Anzeigepflichten:

Sobald Tätigkeiten aufgenommen werden sollen, die einen aktiven Umgang mit Gefahrstoffen
beinhalten, muss eine „Anzeige von Bauarbeiten in kontaminierten Bereichen“
seitens der ausführenden Firma bei der zuständigen Berufsgenossenschaft erfolgen.
Die Anzeigepflicht resultiert aus Abschnitt 11.2 der BG-Regel (DGUV 101-004) .

Arbeitsmedizinische Betreuung und Vorsorgeuntersuchungen:

Auf Grundlage der DGUV 101-004, sowie §§ 15 und 16 der GefStoffV, hat der Unternehmer dafür zu sorgen, dass der Gesundheitszustand der Beschäftigten durch arbeitsmedizinische Untersuchungen nach den zutreffenden DGUV-Grundsätzen überwacht wird.
Aufgrund der geplanten Tätigkeiten sowie den betreffenden Gefahrstoffen wird für die hier betrachteten Arbeiten das Untersuchungsprogramm G 40 (krebserregende Arbeitsstoffe allgemein) und G 26 (Atemschutzgeräte) vorgeschlagen.
Dies und ggf. weitere Vorsorgeuntersuchungen sollte das ausführenden Unternehmen in Abstimmung mit dem zuständigen arbeitsmedizinischen Dienst anhand des hier dargestellten Schadstoffbildes entscheiden.
Die arbeitsmedizinischen Bescheinigungen sind auf der Baustelle bereitzuhalten.
Nach Beendigung der Sanierungsmaßnahme ist eine abschließende Untersuchung vorzunehmen.

Die Beschreibung entbindet den bei der Baumaßnahme tätigen Unternehmer nicht von der Verpflichtung, ggf. weitergehende Schutzmaßnahmen für seine Beschäftigten sowie für das Umfeld zu ergreifen.

*Hinweis: Hinweis Rohbauarbeiten*
1. Ausführung der Bauleistung

1.1 Auszuführende Leistungen:
Durch den Auftragnehmer für das Los Rohbau sind die Baustelleneinrichtung, Abbrucharbeiten und Abdichtungsarbeiten, der Inhalt des Leistungsverzeichnisses.

1.2. Ausgeführte Leistungen
Der Unternehmer hat die Vorleistungen durch das vorangegangene Gewerk sorgfältig zu prüfen. Außerplanmäßige Abweichungen sind vor Ausführungsbeginn der örtlichen Bauüberwachung anzuzeigen.

1.3 Gleichzeitig laufende Bauarbeiten
Zur Durchführung der wesentlichen Leistungen im Baufeld sind der Auftragnehmer sowie seine vertraglich gebundenen Nachauftragnehmer tätig. In enger Abstimmung der örtlichen Bauüberwachung und Fachbauleitung der Gewerke TGA sind die Leistungen der Gewerke Elt und HLS im Ablauf zu integrieren. Weitere Gewerke in Abstimmung der örtlichen Bauüberwachung.

1.4 Zugänge und Zufahrten,
Die Zufahrt zum Lagerplatz der Baustelle ist eine Feuerwehrzufahrt und ist immer frei zu halten!
Es steht eine Zufahrten in das Gelände als Baustellenzufahrt zur Verfügung.
Die Hauptzufahrt erfolgt über die  August-Bebel-Straße in den Innenhof.
Andere Zuwegungen, als die angegebenen, stehen nicht zur Verfügung.
Die teilweise engen Befahrungsverhältnisse im Torbereich sind zu beachten! (siehe Lageplan).

1.5 Anschlussmöglichkeiten an Ver- und Entsorgungsleitungen
Baustrom und Bauwasser werden über den Baustelleneinrichtung eingerichtet und stehen auf dem Gelände allen Gewerken zur Verfügung.

1.6 Lager- und Arbeitsplätze
Dem AN stehen für die Baustelleneinrichtung sowie für Lager und Arbeitsplätze während der Bauzeit befestigte Flächen zur Verfügung bzw. werden diese durch das Gewerk Baustelleneinrichtung im Zuge der Baustelleneinrichtung geschaffen.
Die Baustelleneinrichtung ist auf Grund der beengten Verhältnisse vorab mit der örtlichen Bauüberwachung festzulegen. Auf dieser und auf Grundlage des ausgereichten BE-Planes ist die Baustelleneinrichtung aufzubauen. Außerhalb der Baustelle können vom AG keine geeigneten Flächen für Baustelleneinrichtung und Lager zur Verfügung gestellt werden. Arbeits- und Lagerplätze stehen nur innerhalb der gekennzeichneten Flächen des Baustelleneinrichtungsplanes zur Verfügung. Die betrifft auch Bereitstellungsflächen/Zwischenlager für Boden/Aushubmassen. Lagerflächen für Material sowie Aufstellflächen von firmeneigenen Container stehen in Absprache mit der örtlichen Bauüberwachung auf dem Gelände zur Verfügung.

1.7 Bauablauf
Die Reihenfolge und Abwicklung der Arbeiten sind dem Leistungsverzeichnis und dem Bauablaufplan zu entnehmen bzw. mit dem Auftraggeber/seiner eingesetzten örtlichen Bauüberwachung abzustimmen.
Der Bauablauf ist entsprechend den Vorgaben des Gesamtablaufplanes in Eigenverantwortung des AN innerhalb 10 Tage nach Auftragserteilung zu erstellen und mit dem AG/der Bauüberwachung abzustimmen. Ggf. ist eine Realisierung nicht zeitlich zusammenhängend sondern nur mit bauzeitlichen Unterbrechungen und/oder nur abschnittsweise möglich.
Der AN ist nicht berechtigt, dafür ggf. anfallende Mehrkosten dem AG in Rechnung zu stellen.
Mit der Auftragserteilung hat der AN alle Materialien, die eine längere Liefer- oder Fertigungszeit haben zu bestellen, so dass diese mit Baubeginn der Bauausführung zur Verfügung steht. Die sofort zu bestellenden Materialien sind mit dem AG/der eingesetzten örtlichen Bauüberwachung abzustimmen.

1.8 Stoffe, Bauteile
Vor dem Einbau aller zu liefernden Stoffe und Materialien ist eine Bemusterung und Freigabe durch die Bauüberwachung vorzunehmen.
Alle zur Anwendung kommenden Baustoffe müssen den DIN- Normen bzw. den entsprechenden Normen entsprechen oder zum Einsatz besonders zugelassen sein.
Die Lieferung der Baustoffe ist, wenn im Leistungsverzeichnis nichts Gegensätzliches gesagt wird, in den Leistungen enthalten. Produkte aus anderen Mitgliedsstaaten der EG, die den Technischen Vertragsbedingungen nicht entsprechen, werden einschl. der im Herstellerstaat durchgeführten Prüfungen und Überwachungen als gleichwertig behandelt, wenn mit ihnen das geforderte Schutzniveau gleichermaßen dauerhaft erreicht wird. Auf Verlangen hat der Bieter bzw. AN die Unterlagen über die Prüfung und Überwachung der Produkte dem AG in deutscher Sprache unverzüglich vorzulegen.
Ferner sind alle Eigenüberwachungsprüfungen vom AN im Rahmen der geltenden Vorschriften vorzunehmen. Die Prüfergebnisse sind umgehend der örtlichen Bauüberwachung zu übergeben.

1.9 Entsorgung von Stoffen
Die Entsorgung hat geordnet nach Gesetzgebung zu erfolgen. Ein Nachweis dafür ist dem AG unaufgefordert vorzulegen. Vom AN beabsichtigte Ablagerungen außerhalb einer zugelassenen Abfallentsorgungsanlage und vom AN beabsichtigte Auffüllung, Aufschüttungen, Verfüllungen und Befestigungen von Bodensenken, tiefliegenden Wiesen, Weideflächen, Gräben, alten Tümpeln, Waldwegen und sonstigen naturbelassenen Flächen mit Bodenaushub, Bauschutt und Straßenaufbruchmaterial außerhalb einer zugelassenen Abfallentsorgungsanlage sind vor Bauausführung mit der zuständigen Unteren Abfallwirtschaftsbehörde des jeweiligen Kreises abzustimmen. Die im Zuge von Baumaßnahmen anfallenden mineralischen Abfälle sind über bestehende Recyclinganlagen einer Wiederverwertung zuzuführen. Der Entsorgungsweg bezüglich ihres Schadstoffgehaltes wird nach der ErsatzbaustoffV festgelegt. Die Bestimmung der Satzung über die Abfallwirtschaft in der Stadt Finsterwalde (Abfallsatzung) sind während der Bauausführung, insbesondere die Trennung der Baustellenabfälle, einzuhalten.
Eine Vergütung für das An-, Abfahren und Stellen von Bauschuttcontainer für die Entsorgungsleistungen der anfallenden Stoffe, ist in den Einzelpreisen einzukalkulieren und wird nicht extra vergütet.

1.10 Winterbau
Winterbau ist vorgesehen und in den Preisen mit allen Nebenleistungen einzukalkulieren.

1.11 Beweissicherung
Der AN führt Beweissicherungsmaßnahmen vor bzw. falls notwendig auch nach den Arbeiten durch, z.B. an Gebäuden, Mauern, Toren und Zäunen sowie Bäumen.

1.12 Sicherungsmaßnahmen
Die eingesetzten Werkzeuge, Fahrzeuge und Hebewerkzeuge usw. müssen vom TÜV abgenommen und eine gültige DGUV Abnahme besitzen und abgenommen sein. Die Bediener der Technik sind entsprechend qualifiziert und an die von der Berufsgenossenschaft gestellten Unfallverhütungsvorschriften gebunden.

1.13 Aufmaßverfahren
Die Abrechnungen erfolgt entsprechend der VOB. Grundlage für die Rechnungsaufstellung bilden die gemeinsam mit der örtlichen Bauüberwachung und dem AG vor Rechnungsstellung erstellten Aufmaß Unterlagen.
Stundenlohnarbeiten werden nur auf schriftliche Anweisung des AG durchgeführt. Die Nachweise hierüber sind spätestens drei Tage nach Durchführung der Arbeiten der Bauüberwachung zur Unterschrift vorzulegen. Verspätet eingehende Stundenlohnnachweise werden, sofern sie nicht mehr nachvollziehbar sind, nicht anerkannt.
Sollten unvorhergesehene Arbeiten notwendig werden, hat der AN den AG rechtzeitig zu informieren und sofort ein Nachtragsangebot zu erstellen.

1.14 Bautagebuch / Bauwerksbuch
Der AN führt ein täglich durchnummeriertes Bautagebuch über Wetter außen und im Innerem der Baustelle, Arbeitskräftebesatz, Verzug von Teilleistungen, Einsatz von Maschinen, ausgeführte Arbeiten, gelieferte Materialien und wo die Materialien eingebaut worden.
Im bautagebuch sind alle Anordnungen des AG oder der Bauüberwachung schriftlich festzulegen und gegenzuzeichnen.
Eventuelle Mehrarbeiten oder Baustellenverzug durch Unterbrechungen oder Mehrleistungen ist im Bautagebuch zu vermerken und vom AG oder Bauüberwachung gegenzuzeichnen.
Das Bautagebuch ist wöchentlich zur Gegenzeichnung der örtlichen Bauüberwachung vorzulegen.
Das Bautagebuch ist auf der Baustelle vorzuhalten.
Nach Abschluss der Arbeiten ist das Bautagebuch dem AG in Kopie zu übergeben.

1.15 Bauzeitplan/Arbeitszeit
Der AN hat einen Bauzeitplan innerhalb von 10 Werktagen nach Auftragserteilung in digitaler Ausfertigung zur Genehmigung beim AG einzureichen.
Der Bauzeitplan wird Bestandteil des Bauvertrages. Der vorzulegende Bauzeitplan bezieht sich auf die Ausführung der Arbeiten montags bis freitags.
Dem AG ist der Termin für die Aufnahme der örtlichen Bauarbeiten mind. 1 Wochen vorher schriftlich mitzuteilen.
Die werktägliche Rahmenarbeitszeit wird von 07:00 Uhr bis 20:00 Uhr festgelegt. Samstage sind grundsätzlich als Werktage zu betrachten.
Abweichende Arbeitszeiten sind mit dem Auftraggeber gesondert zu vereinbaren.
In der Kalkulation ist zu berücksichtigen, dass Samstagsarbeit sowohl aus terminlichen Gründen als auch bei der Durchführung besonders lärmintensiver Arbeiten vom Auftraggeber angeordnet werden kann.

1.16 Bauabrechnung/Rechnungslauf:
Vor den Abschlagszahlungen sind prüffähige kumulative Mengenermittlungen vorzulegen.
Grundlage der Rechnungen sind gemeinsame, mit der Bauüberwachung abgestimmte Aufmaße.
Beinhalten Abschlagsrechnungen außerdem abgeschlossene Leistungen einer Position, so müssen für diese, bereits abrechnungsfähige Unterlagen beigefügt werden, die bei der Schlussrechnung verwendet werden können.
Rechnungen sind im Original digital über die örtliche Bauüberwachung (Rechnungsprüfung) digital an den Auftraggeber zu stellen. Der AG erhält zusätzlich die Rechnung in Kopie (digitale Form per E-mail).
Die Schlussrechnung ist spätestens 4 Wochen nach Abnahme einzureichen.
Bei Stellung des Aufmaß sind Regieberichte und Lieferscheine in Kopie vorzulegen.

Allgemeine Hinweise
das Einrichten der Baustelle sowie die Vorhaltung der eigenen Baustelleneinrichtung, Maschinen und Geräte in die Einheitspreise einzurechnen.
Lagerräume können im Objekt nicht zur Verfügung gestellt werden.
Vom Bauherrn werden zur Verfügung gestellt (über Gewerk Baustelleneinrichtung):
- Bauwasser, Baustrom,
- Sanitärcontainer,
- Besprechungscontainer der Bauleitung
- BE-Fläche für Containerstellung
Alle Abbruchleistungen verstehen sich prinzipiell inklusive Entsorgung, falls in der Einzelposition nicht anders beschrieben.
Die Abbruchmaterialien werden Eigentum des AN und sind ordnungsgemäß zu entsorgen.
Die entsprechenden Nachweise sind dem Auftraggeber spätestens mit jedem Aufmaß zu liefern.
Alle Transporte sind in die Einheitspreise einzurechnen.
Die einschlägigen Vorschriften zum Arbeits- und Gesundheitsschutz und zur Vermeidung von Unfällen sind unbedingt einzuhalten.
Besonders wird auf umsichtiges Verhalten bei brandgefährdeten Arbeiten wie Schweißen etc. sowie auf die Einhaltung von Ordnung und Sauberkeit auf der Baustelle hingewiesen.
Sämtliche Verunreinigungen sind sofort, spätestens jedoch am Ende jedes Arbeitstages zu beseitigen.
Die Baustelle ist arbeitstägig besenrein zu verlassen.
Alle verwendeten Bauprodukte sind nach Herstellervorschrift zu verarbeiten und einzubauen.
Die Lieferscheine sind in Kopie für alle eingebauten Bauprodukte der Bauleitung, spätestens mit dem Aufmaß, einzureichen.
Die bautechnischen Nachweise entspr. BbgBo sind der Bauleitung unaufgefordert zu übergeben.
Einwände oder Bedenken gegen das Leistungsverzeichnis oder einzelne Positionen in technischer Hinsicht sind vom Bieter bei Abgabe seines Angebotes in schriftlicher Form auf gesondertem Blatt vorzubringen und zu begründen.
Vor Zuschlagserteilung hat der Bieter eine gültige Haftpflichtversicherung nachzuweisen.
Die oben beschriebenen Vorgaben sind bei der Preisbildung zu berücksichtigen und werden Vertragsbestandteil.
Vor Beginn der Arbeiten ist der Auftragnehmer verpflichtet eine Gefährdungsbeurteilung seiner Baustellentätigkeit durchzuführen und seine Mitarbeiter anhand dieser Analyse zu unterweisen. Die Gefährdungsbeurteilung sowie die Unterweisungen sind auf der Baustelle vorzuhalten und werden bei Bedarf eingesehen. Ale im Rahmen der Baumaßnahme durchzuführenden Arbeiten sind von der Bauleitung des AG abzunehmen. Dazu hat die ausführende Firma einen verantwortlichen deutschsprachigen Bauleiter zu benennen und abzustellen, der während der gesamten Ausführungszeit vor Ort ist.

ZTV Rohbauarbeiten
gesetzliche Grundlagen

Für das Leistungsverzeichnis gelten sämtliche Vorschriften der VOB Teil B und C jeweils in der aktuellen, gültigen Ausgabe. Der AN hat die im Leistungsverzeichnis aufgeführten Normen, allgemeinen bauaufsichtlichen Zulassungen und Prüfzeugnisse, Vorschriften sowie baupolizeiliche Bestimmungen in eigener Verantwortung zu beachten.

örtliche Gegebenheiten
Der Bieter hat sich vor Angebotsabgabe durch Planunterlagen und vor Ort über die ausgeschriebenen Leistungen zu informieren. Erschwernisse, die aus den Planunterlagen und der Situation vor Ort ersichtlich und erkennbar waren, berechtigen nicht zu Nachforderungen.
Nachforderungen aufgrund mangelnder Kenntnis der Situation vor Ort wird ausgeschlossen.

Ver- und Entsorgungsleitungen
Zur Durchführung des Bauvorhabens hat sich der AN durch Augenschein des Grundstückes und bei den zuständigen Behörden über Art und Lage der Versorgungs- und Entsorgungsleitungen zu erkundigen.

Baustelleneinrichtung:
Die eigentliche Baustelleneinrichtung ist im Einvernehmen mit der Bauüberwachung entsprechend den örtlichen Verhältnissen und den Baustelleneinrichtungsplan durchzuführen. Mit Abnahme der Baustelleneinrichtung, Arbeitsgerüste, Verbau-, Ramm- und
Einpressarbeiten, Wasserhaltungsarbeiten geht eine mögliche Gefahr nicht auf den AG über.

Maße und Maßtoleranzen
Sämtliche Maße sind eigenverantwortlich auf der Baustelle selbst zu nehmen. Der AN ist verpflichtet, alle in der DIN 18202 und DIN 18203 ausgewiesenen Toleranzen mit der eigenen, zu erbringenden Leistung sorgfältig zu prüfen.
Auswirkung sind zu berücksichtigen und der Bauüberwachung mitzuteilen. Die erhöhten Anforderungen gem. DIN 18202, Tabellen 1 - 9 werden hiermit vereinbart.

Angaben zur Ausführung
Sofern in den Leistungspositionen die Vorgänge "Herstellen", "Liefern" oder "Einbauen" nicht gesondert betitelt sind, gelten diese Vorgänge, unter Zugrundelegung der allgemein anerkannten Regeln der Baukunst und Technik, der gesetzlichen und behördlichen Bestimmungen und Ausführungsbestimmungen nach den DIN-Normen der ATV-VOB Teil C, als beschrieben.

Absturzsicherungen und vergleichbare Sicherungen ohne Position
Sämtliche Absturzsicherungen und vergleichbare Sicherungen an geforderten Stellen der gängigen Vorschriften, wie Bau- und Schutzgerüste, Abschrankungen, Abdeckungen, Aufstiege, Schutzdächer, auch für alle Folgegewerke, bis diese durch die
Leistungen der Nachfolgegeweke unnötig werden, sind zu stellen, dauerhaft und unverrückbar anzubringen und bis zum Einbau der endgültigen Sicherung vorzuhalten zu warten und erst nach Angabe der Bauüberwachung wieder abzubauen. Alle erforderlichen Maßnahmen sind im Einheitspreis der Baustelleneinrichtung enthalten.
Fehlerhafte, oder entfernte Absturzsicherungen sind unaufgefordert und unverzüglich wieder anzubringen. Die gängigen Sicherheitsvorschriften sind unbedingt einzuhalten. Gefährdungen und Gefahrenstellen müssen möglichst vermieden werden. Werden durch die Arbeiten Gefahrenstellen jedweder Art geschaffen, so sind diese sofort zu beseitigen oder dauerhaft abzusichern. Wird es nötig, entsprechende Absicherungen zeitweise arbeitsbedingt zu entfernen, so sind alternative Sicherungen entsprechend UVV zu erstellen und die ursprünglichen Sicherungen sofort nach Beendigung der Arbeiten, wenn noch nötig, wieder dauerhaft zu
errichten. Die entsprechenden Preise sind in die Einheitspreise einzurechnen.

Straßen- und Wegesicherung ohne Position
Alle zugehörigen Baustellenteile im Straßen- oder Wegeraum sind nach den Vorschriften der StVO mit den erforderlichen Verkehrs- und Hinweiszeichen, Schutz und Sicherheitseinrichtungen zu kennzeichnen und zu sichern. Sperrungen öffentlicher Wege sind eigenverantwortlich bei der Gemeinde zu beantragen. Das Vorhalten und Beleuchten der Sperrungen mit hierfür benötigten Geräten einschl. der Betriebskosten für die gesamte Bauzeit bis zum Ende der Verkehrssicherungsmaßnahmen sind inbegriffen. Beleuchtungen im Bereich des öffentlichen Verkehrsraums sind mit der zuständigen Behörde abzustimmen, gegeben falls Sondergenehmigungen durch den Auftragnehmer herbei zu führen. Der AN verpflichtet sich die Auflagen aus der Sondergenehmigung einzuhalten und laufend (täglich) zu überprüfen.

Baubeleuchtung ohne Position
Für die Hauptverkehrswege in Gebäuden, wie z.B. Flure, Schleusen, Treppenhäuser, Keller ist für die Dauer der Bauzeit eine Allgemeinbeleuchtung vom Los Elektro eingerichtet und wird für die Bauzeit vorgehalten. Weitere eigene Licht- und Stromquellen sind in den Einheitspreisen einzukalkulieren.

Beseitigung von Verunreinigungen gemäß DIN 18 299 Ziffer 4.1.11 ohne Position
Jedes Gewerk ist für die Beseitigung und Entsorgung des bei seinen Arbeiten anfallenden Bauschuttes und Bauabfällen selbst verantwortlich, auch für den Restmüll aus den Pausenversorgungen mit Lebensmittel für die Arbeiter! Die entsprechenden Preise sind in die Einheitspreise einzurechnen. Jede Firma sorgt für das Stellen und für den Abtransport entsprechend notwendiger Bauschuttcontainer. Kosten hierfür werden nicht gesondert vergütet. Ein Bauschuttcontainer seitens des Bauherren wird nicht gestellt. Die Pausenverpflegung ist im Gebäude nicht gestattet! Baustellen müssen über Sozialräume welche vom AG ausgeschrieben wurden verfügen, in denen die Arbeitnehmer ihre Pausen verbringen zu haben.

Ersthelfer
Jeder Unternehmer hat einen ausgebildeten Ersthelfer im Sanitätsdienst zu benennen, der während der Arbeitszeit auf der Baustelle jederzeit ansprechbar ist und vor Ort Erste Hilfe leisten kann. Ein vollständig gefüllter Sanikasten mit gültiger Zulassung muß vor Ort sein.

Feuerlöscher ohne Position
Ein Feuerlöscher mit gültiger Zulassung ist in greifbarer Nähe vorzuhalten.

Persönliche Schutzausrüstung ohne Position
Die für die Arbeiten notwendige persönliche Schutzausrüstung und persönliche Sicherungen in einwandfreien Zustand sind zu stellen und vorzuhalten.

Sigeko ohne Position
Anweisungen des Sigeko sind einzuhalten und das eigene Gewerk betreffend herzurichten, vorzuhalten und nach Angabe Bauleitung wieder zu entfernen.

Werbung
Ein wildes Anbringen von Werbetafeln der einzelnen am Bau beteiligten Firmen im Bereich der Baustelle, am Bauzaun oder am Gebäude ist ausdrücklich nicht gestattet. Frei angebrachte Werbungen sind zu entfernen.

### Titel 1 Vorbereitende Maßnahmen

#### Untertitel 1.1 eigene Baustelleneinrichtung

**1.1.10 Tagesunterkunftcontainer, 8 Personen, 15 m²**
Container, beheizbar, elektrisch, doppelwandig, wärmegedämmt, stapel- und koppelbar, mit Fußboden aus PVC, für Tagesunterkunft liefern aufbauen an das Baustromnetz anschließen und wieder abbauen.
Ausstattung:
2 Tische
8 Stühle
elektr. Heizung
elektr. Klimagerät
Garderobenhaken
Außer den vollen Monaten werden Teilzeiten nach Tagen zu 1/30 des Einheitspreises abgerechnet.
Containergröße: ca. 15 m² (6,0/2,5 m)
Nutzungsdauer: '19' Monate
Menge: 2 Stk

**1.1.20 Tagesunterkunftcontainer, Unterhalt**
Container, beheizbar, elektrisch, doppelwandig, wärmegedämmt, stapel- und koppelbar, mit Fußboden aus PVC,  für Tagesunterkunft vorhalten und unterhalten.
Ausstattung:
2 Tische
8 Stühle
elektr. Heizung
elektr. Klimagerät
Garderobenhaken
Außer den vollen Monaten werden Teilzeiten nach Tagen zu 1/30 des Einheitspreises
abgerechnet.
Containergröße: ca. 15 m² (6,0/2,5 m)
Nutzungsdauer: '19' Monate
Menge: 19 StMt

**1.1.30 Magazincontainer, aufstellen und räumen**
Magazincontainer, aufstellen und räumen, elektrisch, doppelwandig, wärmegedämmt, stapel- und koppelbar, mit Fußboden aus PVC, Einzelcontainer-Länge 6 m, Einzelcontainer-Breite bis 2,5 m, Standplatz auf vorh. tragfähigen ebenen Untergrund,
Herstellen und Räumen der Ver- und Entsorgungsanschlüsse des Containers innerhalb der Baustelleneinrichtung werden gesondert vergütet, Warten und Betreiben werden gesondert vergütet.
Menge: 1 Stk

**1.1.40 Magazincontainer, vorhalten**
Magazincontainer, vorhalten, elektrisch, doppelwandig, wärmegedämmt, stapel- und koppelbar, mit Fußboden aus PVC, Einzelcontainer-Länge 6 m, Einzelcontainer-Breite bis 2,5 m.
Menge: 19 StMt

**1.1.50 Einrichten und Räumen der Baustelle, Vorhalten**
Einrichten und Räumen der Baustelle, Vorhalten der Baustelleneinrichtung für sämtliche im LV aufgeführten Leistungen.
Vom AN sind eigenverantwortlich auch alle für seine Leistungen erforderlichen Arbeits- und Montageebenen, -bühnen oder -gerüste sowie (Arbeits-)Schutzeinrichtungen zu stellen, vorzuhalten und wieder zu entfernen.
Die entstehenden Kosten für das Einholen sämtlicher erforderlicher Genehmigungen incl. anfallender Gebühren für den Transport mit Begleitfahrzeugen und die Montage sowie für eventuelle Verkehrseinschränkungen von öffentlichen Straßen incl. Verkehrssicherung und -regelung etc. sind einzurechnen.
Ein Kraneinsatz ist vom AN selbst zu organisieren. Die Kranstellfläche ist, soweit erforderlich, eigenständig vorzurichten und im Anschluss wieder in den Ursprungszustand zu versetzen.
Es obliegt dem AN, die Befahrbarkeit von Flächen zu prüfen und gegebenenfalls für seine Bedingungen herzurichten; bei Bedarf sind Lastverteilungsplatten aus Stahl zu verlegen bzw. der Untergrund entsprechend tragfähig herzustellen.
Der Bauablauf ist vom AN so zu organisieren, dass es zu keinen Unterbrechungen, Stillstands- und Wartezeiten bei der Montage kommt.
Menge: 1 Stk

**1.1.60 Schwarz Weiss Anlage mit Personenschleuse liefern und räumen**
neuwertige Schwarz Weiss Anlage mit Personenschleuse, bestehend aus dem Weißbereich zum Umkleiden und Ablegen der Straßenkleidung, dem Nassbereich mit Toiletten, Dusch- und Waschanlage, dem Schwarzbereich für kontaminierte Arbeitskleidung, einschl. der erforderlichen Installationen und Verbindungsleitungen zum Behälter der kontaminierten Abwässer, liefern und räumen
mit Stiefelreinigung
Abwassertank mit Wasserstandanzeiger für 10.000 Liter für mobile Sanitärcontainer für Installation unterhalb des Sanitärcontainers
Ausstattung:
1 Dusche
1 Toilette
1 Waschbecken
1 Seifenspender
1 Papierhandtuchhalter
1 Warmwasser Speicher 50 Liter
1 Heizung
Strom: 400 V / 32 A
Frischwasser: GEKA-Kupplung
Abwasser: HT-Rohr NW100
1 Treppe
Menge: 1 Stk

**1.1.70 Schwarz Weiss Anlage vorhalten und täglich reinigen**
neuwertige Schwarz Weiss Anlage mit Personenschleuse, bestehend aus dem Weißbereich zum Umkleiden und Ablegen der Straßenkleidung, dem Nassbereich mit Toiletten, Dusch- und Waschanlage, dem Schwarzbereich für kontaminierte Arbeitskleidung, einschl. der erforderlichen Installationen und Verbindungsleitungen zum Behälter der kontaminierten Abwässer vorhalten und reinigen
Die Schwarz/Weiß-Anlage ist arbeitstäglich feucht zu reinigen. Das Reinigungspersonal ist über besondere Gefährdungen und daraus resultierende Schutzmaßnahmen zu informieren.
mit Stiefelreinigung
Abwassertank mit Wasserstandanzeiger für 10.000 Liter für mobile Sanitärcontainer für Installation unterhalb des Sanitärcontainers
Ausstattung:
1 Dusche
1 Toilette
1 Waschbecken
1 Seifenspender
1 Papierhandtuchhalter
1 Warmwasser Speicher 50 Liter
1 Heizung
Strom: 400 V / 32 A
Frischwasser: GEKA-Kupplung
Abwasser: HT-Rohr NW100
1 Treppe
Menge: 6 StMt

**1.1.80 Beschilderung für kontaminierte Bereiche aufstellen, vorhalten und räumen**
Beschilderung für kontaminierte Bereiche aufstellen, vorhalten und räumen
Die Beschilderung der kontaminierten Bereiche gemäß ASR A1.3 (früher BGV A8) muss mindestens die folgenden Zeichen beinhalten:
3x P 006 "Zutritt für unbefugte verboten"
3x P 022 "Essen und Trinken verboten"
3x GHS09 "Achtung Umweltgefährlich"
3x GHS08 " Gesundheitsgefahr - Sensibilisierung der Atemwege"
3x M 009 "Handschutz benutzen"
3x M 010 "Schutzkleidung benutzen"
3x M 017 "Atemschutz benutzen"
3x ASR "Warnung vor giftigen Stoffen"
Menge: 6 Stk

**1.1.90 Abschottung für kontaminierten Bereich**
Einrichtung und Abtrennung (Abschottung) der Arbeitsbereiche - Schwarz-Weiß- Trennung
Der kontaminierte Bereich ist als Schwarz-Bereich abzutrennen und zu kennzeichnen.
Zugleich soll mittels der Schwarz-Weiß-Anlage der kontaminierte Bereich aufgrund der dargelegten Gesundheitsgefährdungen gegen ungesicherten Zutritt abgegrenzt bzw. der Zugang eingeschränkt werden.
Menge: 150 m2

**1.1.100 H+A-Sauger liefern und betreiben**
H+A-Sauger liefern und betreiben,
Zur Reinigung des Arbeitsbereiches mittels Industriesaugern müssen Filter der Staubklasse H entsprechend DIN EN 60335-2-69 (bisher K1 und K2) eingesetzt werden, die den Staub und die Stäube, insbesondere gefährliche Stäube wie Asbest, staubdicht absaugen.
Entsorgen der Abfälle gemäß den länderspezifischen Regelungen der TRGS 519
Beaufschlagte Filter der Sauggeräte müssen in stabilen, dicht schließenden Behältern (z.B. Spannringfässer) gelagert werden. Bei der Entnahme der Filterpatronen sind die Hinweise des Herstellers zu beachten.
Die Freisetzung von Stäuben ist dabei zu unterbinden.
Menge: 1 Stk

**1.1.110 Persönliche Schutzausrüstung für Arbeiten im kontaminierten Bereichen**
Liefern, vorhalten und fachgerecht entsorgen von Persönliche Schutzausrüstung in erforderlichen Massen für Arbeiten und Besucher im kontaminierten Bereichen:

dieses umfasst:

Atemschutzmasken,
Atemschutz-Halbmaske mit Partikelfilter P2 oder P3 bzw. FFP2- oder FFP3- Maske, gemäß DGUV-Regel “Benutzung von Atemschutzgeräten” (DGUV 112-190)

Augenschutz,
Schutzbrille nach DGUV-Regel „Benutzung von Augen- und Gesichtsschutz“ (DGUV 112-992)

Handschutz,
Schutzhandschuhe nach EG-Richtl. 686 und DIN EN 420 gemäß DGUV Information ”Benutzung von Chemikalien-Schutzhandschuhen” (DGUV-I 212-007),

Körperschutz,
Einwegschutzanzüge nach DIN EN 340 gemäß DGUV-Regel “Benutzung von Schutzkleidung” (DGUV-R 112-989)

Fußschutz,
Bausicherheitsschuhe nach DIN EN 345 bis 347 gemäß DGUV-Regel „Benutzung von Fuß- und Knieschutz“ (DGUV-R 112-991), mind.

Gehörschutz,
wenn mit einem Lärmpegel von mehr als 85 dB zu rechnen ist.

Die Tragepflicht der Schutzausrüstung betrifft alle sich im Schwarzbereich aufhaltende Personen, auch Besucher oder befugte Vertreter des Bauherrn, die sich in exponierten Bereichen aufhalten.
Menge: 1 Stk

#### Untertitel 1.2 Schutzabdeckungen

**1.2.10 Schutzabdeckung am Bauwerk verbleibenden Bauteilen**
Schutzabdeckung am Bauwerk verbleibenden Bauteilen wenn nicht in den Einzelpositionen bereits ausgeschrieben:
- Türe
- Fenster
- Wandverkleidungen,
- Brüstungen, Geländer
- Treppengeländer
- fest verbaute Einbauteile
- Klinkerrfassade
- Abdecken von Bodenflächen vor dem Entfernen der Tapeten mit reißfester Folie vor Beginn der Arbeiten überlappend auslegen und verkleben.
aus dafür geeigneten Material erstellen, vorhalten und nach der Beendigung der Baustelle wieder abbauen, gebrauchtes Schutzmaterial ist später zu entsorgen.

Ausführungsort: alle Geschossen
Menge: 1 Stk

**1.2.20 Schutz Einfriedung Torpfeiler**
Einfriedungen vor mechanischer Beschädigung schützen und vorhalten durch Erstellung einer senkrechten Bretterschalung; inkl. Vorhaltung und Beseitigung.
Mantelhöhe: bis. 2,5 m.
Schutzmaterial nach Beendigung der Bauarbeiten rückstandslos abbauen. Material wieder in Eigentum des AN übernehmen und von der Baustelle entfernen. Abrechnung nach örtlichem Aufmaß in Stück.

Ausführungsort: Zufahrt
Menge: 1 Stk

**1.2.30 Umwehrungen erstellen und vorhalten**
Einrichten aller vertikalen Schutz- und Sicherheitsmaßnahmen nach den Unfallverhütungsvorschriften, wie z.B. Sichern von freien Deckenrändern, Laufstegen, Sichern von Fensteröffnungen, die im Rohbauzustand noch nicht die erforderliche Brüstungshöhe aufweisen,
Treppengeländer, Treppenpodest-Umwehrungen sowie Aufzugsschacht-Umwehrung etc. mittels Holzkonstruktionen provisorisch herstellen.
Schutzmaterial nach Beendigung der Bauarbeiten rückstandslos abbauen. Material wieder in Eigentum des AN übernehmen und von der Baustelle entfernen.
Max. 24 Monate über die eigene Benutzungszeit hinaus vorhalten und auf Anweisung der Bauleitung beseitigen.

Ausführungsort: in allen Geschossen
Menge: 25,96 m

**1.2.40 Abdeckungen von Öffnungen**
Abdecken von Öffnungen (erstellen, vorhalten, unterhalten und beseitigen) aller horizontalen und vertikalen Schutz- und Sicherheitsmaßnahmen, insbesondere im Dachgeschoss beim Ausbau der Abdichtung und Dämmung, nach den Unfallverhütungsvorschriften, wie z.B. verrutschsicheres Überdecken von Boden-Öffnungen, mittels Holzkonstruktionen provisorisch herstellen.
eventuelle zu erstellende Geländer nach ASR A1.8 sind einzukalkulieren.
Max. 6 Monate über die eigene Benutzungszeit hinaus vorhalten und auf Anweisung der Bauleitung beseitigen.
Schutzmaterial nach Beendigung der Bauarbeiten rückstandslos abbauen. Material wieder in Eigentum des AN übernehmen und von der Baustelle entfernen.
Abrechnung nach Öffnungsgröße.

Ausführung: in allen Geschossen
Menge: 556 m2

**1.2.50 Abdeckvlies, Treppen**
Bestehende Treppenläufe (Tritt-, Setzstufen aus Stein) während der Bauzeit schützen mittels atmungsaktiven Abdeckvlies auf Baumwollbasis.
Das Vlies ist zu überlappen und zu verkleben.
Max. 6 Monate über die eigene Benutzungszeit hinaus vorhalten und auf Anweisung der Bauleitung rückstandslos beseitigen.
Abrechnung nach abgewickelter Fläche (Tritt- und Setzstufe).
Schutzmaterial nach Beendigung der Bauarbeiten rückstandslos abbauen. Material wieder in Eigentum des AN übernehmen und von der Baustelle entfernen.
Menge: 130,785 m2

**1.2.60 Abdeckung mit Holzwerkstoffplatten, Treppen**
Abdeckung bestehender und zu schützender Treppenläufe (Tritt-, Setzstufen) mit Holzspanplatten oder Schalplatten, dicht gestoßen.
Der Schutzbelag ist verrutschsicher anzubringen ohne in die zu schützenden Beläge zu dübeln!
Max. 6 Monate über die eigene Benutzungszeit hinaus vorhalten und auf Anweisung der Bauleitung rückstandslos beseitigen.
Untergelegtes Abdeckvlies in gesonderter Position.
Abrechnung nach abgewickelter Fläche (Tritt- und Setzstufe).
Schutzmaterial nach Beendigung der Bauarbeiten rückstandslos abbauen. Material wieder in Eigentum des AN übernehmen und von der Baustelle entfernen.
Menge: 130,785 m2

**1.2.70 Absteckung, Einmessung und Vorhaltung Hauptmessachsen**
Einmessen und Abstecken aller Achsen (auch der Hauptachsen),
sowie der für die geplanten Flächen (Verkehrsflächen,
Entwässerungseinrichtungen und Einbauten) notwendigen Punkte in
Lage und Höhe, entsprechend den übergebenen Lage- und
Höhenplänen.
Menge: 1 Stk

**1.2.80 Sicherung bestehender baulicher Anlagen**
Umfang ist vor Beginn der Bauarbeiten gemeinsam mit der Bauüberwachung und ggf. mit dem AG vor Ort  festzulegen. Während der Bauphase, sind an bestehenden baulichen Anlagen, an bestehenden zu erhaltenden Bordsteinen, Oberflurhydranten, das Gelände querende Medien, Versorgungsleitungen, Schächte, Gebäude, etc. Sicherungsmaßnahmen zu treffen.
EP entspricht pauschal für die Sicherung aller sich im Baufeld befindlichen Anlagen und Gebäude über die gesamte Bauzeit.
Menge: 1 Stk

**1.2.90 Sicherung Schachtabdeckungen**
Sicherung bzw. Herstellung der Befahrbarkeit von Schmutz- und Regenwasserschächten mittels geeigneten Maßnahmen (z.B. provisorische Abdeckungen, Baustahlplatten, Betondeckel, etc.), im Baustellenbereich während der gesamten Bauzeit, inkl. Sichern und Lagern der "normalen" Schachtabdeckungen bis zum Ende der Bauzeit und dem Wiederaufsetzen der Abdeckungen.
Schutzmaterial nach Beendigung der Bauarbeiten rückstandslos abbauen. Material wieder in Eigentum des AN übernehmen und von der Baustelle entfernen.
Menge: 5 Stk

**1.2.100 Erstellung eines Wartungssteges im DG**
Erstellung eines wartungssteges im DG nach ASR A1.8 nach Punkt 3.3
Holzfussboden durch eine ebene und trittsichere Oberfläche erstellen, um Gefährdungen durch z. B. Stolpern, Umstürzen oder Wegrutschen zu vermeiden.
Lichte Mindestbreite 0,60 m, nach ASR A1.8 - 4.2. Tab. 2 Nr. 8
Lichte Mindesthöhe 1,90 m nach ASR A1.8 -4.2. (7)
Menge: 43,076 m2

**1.2.110 Schutz des Rollrecksystem - Abbau der Wandpfosten**
Rollrecksystem bestehend aus vier Holzpfosten mit einer Länge von ca. 5,50 m, welche mit Rollen auf einer an der Decke abgehangenen T-Schiene verfahrbar abgehangen sind.
sind mit Luftpolsterfolie und Panzertape so zu schützen das die abhängenden Holzpfosten jederzeit verschoben werden können.
Die seitlich an der Wand fest verbauten Holzbalken mit einer Höhe von ca. 2,70 m, sind abzubauen in in den Container auf der Baustelle zu lagern.
Zustand der Klettertauanlage ist vor dem Ausbau zu dokumentieren 1x pdf
Menge: 1 Stk

**1.2.130 Ausbau der alten Basketballanlage**
Ausbau der alten Basketballanlage und lagern in Container auf der Baustelle.
Zustand der Klettertauanlage ist vor dem Ausbau zu dokumentieren 1x pdf

Ausführung im OG

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Menge: 1 Stk

### Titel 2 Abbruch

#### Untertitel 2.1 Abbruch konstruktiv

**2.1.10 Erstellung Abbruch- und Entsorgungskonzept**
*** Pauschalposition
Erstellung eines Abbruch- und Entsorgungskonzeptes, welches vor Beginn der Arbeiten mit dem zuständigen Bauüberwachung und SigeKo abzustimmen ist.

Erhebungsbogen Entsorgungskonzept ausfüllen

Erhebungsbogen/Entsorgungskonzept- Schätzungen über Art, Menge und Verbleib aller zu verwertenden oder zu beseitigenden Abfälle
Dieser Bogen ist spätesten 2 Wochen vor dem Beseitigungstermin mit:
Anschrift, E-Mail-Adresse, Telefon- und Faxnummer, der beauftragten Abbruch- und
Entsorgungsfirma, der unteren Abfallwirtschaftsbehörde, Nordpromenade 4a in 04916 Herzberg ausgefüllt zurückzusenden.
Menge: 1 psch

**2.1.20 Einschneiden Deckenränder vor Abbruch**
Trennen der abzubrechenden Deckenbereiche von den verbleibenden Geschossdecken mittels Betonschnitt, in Rippendecken,
Bauteiltiefe (Schnitttiefe) bis 90 mm.
Anfallender Bauschutt ist zu entsorgen die Entsorgung ist einzukalkulieren.

Ausführungsort in allen Geschosse für neuen Fahrstuhl
Menge: 28 m

**2.1.30 Abstützung bauzeitlich mit Holzträgern**
Abstützen der verbleibenden Geschossdeckenbereiche bis zum Einbau der Unterfangungen der Deckenränder,
mit Holzträgern und Stützen.
Einzellänge der abzustützenden Bereiche: ca. 2,80 m.
Abstützungen nach Beendigung der Arbeiten und Freigabe durch Statiker wieder abbauen

Ausführungsort alle Geschosse im Treppenhaus
Menge: 28 m

**2.1.40 Mauerwerk für Einzelauflager ausbrechen**
Mauerwerk für Einzelauflager ausbrechen als fachgerechte Öffnung für das einbringen von Stahltäger herstellen einschl. aller erforderlichen Abstützungen.
Auflager für Einbauteil HEA 160 S235, Länge bis ca. 3,20 in bestehendem Mauerwerk
Mauerwerksdicke bis 40 cm,
Anfallender Bauschutt ist zu entsorgen die Entsorgung ist einzukalkulieren.

Ausführung in allen Geschossen
Menge: 8 Stk

**2.1.50 Vergrößerung von Türöffnungen, 1,17 x 2,135**
Vergrößerung von Türöffnungen in Innenwänden aus Ziegelmauerwerk,  geputzt.
Sturzöffnungen und Auflagertaschen bis 1/2 Wandstärke ausstemmen, Auflager herrichten, mit Mörtelschicht MG III 10 mm.
Stahlbetonstürze liefern und verlegen, zum Bestand verkeilen und kraftschlüssig zum umgebenden Mauerwerk ausmauern.
Anschließend Stürze wie vor, von Gegenseite aus verlegen.
Horizontale Wandfugen mit schwindarmen Mörtel verpressen.
Der Abbruch ist maßgenau durch Trennschnitte vom angrenzenden Mauerwerk zu trennen.
Trennschnitte in Mauerwerkswänden senkrecht und waagerecht mittels Wandsäge herstellen. Schnitte ein- oder zweiseitig.
Mauerwerk inkl. Putz für neue Öffnungen abbrechen.
Zeitweilige Abstützmaßnahmen zu darüber liegenden Decken und Wänden sind mit einzukalkulieren.
Wandöffnung vorhanden: ca. 0,90 x 2,00 m,
Wandöffnung neu: 1,17 / 2,135 m
Wanddicke : ca. 38 cm, beidseitig geputzt als Komplettleistung.
Anfallender Bauschutt ist zu entsorgen die Entsorgung ist einzukalkulieren.

Ausführung EG
Tür IT 0.06 und IT 0.08
Menge: 2 Stk

**2.1.60 Wanddurchbruch, Tür, 1,01x2,01**
Herstellen von Wandöffnungen für Türen im vorhandenen Mauerwerk aus Volllziegeln,
Wanddicke bis ca. 38 cm,
als tragende Innenwand für Einbau einer Innentür, einflügelig,
Rohbauöffnungsmaß ca. 1,01 x 2,01 m,
Ausführung wie folgt:
- Einschneiden des Innenputzes auf beiden Wandseiten, (Schneiden; Stemmen ist zu vermeiden)
- Abstemmen von Mauerwerk einschl. Putz beidseitig,
- Ausstemmen der Auflager für neue Öffnungsüberdeckung
- Liefern und Einbauen von Stahlbetonstürzen, Einzellänge ca. 1,50 m,
- Vorspritzen der Betonstürze,
- Ausblenden mit Zementmörtel und Ziegeln,
- Ausmauern über den Stürzen,
- Verputzen der Anschlüsse zum vorhandenen Wandputz beidseitig, flächenbündig, glatt verrieben,Inkl. aller Abstütz- und Sicherungsmaßnahmen.
Inkl. Lieferung aller Materialien,
Inkl. aller Abstützungs- und Unterfangungsmaßnahmen für das darüberliegende Mauerwerk,
Ausführung mit Absaugvorrichtung.
Anfallender Bauschutt ist zu entsorgen die Entsorgung ist einzukalkulieren.

Ausführung im 2 ZwG T-3.05
Menge: 1 Stk

**2.1.70 Abbruch Mauerwerk bis 25 cm**
Abbruch von Mauerwerk,
als Trennwand von UG bis ZG 2 verlaufend,
einschl. Putz beidseitig,
Wanddicke bis ca.25 cm,
Geschosshöhen bis 3,20 m,
(Abbruch von oben nach unten),
Anfallender Bauschutt ist zu entsorgen die Entsorgung ist einzukalkulieren.

Ausführung im:
Treppenhaus 1 Trennwand für Aufzug
Treppenhaus 1 im 2 ZwG Mauerwerk im Treppenhaus
Menge: 60,984 m2

**2.1.80 Wanddurchbruch im Verteilerschacht erstellen 0,55 x 2,00**
Wanddurchbruch in Innenwand, aus einer alten zugemauerten Zugangstüre erstellen,
für den Zugang zum Fahrstuhlverteilerschacht
ca. 0,55 breit x 2,00 m hoch  Wanddicke 40 cm als Vollziegel
Anfallender Bauschutt ist zu entsorgen die Entsorgung ist einzukalkulieren.

Ausführungsort EG - bis 2. ZwG Verteilerschacht am Aufzug
Menge: 4 Stk

**2.1.90 Wanddurchbruch erstellen 1,01 x 2,01**
neuen Wanddurchbruch in Innenwand, 1,01 breit x 2,01 m hoch  Wanddicke ca. 53 cm als Vollziegel erstellen inkl. einschneiden der Laibungen
Ausführung wie folgt:
- Einschneiden des Innenputzes auf beiden Wandseiten, (Schneiden; Stemmen ist zu vermeiden)
- Abstemmen von Mauerwerk einschl. Putz beidseitig,
- Ausstemmen der Auflager für neue Öffnungsüberdeckung
- Liefern und Einbauen von Stahlbetonstürzen, Einzellänge ca. 1,50 m,
- Vorspritzen der Betonstürze,
- Ausblenden mit Zementmörtel und Ziegeln,
- Ausmauern über den Stürzen,
- Verputzen der Anschlüsse zum vorhandenen Wandputz beidseitig, flächenbündig, glatt verrieben,Inkl. aller Abstütz- und Sicherungsmaßnahmen.
Inkl. Lieferung aller Materialien,
Inkl. Entsorgung anfallender Abbruchmaterialien,
Inkl. aller Abstützungs- und Unterfangungsmaßnahmen für das darüberliegende Mauerwerk,
Ausführung mit Absaugvorrichtung.
Anfallender Bauschutt ist zu entsorgen die Entsorgung ist einzukalkulieren.

Ausführungsort KG zwischen Heizraum und Lager
Menge: 1 Stk

**2.1.100 Wanddurchbruch erstellen 0,885 x 2,01**
neuen Wanddurchbruch in Innenwand, 0,885 breit x 2,01 m hoch  Wanddicke ca. 40 cm als Vollziegel erstellen inkl. einschneiden der Laibungen
Ausführung wie folgt:
- Einschneiden des Innenputzes auf beiden Wandseiten, (Schneiden; Stemmen ist zu vermeiden)
- Abstemmen von Mauerwerk einschl. Putz beidseitig,
- Ausstemmen der Auflager für neue Öffnungsüberdeckung
- Liefern und Einbauen von Stahlbetonstürzen, Einzellänge ca. 1,50 m,
- Vorspritzen der Betonstürze,
- Ausblenden mit Zementmörtel und Ziegeln,
- Ausmauern über den Stürzen,
- Verputzen der Anschlüsse zum vorhandenen Wandputz beidseitig, flächenbündig, glatt verrieben,Inkl. aller Abstütz- und Sicherungsmaßnahmen.
Inkl. Lieferung aller Materialien,
Inkl. aller Abstützungs- und Unterfangungsmaßnahmen für das darüberliegende Mauerwerk,
Ausführung mit Absaugvorrichtung.
Anfallender Bauschutt ist zu entsorgen die Entsorgung ist einzukalkulieren.

Ausführungsort 1. ZwG
Menge: 1 Stk

**2.1.110 Abbruch Mauerwerk bis 15 cm**
Abbruch von Mauerwerk, nichttragend, als Trennwand in Sanitärbereichen, einschl. Putz beidseitig,
Wanddicke bis ca. 15 cm (einschl. Putz),
Wandhöhen bis ca. 3,00 m,
Anfallender Bauschutt ist zu entsorgen die Entsorgung ist einzukalkulieren.

Ausführungsort 2. ZwG
Menge: 24,75 m2

**2.1.120 Abbruch Mauerwerk als Sanitärverkleidung**
Abbruch von Mauerwerk, als Sanitärverleidung unterschiedlicher Starken
nichttragend, aus Ziegelmauerwerk, einschl. Putz beidseitig,
Wanddicke ca. 53 cm einschl. Putz,
Höhe bis ca. 3,15 m,
Anfallender Bauschutt ist zu entsorgen die Entsorgung ist einzukalkulieren.

Ausführungsort in allen Geschossen
Menge: 31,536 m2

**2.1.130 Abbruch der Absturzsicherung auf dem Schornsteinkopf**
Abbruch der Absturzsicherung aus Eisen als Geländerauf auf dem Schornsteinkopf.
- bündiges trennen der Absturzsicherung vom Schornsteinkopf
- Entsorgung des anfallenden Materiales
Menge: 1 Stk

#### Untertitel 2.2 Abbruch Fußboden- Decken - Putz

**2.2.10 Sauberlaufzone abbrechen, entsorgen**
Eingangsmatte / Sauberlaufzone im Boden eingelassen inkl. Trägerprofile und Winkelrahmen abbrechen und fachgerecht entsorgen.
Maße:  1,20 m x 1,80 m
Anfallender Bauschutt ist zu entsorgen die Entsorgung ist einzukalkulieren.

Ausführungsort:  EG TRH 1.
Menge: 1 St

**2.2.20 Abbruch Sockelleiste Holz, stehend**
Abbruch von Sockelleisten, stehend, aus Holz, an Wandfläche befestigt,
Anfallender Bauschutt ist zu entsorgen die Entsorgung ist einzukalkulieren.

Ausführungsort in allen Geschossen
Menge: 206,8 m

**2.2.30 Abbruch Sockelleiste Holz, liegend**
Abbruch von Sockelleisten, liegend, aus Holz,
Querschnitt ca. 100 x 30 mm, im Sportboden befestigt,
Ausbau muss ohne Beschädigungen der Wandvertäffelungen erfolgen
Anfallender Bauschutt ist zu entsorgen die Entsorgung ist einzukalkulieren.

Ausführungsort in allen Geschossen
Menge: 206,8 m

**2.2.40 Bodenbelag Linoleum abbrechen**
Bodenbeläge aus Linoleum,  verklebt,  vorsichtig entfernen und fachgerecht entsorgen,
Anfallender Bauschutt ist zu entsorgen die Entsorgung ist einzukalkulieren.
Untergrund von Klebereste säubern, Untergrund muss nach den arbeiten besenrein sein
Untergrund:  mineralischer Estrich,
Gesamtdicke:  ca. 3-4 mm.

Ausführungsort in allen Geschossen
Menge: 78,551 m2

**2.2.50 Bodenbelag PVC abbrechen und reinigen**
Bodenbeläge aus PVC,  verklebt, vorsichtig entfernen und fachgerecht entsorgen,
Untergrund von Klebereste säubern, Untergrund muss nach den arbeiten besenrein sein
Untergrund:  Estrich
Gesamtdicke:  ca. 3-4 mm
Anfallender Bauschutt ist zu entsorgen die Entsorgung ist einzukalkulieren, Boden nach Ende der Leistungen reinigen.

Ausführungsort in allen Geschossen
Menge: 547,624 m2

**2.2.60 Mehrpreis Stufenbelag**
Mehrpreis zu vorbeschriebenem Abbruch von PVC-Belag für Ausführung auf Tritt- und Setzstufen, Breite ca. 1,30 m,
einschl. Abbruch der Treppenprofile an Stufenvorderkanten, aus Alu, Messing oder Kunststoff.
Anfallender Bauschutt ist zu entsorgen die Entsorgung ist einzukalkulieren.

Ausführungsort in allen Geschossen in den Treppenhaus
Menge: 156 Stk

**2.2.70 Abbruch Sportboden Halle EG**
Abbruch des Fußbodenaufbaus als Sportboden
in der Halle EG einschl. Gerätelager,
der Abbau darf erst nach dem Abbau der Wandvertäffellungen erfolgen
als Komplettabbruch bis zum vorhandenen Steinholzfußboden,
vermutlicher Aufbau wie folgt:
- 24 mm Dielung oder Parkett
- 20 mm Sperrholz
-  1 mm Folie
- 10 mm Filzdämmstoff
- 25 mm Faserdämmstoff
-  1 mm Folie
- Verlegeuntergrund aus Steinholz (gesonderte Position),
Anfallender Bauschutt ist zu entsorgen die Entsorgung ist einzukalkulieren.

Ausführung im EG.
Menge: 347,512 m²

**2.2.80 Abbruch Sportboden Halle OG**
Abbruch des Fußbodenaufbaus als Sportboden
in der Halle OG einschl. Gerätelager,
der Abbau darf erst nach dem Abbau der Wandvertäffellungen erfolgen
als Komplettabbruch bis zum vorhandenen Steinholzfußboden,
vermutlicher Aufbau wie folgt:
-  4 mm PVC (gesonderte Position)
- 20 mm Sperrholz
-  1 mm Folie
- 10 mm Filzdämmstoff
- 25 mm Faserdämmstoff
- 10 mm Faserausgleich
-  1 mm Folie
- Verlegeuntergrund aus Steinholz (gesonderte Position),
Anfallender Bauschutt ist zu entsorgen die Entsorgung ist einzukalkulieren.

Ausführung im OG.
Menge: 347,512 m²

**2.2.90 Abbruch Steinholzestrich, 20mm**
Abbruch von Steinholzestrich, Dicke bis ca. 2 cm, auf Zementestrich verlegt,
DK III = für gefährliche Abfälle; (TOC; DOC)
Die Entsorgung gefährlicher Abfälle im Entsorgungsraum Berlin/Brandenburg wird grundsätzlich durch die Sonderabfallgesellschaft Brandenburg/Berlin mbH (SBB) organisiert. Diese steht für die weitere Beratung bzw. Auskünfte über die Entsorgung gefährlicher Abfälle zur Verfügung.
Anfallender Bauschutt ist zu entsorgen die Entsorgung ist einzukalkulieren.

Ausführungsort in allen Geschossen
Menge: 152,933 m²

**2.2.100 Abbruch Zementestrich**
Abbruch von Zementestrich Dicke ca. bis 6 cm, auf Massivdecke oder Unterbeton verlegt,
Anfallender Bauschutt ist zu entsorgen die Entsorgung ist einzukalkulieren.

Ausführung im UG.
Menge: 1035,023 m²

**2.2.110 Zulage für Estrich Mehrstärke über 10 mm**
Zulage zu vorbeschriebenem Abbruch von Zementestrich für Mehrdicke je 10 mm,
Gesamtstärke bis ca. 35 mm in einzelnen Bereichen.
Anfallender Bauschutt ist zu entsorgen die Entsorgung ist einzukalkulieren.

Ausführungsort in allen Geschossen
Menge: 365,156 m²

**2.2.120 Zulage Mehrdicke 30 mm**
Zulage zu vorbeschriebenem Abbruch von Zementestrichfür Mehrdicke je 30 mm,
Anfallender Bauschutt ist zu entsorgen die Entsorgung ist einzukalkulieren.

Ausführungsort in allen Geschossen
Menge: 150,7 m²

**2.2.130 Abbruch Bodenplatte, Beton**
Abbruch der Bodenplatte aus Beton, unbewehrt, in Einzelflächen, für Einbau der Aufzugsunterfahrt, Dicke ca. bis 26 cm,
einschl. Trennen der Bodenplatte von verbleibenden Bereichen,
ca. 3 x 2,50 m,
Die Betondecken sind bei einem Rückbau von einer Wiederverwertbarkeit ausgeschlossen.
Bauschutt Analyse >Z2 (PAK) Die Entsorgung gefährlicher Abfälle im Entsorgungsraum Berlin/Brandenburg wird grundsätzlich durch die Sonderabfallgesellschaft Brandenburg/Berlin mbH (SBB) organisiert. Diese steht für die weitere Beratung bzw. Auskünfte über die Entsorgung gefährlicher Abfälle zur Verfügung.
Anfallender Bauschutt ist zu entsorgen die Entsorgung ist einzukalkulieren.

Ausführung im KG
Menge: 8,25 m²

**2.2.140 Mehrpreis Bodenplatte Stahlbeton**
Mehrpreis zu Abbruch der Bodenplatte aus Beton, für Ausführung als Stahlbeton, bewehrt, einschl. Trennen der Bewehrung von angrenzenden verbleibenden Bereichen.
Die Betondecken sind bei einem Rückbau von einer Wiederverwertbarkeit ausgeschlossen.
Bauschutt >Z2 (PAK) Die Entsorgung gefährlicher Abfälle im Entsorgungsraum Berlin/Brandenburg wird grundsätzlich durch die Sonderabfallgesellschaft Brandenburg/Berlin mbH (SBB) organisiert. Diese steht für die weitere Beratung bzw. Auskünfte über die Entsorgung gefährlicher Abfälle zur Verfügung.
Anfallender Bauschutt ist zu entsorgen die Entsorgung ist einzukalkulieren.

Ausführungsort: KG
Menge: 8,25 m²

**2.2.150 Abbruch Unterbeton**
Abbruch der Sauberkeitsschicht aus Magerbeton, unbewehrt, in Einzelflächen, für Einbau der Aufzugsunterfahrt,
Dicke ca. bis 10 cm, einschl. Trennen des Unterbetons von verbleibenden Bereichen, ca. 2 x 2,80 m,
Anfallender Bauschutt ist zu entsorgen die Entsorgung ist einzukalkulieren.

Ausführung im KG.
Menge: 7,5 m²

**2.2.160 Abbruch Abdichtung bituminös**
Abbruch von Abdichtungsmaterialien,  bituminös,  zwischen Unterbeton und Bodenplatte, sowie im DG als verlegte Abdichtung
teilweise an den Bauteilen fest anhaftend,
Gefährlicher Abfall; Arbeiten im kontaminierten Bereich; arbeiten nach A&S Plan erforderlich; Es ist ein Schleif- / Fräsverfahren mit direkter Absaugung (H Sauger) zu wählen
Die Entsorgung gefährlicher Abfälle im Entsorgungsraum Berlin/Brandenburg wird grundsätzlich durch die Sonderabfallgesellschaft Brandenburg/Berlin mbH (SBB) organisiert. Diese steht für die weitere Beratung bzw. Auskünfte über die Entsorgung gefährlicher Abfälle zur Verfügung.
Anfallender Bauschutt ist zu entsorgen die Entsorgung ist einzukalkulieren. Abfallschlüssel 170903

Ausführungsort in allen Geschossen
Menge: 1525,535 m2

**2.2.170 Abbruch kapillarbrechende Schicht**
Abbruch der kapillarbrechenden Schicht unter Sauberkeitsschichten aus Mineralgemisch, Schotter o.ä., in Einzelflächen,
für Einbau der Aufzugsunterfahrt, Dicke ca. bis 20 cm,
Anfallender Bauschutt ist zu entsorgen die Entsorgung ist einzukalkulieren.

Ausführung im UG.
Menge: 2,772 m3

**2.2.180 Abbruch Bodenfliesen**
Abbruch von Bodenfliesen im Dünnbett verlegt, Größe ca. 20 x 25 cm,
Untergrund mineralischer Estrich,
Anfallender Bauschutt ist zu entsorgen die Entsorgung ist einzukalkulieren.

Ausführungsort in allen Geschossen
Menge: 86,218 m2

**2.2.190 Zulage zu Abbruch von Bodenfliesen**
Zulage zu Abbruch von Bodenfliesen für Verlegung im Dickbett,
Mörteldicke bis 30 mm.
Anfallender Bauschutt ist zu entsorgen die Entsorgung ist einzukalkulieren.

Ausführungsort in allen Geschossen
Menge: 80,718 m2

**2.2.200 Abbruch Dielung/Parkett - Nebenräume**
Abbruch von Dielung oder Parkett, mit anhaftenden Kleberresten des Bodenbelages,
Dicke ca. 24 mm,
Ausführung in Nebenräumen (Hallenboden in gesonderter Position)
Untergrund von Klebereste säubern, Untergrund muss nach den arbeiten besenrein sein.
Anfallender Bauschutt ist zu entsorgen die Entsorgung ist einzukalkulieren.

Ausführung im EG
Menge: 66,506 m2

**2.2.210 Abbruch Dämmstoff**
Abbruch von Dämmstoffen teilweise doppelt verlegt und unter Zementestrich, Material Faserdämmstoffen, in Big Packs verpacken und entsorgen.
Gefährlicher Abfall; Arbeiten gem. TRSG 521
Laut Holzschutzgutachten ist der Dachboden als kontaminierter Bereich anzusehen und die arbeiten nur mit persönlicher Schutzausrüstung nach § 4.3 der technischen Regelung für Gefahrenstoffe der BMSA durchzuführen.
Die Entsorgung gefährlicher Abfälle im Entsorgungsraum Berlin/Brandenburg wird grundsätzlich durch die Sonderabfallgesellschaft Brandenburg/Berlin mbH (SBB) organisiert. Diese steht für die weitere Beratung bzw. Auskünfte über die Entsorgung gefährlicher Abfälle zur Verfügung.
Anfallender Bauschutt ist zu entsorgen die Entsorgung ist einzukalkulieren.

Ausführung in allen Geschoßen
Menge: 1252,79 m²

**2.2.220 Grob- und Feinreinigung aller Oberflächen**
Grob- und Feinreinigung aller Oberflächen sowie Böden, Wände, Decken, Kabel und Rohre nach den Abbrucharbeiten
Am Ende der Abbrucharbeiten erfolgt die Reinigung des kompletten Arbeitsbereiches.
Über mehrere Reinigungsschritte werden alle verbliebenen Fasern und der zusätzlich erzeugte Staub entfernt.
Am Ende einer Reinigung werden evtl. noch vorhandene Fasern durch ein so genanntes Faserbindemittel fixiert.
Menge: 1252,79 m2

**2.2.230 Unterdruckgerät 8-fach Luftwechsel/h**
Unterdruckgerät Raum 8 Luftwechsel/h
Unterdruckgerät mit Schwebstofffilter einschl. Vor- und Zwischenfilter,
für einen Unterdruck nach TRGS 519 DGUV-Regel 101-004, für kontrollierte Lufthaltung,,
mind. 8-facher Luftwechsel/Stunde,
installieren, reinigen und demontieren
Menge: 1 Stk

**2.2.240 Restfaserbindemittel liefern und aufbringen**
Restfaserbindemittel
liefern und auf Wände sprühen
Menge: 1252,79 m2

**2.2.250 Faserfreimessung mit Protokollierung**
Faserfreimessung mit Protokollierung
Nach Abschluss der Reinigungsarbeiten vom Abbruchmaterial erfolgt die Endkontrolle durch eine externe Stelle, i.d.R. durch einen fachkundigen Gutachter.
Dieser prüft im ersten Schritt durch optische Kontrolle, ob relevante Restmengen an Staub auf eine ungenügende Reinigung hindeuten.
Ist dies nicht der Fall, so erfolgt die Freimessung.
Gemäß TRGS 519 muss nach Beendigung von Sanierungsmaßnahmen eine Asbest Freimessung erfolgen.
Dabei wird durch den Gutachter die Faserkonzentration in der Raumluft gemäß VDI 3492 bestimmt.
Liegt dieser Wert unterhalb des Zulassungslimits, kann der Raum für die allgemeine Benutzung freigegeben werden.
Menge: 5 Stk

**2.2.260 Aufschneiden Rohfußboden**
Aufschneiden des Rohfußbodens aus Zementestrich und Unterbeton, im KG einschl. dazwischenliegender Schichten aus Abdichtungs- oder Dämm-Material,
Tiefe ca. bis 30 cm, im nichtunterkellerten Erdgeschossbereich, beidseitig als Streifen von ca. 50 cm Breite, für Neuverlegung Grundleitung und Fahrstuhlunterfahrt.
Anfallender Bauschutt ist zu entsorgen die Entsorgung ist einzukalkulieren.

Ausführungsort: KG
Menge: 8,8 m

**2.2.270 Abbruch Betonfußboden - Rippendecke**
Abbruch des Fußbodens im nicht unterkellerten Erdgeschossbereich, aus Rippendecke, unbewehrt, Dicke i.M. 20 cm,
Anfallender Bauschutt ist zu entsorgen die Entsorgung ist einzukalkulieren.

Ausführung EG
Menge: 8,25 m²

**2.2.280 Abbruch Abdichtung, Bahnen**
Abbruch von Abdichtungslagen zwischen Estrichen und Holzdielung /Parkett sowie unter Zementestrich im EG, und im DG als 2 lagige, bituminöse Abdichtung, teerhaltig,
Gefährlicher Abfall;
Arbeiten im kontaminierten Bereich; arbeiten nach A&S Plan erforderlich; Es ist ein Schleif- / Fräsverfahren mit direkter Absaugung (H Sauger) zu wählen
Laut Holzschutzgutachten ist der Dachboden als kontaminierter Bereich anzusehen und die arbeiten nur mit persönlicher Schutzausrüstung nach § 4.3 der technischen Regelung für Gefahrenstoffe der BMSA durchzuführen.
Die Entsorgung gefährlicher Abfälle im Entsorgungsraum Berlin/Brandenburg wird grundsätzlich durch die Sonderabfallgesellschaft Brandenburg/Berlin mbH (SBB) organisiert. Diese steht für die weitere Beratung bzw. Auskünfte über die Entsorgung gefährlicher Abfälle zur Verfügung.
anfallendes Material ist als gefährlicher Abfall entsprechend den Vorschriften zu entsorgen inkl. Entsorgungskosten

Ausführungsort: EG
Menge: 1078,6 m2

**2.2.290 Abbruch von Bekleidungsplatten an Decke, aus Faserzementplatten, einlagig, im Rahmen einer Teilabbruchmaßnahme**
Abbruch von Bekleidungsplatten an Decke, aus Faserzementplatten, einlagig, im Rahmen einer Teilabbruchmaßnahme,
Abbruchdicke '1,25' cm,
Arbeitshöhe bis 3 m,
Abbruch von Hand/mit handgeführten Kleingeräten, Ausführung erschütterungsarm DIN 4150, lärmarm, staubarm TRGS 559,
aufgenommene Stoffe sammeln, auf LKW des AN laden, transportieren, entsorgen,
Fasern mit einer Länge > 5 pm, einem Durchmesser < 3 |jm und einem Länge-zu-Durchmesser-Verhältnisv on > 3:1
Arbeitsschutzmaßnahmen:
Staubminimierung: Einsatz staubarmer Verfahren und Materialien
Feuchtreinigung: Vermeidung von Staubaufwirbelung durch Feuchtreinigung oder Industriesauger
Persönliche Schutzausrüstung: Geeignete Atemschutzmasken (z.B. FFP2) und persönliche Schutzanzüge
Reinigung: Staubdichte Verpackung
Unterweisung: Schulung der Beschäftigten über Gefahren und Schutzmaßnahmen
Die Entsorgung gefährlicher Abfälle im Entsorgungsraum Berlin/Brandenburg wird grundsätzlich durch die Sonderabfallgesellschaft Brandenburg/Berlin mbH (SBB) organisiert. Diese steht für die weitere Beratung bzw. Auskünfte über die Entsorgung gefährlicher Abfälle zur Verfügung.
Anfallender Bauschutt ist zu entsorgen die Entsorgung ist einzukalkulieren.

Ausführung innerhalb des Bauwerks im KG,
Menge: 64,636 m2

**2.2.300 Abbruch Abdichtung, Spachtelung**
Abbruch von Abdichtungsbeschichtungen, an unterschiedlichen Fußbodenbauteilen anhaftend, als bituminöse, teerhaltige Spachtelbeschichtung, einschl. Trennung der Beschichtung von den Bauteilen,
Gefährlicher Abfall;
Arbeiten im kontaminierten Bereich; arbeiten nach A&S Plan erforderlich; Es ist ein Schleif- / Fräsverfahren mit direkter Absaugung (H Sauger) zu wählen
Die Entsorgung gefährlicher Abfälle im Entsorgungsraum Berlin/Brandenburg wird grundsätzlich durch die Sonderabfallgesellschaft Brandenburg/Berlin mbH (SBB) organisiert. Diese steht für die weitere Beratung bzw. Auskünfte über die Entsorgung gefährlicher Abfälle zur Verfügung.
anfallendes Material ist als gefährlicher Abfall entsprechend den Vorschriften zu entsorgen inkl. Entsorgungskosten

Ausführungsort: in allen Geschossen
Menge: 80 m2

**2.2.310 Abbruch der Abdichtung auf Boden**
Abbruch der Abdichtung auf Boden, Polyethylenfolie (PE), im Rahmen einer Teilabbruchmaßnahme, nicht schadstoffbelastet,
Abfall ist nicht gefährlich,
Abbruch von Hand/mit handgeführten Kleingeräten, Ausführung erschütterungsarm, Ausführung innerhalb des Bauwerks, Ausführung in allen Geschossen,
aufgenommene Stoffe sammeln, auf LKW des AN laden, transportieren, entsorgen, zur Verwertungsanlage, Transportweg bis 10 km, Abfallschlüssel nach AVV (Abfallverzeichnis-Verordnung) 170203 Bau- und Abbruchabfall, Kunststoff,
Anfallender Bauschutt ist zu entsorgen die Entsorgung ist einzukalkulieren.
Menge: 1418,78 m2

**2.2.320 Abbruch des Fußbodens aus Holzwerkstoff**
Abbruch des Fußbodens aus Holzwerkstoff, aus Sperrholzplatten, im Rahmen einer Teilabbruchmaßnahme, nicht schadstoffbelastet,
Abfall ist nicht gefährlich, Altholzkategorie A I,
Abbruchdicke ca. '6' cm, Wichte des Abbruchstoffes DIN EN 1991-1-1 7,5 kN/m3, Ausführung innerhalb des Bauwerks, Ausführung im 2. Obergeschoss,
Abbruch von Hand/mit handgeführten Kleingeräten, Ausführung staubarm TRGS 559, ohne Funkenfreisetzung, ohne Untergrundbeschädigung,
aufgenommene Stoffe sammeln, auf LKW des AN laden, transportieren, entsorgen, zur Verwertungsanlage, Transportweg bis 10 km,
Vergütung der Entsorgung übernimmt AN.
Menge: 723,756 m2

**2.2.330 Abbruch der Rippendecke aus unbewehrtem Beton**
Abbruch der Rippendecke aus unbewehrtem Beton,  im Rahmen einer Teilabbruchmaßnahme,
Abfall Zuordnung DKIII,
Ausführung innerhalb des Bauwerks, Arbeitshöhe bis 3 m, Ausführung staubarm TRGS 559,
aufgenommene Stoffe sammeln, ohne Zerkleinerung, auf LKW des AN laden, transportieren, entsorgen, zur Verwertungsanlage.
Anfallender Bauschutt ist zu entsorgen die Entsorgung ist einzukalkulieren.

Ausführungsort: in allen Geschossen
Menge: 55,4 m2

**2.2.340 Abbruch von Putz an Decke mit Putzträger**
Abbruch von Putz an Decke, Putz mit Lattung und Schillfrohrträger,
Abfall Zuordnung DKI  Ausführung innerhalb des Bauwerks, Arbeitshöhe bis 3 m,
Abbruch von Hand/mit handgeführten Kleingeräten, Ausführung erschütterungsarm DIN 4150, lärmarm, und staubarm TRGS 559,
aufgenommene Stoffe sammeln, auf LKW des AN laden, transportieren, entsorgen, zur Verwertungsanlage,
Vergütung der Entsorgung übernimmt AN.

Ausführung in allen Geschossen
Menge: 1482 m2

**2.2.350 Abbruch von Putz an Innenwand,**
Abbruch von Putz an Innenwand
Abfall Zuordnung DKI, Ausführung innerhalb des Bauwerks, Arbeitshöhe bis 2,50 m,
Abbruch von Hand/mit handgeführten Kleingeräten, Ausführung erschütterungsarm DIN 4150, lärmarm, Lärmpegel max. 80 dB(A), staubarm TRGS 559,
aufgenommene Stoffe sammeln, auf LKW des AN laden, transportieren, entsorgen, zur Verwertungsanlage,
Vergütung der Entsorgung übernimmt AN.

Ausführung in allen Geschossen
Menge: 325,204 m2

**2.2.360 Mehrdicke Wandputz 5mm**
Mehrdicke für Abbruch von Innenwandputz, je 5 mm,abbrechen
Anfallender Bauschutt ist zu entsorgen die Entsorgung ist einzukalkulieren.

Ausführung in allen Geschossen
Menge: 100 m2

**2.2.370 Abbruch Wandfliesen**
Abbruch von Wandfliesen, Format ca. 15 x 20 cm, im Dünnbett verlegt,
an Wänden bis ca. 2,00 m Höhe,
Anfallender Bauschutt ist zu entsorgen die Entsorgung ist einzukalkulieren.

Ausführung in allen Geschossen
Menge: 195,8 m2

**2.2.380 Abbruch Unterdecke Holzpaneele**
Abbruch von Unterdecken aus Holzpaneelen, einschl. Unterkonstruktion (Holzlattung),
alle Befestigungsmittel entfernen,
Anfallender Bauschutt ist zu entsorgen die Entsorgung ist einzukalkulieren.

Ausführung: OG
Menge: 31 m2

**2.2.390 Zulage Abbruch Wandfliesen**
Zulage zu vor beschriebenen Abbruch von Wandfliesen,
für Verlegung im Mörtelbett, Mörtelschichtdicke bis 20 mm,
Anfallender Bauschutt ist zu entsorgen die Entsorgung ist einzukalkulieren.

Ausführung in allen Geschossen
Menge: 195,8 m2

**2.2.400 Rückbau Stahlrohr an der Decke**
Rückbau von Stahlrohr, d = ca. 30 mm, beidseitig in den Außenwänden verankert,
zusätzlich 3x am Dachtragwerk mittels Blechlaschen bzw. Spanndrähten befestigt,
als Komplettabbruch,
Anfallender Bauschutt ist zu entsorgen die Entsorgung ist einzukalkulieren.

Ausführungsort: Luftraum über Hallo OG.
Menge: 13 m

**2.2.410 Abbruch Stahlinnentüren mit Zargen**
Ausbau und Entsorgung von Stahlinnentüren inkl. Stahleckzargen.
Anfallender Bauschutt ist zu entsorgen die Entsorgung ist einzukalkulieren.

Ausführungsort: KG
Menge: 4 Stk.

**2.2.420 Abbruch Stahlinnentür mit Holzeckzargen**
Ausbau und Entsorgung von Stahlinnentür inkl. Holzeckzargen.
Anfallender Bauschutt ist zu entsorgen die Entsorgung ist einzukalkulieren.

Ausführungsort: 2. ZwG - Treppenhaus 2
Menge: 1 Stk

**2.2.430 Abbruch Holztüre mit Holzeckzarge**
Holztüre mit Holzeckzarge ausbauen und entsorgen.
Anfallender Bauschutt ist zu entsorgen die Entsorgung ist einzukalkulieren.

Kraftnebenraum 2 Zwg
Menge: 1 Stk

**2.2.440 Holzumfassangszarge ausbauen, entsorgen**
Holzumfassungszarge ausbauen und entsorgen.
Anfallender Bauschutt ist zu entsorgen die Entsorgung ist einzukalkulieren.

1 Zwg Geräteraum
Menge: 1 Stk

**2.2.450 Innenfensterbänke Holz, demontieren, entsorgen**
Abbruch/Demontage Innenfensterbänke aus Holz, Fensterbrett aus Holzwerkstoff.
Anfallender Bauschutt ist zu entsorgen die Entsorgung ist einzukalkulieren.

Ausführungsort: Alle Etagen
Menge: 65 Stk

**2.2.460 Holztürblatt ausbauen, entsorgen**
Holztürblatt ausbauen und entsorgen.
Anfallender Bauschutt ist zu entsorgen die Entsorgung ist einzukalkulieren.

Ausführungsort: 2. ZwG
Menge: 1 Stk

**2.2.470 Holzfenster außen ausbauen**
Holzfenster komplett mit Rahmen ausbauen und entsorgen.
Anfallender Bauschutt ist zu entsorgen die Entsorgung ist einzukalkulieren.

Ausführungsort: Ostseite für neuen Fahrstuhl
Menge: 4 Stk

**2.2.480 Tapete entfernen in freien Wohnungen**
Tapete, Raufaser, beschichtet, entfernen, Wände
Tapete aus Raufaser mit Untertapete aufrauen, mit Tapetenlöser einstreichen und einschl. anhaftender Kleberrückstände vollflächig entfernen.

Bauteil: Wände
Menge: 296,703 m2

**2.2.490 Abbruch Bodenablauf**
Abbruch von Bodenabläufen, aus Stahl, Abmessungen ca. 20 x 20 cm,
Anfallender Bauschutt ist zu entsorgen die Entsorgung ist einzukalkulieren.
angeschlossene Grundleitung schützen und temporär verschließen.
Anfallender Bauschutt ist zu entsorgen die Entsorgung ist einzukalkulieren.

Ausführungsort: KG
Menge: 6 Stk

**2.2.500 Abbruch Bodenablaufrinne**
Abbruch von Bodenabläufen als Ablaufrinne, aus Stahl, Breite ca. 15 cm,
Einzellänge bis ca. 3,50 m,
Anfallender Bauschutt ist zu entsorgen die Entsorgung ist einzukalkulieren.
angeschlossene Grundleitung schützen und temporär verschließen.
Anfallender Bauschutt ist zu entsorgen die Entsorgung ist einzukalkulieren.

Ausführungsort: KG
Menge: 7,7 m

**2.2.510 Abbruch Eingangspodest**
Abbruch eines Eingangspodestes am Hauptzugang Erdgeschoss,
Abmessungen ca. 2,50 x 1,20 m,
Höhe bis 17 cm (einschl. Mörtelbett als Dickbett), aus Klinkerziegeln gemauert,
mit Sauberlauf als Rost aus Stahlstäben und Auflagerrahmen,
Anfallender Bauschutt ist zu entsorgen die Entsorgung ist einzukalkulieren.

Ausführungsort: EG Eingang
Menge: 1 Stk

**2.2.520 Rückbau Antennenanlage im DG**
Rückbau der Antennenanlage im DG inkl. der Verkabelungen
Menge: 1 Stk

**2.2.530 Mehrpreis Arbeitshöhe bis 6,80m**
Mehrpreis zu vorbeschriebenem Abbruch von Putzdecken
für Ausführung mit einer Arbeitshöhe bis 6,80 m über OK Fußboden,

Ausführungsort: Hallendecke Erdgeschoss.
Menge: 286 m2

#### Untertitel 2.3 Abbruch Innenausbauelemente

**2.3.10 Abbruch Holztrennwände inkl. Holztüren mit OL, bis 15 cm**
Abbruch von Holztrennwänden inkl. Holztüren, mit Oberlicht, als Trennwand in Sanitärbereichen,
Bauteildicke bis ca. 15 cm,
Wandhöhen bis ca. 3,00 m,
Einzellänge ca. 3,70 m,
als Holzkonstruktion mit beidseitiger Beplankung aus genuteten und gespundeten Holzschalungsbrettern, einschl. Oberlicht als Festverglasung,
Höhe ca. 0,80 m, über die gesamte Raumbreite,
Anfallender Bauschutt ist zu entsorgen die Entsorgung ist einzukalkulieren.

Ausführungsort: EG bis OG
Menge: 74,97 m2

**2.3.20 Abbruch Verkofferung, Trockenbau**
Abbruch von Verkofferungen aus Trockenbau, als 2-seitige Eckverkofferung, Abwicklung bis 1,25 m, mit GK-Beplankung, 2-lagig,
einschl. Unterkonstruktion aus Tragprofilen aus Stahlblech, abbrechen  einschl. aller Befestigungsmittel.
Anfallender Bauschutt ist zu entsorgen die Entsorgung ist einzukalkulieren.Abfallschlüssel 170802.

Ausführungsort: in allen Geschossen
Menge: 30,32 m2

**2.3.30 Abbruch Abtrennung Spanplatten**
Abbruch einer Abtrennung aus Spanplatten, als Holzkonstruktion aus Pfosten und Riegeln,
mit beidseitiger Beplankung aus Spanplatten, einlagig, mit Farbanstrich,
Abmessungen Breite wie Halle ca. 13 m, Höhe bis zu ca. 6,00 m,
Anfallender Bauschutt ist zu entsorgen die Entsorgung ist einzukalkulieren.

Ausführungsort: zwischen Halle und Abstellräumen im ZG 2
Menge: 11,165 m2

**2.3.40 Abbruch Innentüren, 1-flg., entsorgen**
Abbruch von Innentüren, 1-flügelig, bestehend aus Türblatt und Umfassungszarge,
Abmessungen ca. 0,90 x 2,00 m, Wanddicke bis 20 cm,
wie folgt:
- Holz-Umfassungszarge
  mit breiten Belägen,
  raumseitig mehrfach profiliert,
- Türblatt aus Holz,
  mit Ausschnitt ca. 0,60 x 1,20 m,
  als Holzkassette mit Diagonalzierleisten,
  eingefasst mittels Profilleisten.
als Komplettabbruch
Anfallender Bauschutt ist zu entsorgen die Entsorgung ist einzukalkulieren.

Ausführung: in allen Geschossen
Menge: 11 Stk

**2.3.50 Abbruch Holzverblendung**
Abbruch einer Holzverblendung,
Höhe ca. 1,20 m,.
Anfallender Bauschutt ist zu entsorgen die Entsorgung ist einzukalkulieren.

Ausführung im Kraft-Nebenraum 3.10
Menge: 3,24 m2

**2.3.60 Abbruch Wartungssteg DG**
Abbruch des Wartungssteges, auf der Holzbalkenkonstruktion im Dachgeschoss, komplett inkl. Unterbau, inkl. entfernen aller Nägel und Stahlteile aus den verbleibenden Holzeinbauteilen.
Breite ca. 60 cm, aus Holzbohlen,
Laut Holzschutzgutachten ist der Dachboden als kontaminierter Bereich anzusehen und die arbeiten nur mit persönlicher Schutzausrüstung nach § 4.3 der technischen Regelung für Gefahrenstoffe der BMSA durchzuführen.
Anfallender Bauschutt ist zu entsorgen die Entsorgung ist einzukalkulieren.

Ausführungsort: DG
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Menge: 42 m

**2.3.70 Abbruch Dacheinstieg innen**
Abbruch der Abtrennung innerhalb des Dachgeschosses, als Einstieg (Dachluke) in den Dachboden,
Anfallender Bauschutt ist zu entsorgen die Entsorgung ist einzukalkulieren.

Ausführungsort: DG
Menge: 10 m2

**2.3.80 Ballettstangen, demontieren und entsorgen**
Rückbau und Entsorgung von Ballettstangen,
Anfallender Bauschutt ist zu entsorgen die Entsorgung ist einzukalkulieren.

Ausführungsort: OG
Menge: 3 Stk

**2.3.90 Bügel-Prallschutz, demontieren und entsorgen**
Bügel-Prallschutz, aus Stahl, demontieren und entsorgen.
Anfallender Bauschutt ist zu entsorgen die Entsorgung ist einzukalkulieren.

Ausführungsort: OG
Menge: 10 Stk

**2.3.100 Schutznetze Ballspielhalle demontieren und entsorgen**
Rückbau und Entsorgung der Schutznetze der Ballsporthalle
Anfallender Bauschutt ist zu entsorgen die Entsorgung ist einzukalkulieren.

Ausführungsort: in allen Geschossen
Menge: 100 m2

**2.3.110 Ausbau Fenstergitter Halle EG**
Ausbau und Entsorgung von Stahl Fenstergitter im Innenbereich der Halle im EG.
Es ist ein behutsames ausbauen wegen der wandvertäffelungen vorzunehmen.
Anfallender Bauschutt ist zu entsorgen die Entsorgung ist einzukalkulieren.

Ausführungsort: EG

.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
Menge: 3 Stk

**2.3.120 Kleinteile demontieren**
Kleinteile demontieren und fachgerecht entsorgen.
Anfallender Bauschutt ist zu entsorgen die Entsorgung ist einzukalkulieren.

Ausführungsort: in allen Geschossen
Menge: 1 pau

**2.3.130 Abbau und Wiedereinbau von Mülleimer Plastik und Beton**
Im Aussenbereich Abbau, lagern und später wieder Einbau von 2 Plastik und 1 Beton Mülleimer

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Menge: 3 Stk

#### Untertitel 2.4 Abbruch Sanitär

**2.4.10 Absperren und Entleeren der bestehenden Trinkwasseranlage und -leitungen**
Absperren und Entleeren der bestehenden Trinkwasseranlage und -leitungen vor Durchführung der Demontageleistungen.
Menge: 1 pau

**2.4.20 Trennen der Trinkwasserverteilungsleitung im Untergeschoss,**
Trennen der Trinkwasserverteilungsleitung,
Rohrleitung aus Stahl oder Kupfer
DN 40 bis DN 50,
dauerhafter Verschluss des offenen Rohrleitungsanschlusses
zur Weiternutzung der TW-Anlage mittels Stopfen o.ä.,
einschl. erforderlichem Material.
Menge: 1 pau

**2.4.30 Verschluss herstellen Abwasserleiltg DN150**
Dauerhalfter Verschluss herstellen, an
vorhandener.Abwasserleitung, im Kellergeschoss, aus
Gusseisen-Rohr, bis DN 150, zur Weiternutzung der
SW-Anlage, einschl. erforderlichem Anschlussformstück
und Dichtungsmittel.
Menge: 4 Stk

**2.4.40 Verschluss herstellen Abwasser-Grundltg DN110**
Verschluss herstellen, an vorhandener
Abwasser-Grundleitung, aus Kunststoffrohr, DN 110,
einschl. erforderlichem Anschlussformstück und
Dichtungsmittel.
Menge: 4 Stk

**2.4.50 Demontage von Waschtischen und Handwaschbecken**
Demontage von Waschtischen und Handwaschbecken
einschließlich Vorwandelement, Anschlussleitungen, Geruchsverschluss,
Konsolen, Eckventilen, Armatur und Zubehör wie
Befestigungen, einschl. Spiegel, Seifenspender, Handtuchspender
und Abfallbehälter,
im Rahmen einer Totalabbruchmaßnahme, Ausführung
innerhalb des Bauwerks, Ausführung in allen Geschossen
Menge: 25 Stk

**2.4.60 Demontage von WC-Anlagen einschl. UP-Spülkasten,**
Demontage von WC-Anlagen einschl. UP-Spülkasten,
Vorwandelement, Spülrohr, Anschlussleitungen,
Eckventil, Abflussrohr sowie Zubehör
(Hygienebeutelspender, Abfallbehälter, WC-Sitz,
Papierhalter, Bürstengarnitur) und Befestigungen,
im Rahmen einer Totalabbruchmaßnahme, Ausführung
innerhalb des Bauwerks, Ausführung in allen Geschossen
Menge: 8 Stk

**2.4.70 Demontage von Urinalbecken einschl. Vorwandelement**
Demontage von Urinalbecken einschl. Vorwandelement,
Spülauslösung, Spülrohr, Anschlussleitungen,
Abflussrohr sowie Zubehör und Befestigungen
im Rahmen einer Totalabbruchmaßnahme, Ausführung
innerhalb des Bauwerks, Ausführung in allen Geschossen
Menge: 4 Stk

**2.4.80 Demontage von Badewannenanlage**
Demontage von Badewannenanlage einschl. Wannenarmatur,
Brausekopf und -schlauch sowie Badewanne mit
Badewannenträger, Abmessungen Badewanne: Länge: bis
ca. 1,8 m, Breite: bis ca. 1,0 m
im Rahmen einer Totalabbruchmaßnahme, Ausführung
innerhalb des Bauwerks, Ausführung in allen Geschossen
Menge: 1 Stk

**2.4.90 Demontage von Duschanlage**
Demontage von Duschanlage einschl. Duscharmaturen,
Brausekopf und -schlauch sowie Duschwanne mit
Duschwannenträger, Abmessungen Duschwanne: Länge: bis
ca. 1,0 m, Breite: bis ca. 1,0 m, Höhe: bis ca. 2,5
cm
im Rahmen einer Totalabbruchmaßnahme, Ausführung
innerhalb des Bauwerks, Ausführung in allen Geschossen
Menge: 12 Stk

**2.4.100 Demontage von Ausgussbecken**
Demontage von Ausgussbecken einschl.
Vorwandelement, mit Anschlussleitungen,
Geruchsverschluss, Eckventilen, Armatur, Abfallbehälter
und Befestigungen
im Rahmen einer Totalabbruchmaßnahme, Ausführung
innerhalb des Bauwerks, Ausführung in allen Geschossen
Menge: 1 Stk

**2.4.110 Demontage von Doppelspüle**
Demontage von Doppelspüle mit Anschlussleitungen,
Geruchsverschluss, Konsolen, Eckventilen, Armatur und
Zubehör wie Befestigungen einschließlich aller
Nebenleistungen.
im Rahmen einer Totalabbruchmaßnahme, Ausführung
innerhalb des Bauwerks, Ausführung in allen Geschossen
Menge: 1 Stk

**2.4.120 Demontage von Auslaufventilen mit Anschlussleitungen**
Demontage von Auslaufventilen mit Anschlussleitungen,
Armatur und Zubehör wie Befestigungen
im Rahmen einer Totalabbruchmaßnahme, Ausführung
innerhalb des Bauwerks, Ausführung in allen Geschossen
Menge: 1 Stk

**2.4.130 Demontage von Fußbodeneinläufen und Revisionsöffnung im Boden**
Demontage von Fußbodeneinläufen und Revisionsöffnung im
Boden, einschließlich Zubehör wie Abdeckrost,
erforderliche Stemmarbeiten sind einzukalkulieren,
Abmessungen bis: 25 x 25 cm
im Rahmen einer Totalabbruchmaßnahme, Ausführung
innerhalb des Bauwerks, Ausführung in allen Geschossen
Menge: 12 Stk

**2.4.140 Demontage der Abwasserleitungen aus Gusseisen**
Demontage der Abwasserleitungen einschl. der Form- und
Verbindungsstücke aus Gusseisen und Befestigungen,
Nenndurchmesser über DN 100 bis DN 150, im Gebäude,
Ausführung in allen Geschossen, Höhe bis 3,5 m, im
Rahmen einer Totalabbruchmaßnahme
Menge: 65 m

**2.4.150 Demontage aus Abwasserleitungen aus Kunststoff-Rohr**
Demontage aus Abwasserleitungen einschl. der Form- und
Verbindungsstücke aus Kunststoff-Rohr, PP / PE / HT /
PVC-Rohre und Befestigungen, Nenndurchmesser DN 40-150,
im Gebäude, Ausführung in allen Geschossen, Höhe
bis 3,5 m, im Rahmen einer Totalabbruchmaßnahme
Menge: 250 m

**2.4.160 Zulage für Freilegen unter Putz verlegter Leitungen**
Zulage für das Freilegen von unter Putz verlegten
Leitungen zur Demontage,
Freilegung mit geeignetem Gerät oder von Hand
in Absprache mit der örtlichen Bauleitung,
komplett einschl. aller Nebenarbeiten,
für Leitungen DN 40-150.
Menge: 20 m

**2.4.170 Demontage von Trinkwasserleitungen aus Stahl bis DN 25**
Demontieren von Rohrleitungen aus Stahl, einschl. Form- und
Verbindungsstücke, eingebauter Gewindearmaturen und Befestigungen,
im Gebäude,
Ausführung in allen Geschossen, Höhe bis 3,5 m, im
Rahmen einer Totalabbruchmaßnahme Rohre aus Stahl,
bis DN 25
Menge: 250 m

**2.4.180 Rohre aus Stahl, von DN 32 bis DN 50**
Wie Position 1.2.17, jedoch
Rohre aus Stahl, von DN 32 bis DN 50
Menge: 100 m

**2.4.190 Demontage von Trinkwasserleitungen aus Kupfer bis DN 25**
Demontieren von Rohrleitungen aus Kupfer, einschl. Form- und
Verbindungsstücke, eingebauter Gewindearmaturen und Befestigungen,
im Gebäude,
Ausführung in allen Geschossen, Höhe bis 3,5 m, im
Rahmen einer Totalabbruchmaßnahme Rohre aus Kupfer,
bis DN 25
Menge: 50 m

**2.4.200 Demontage von Trinkwasserleitungen aus Kunststoff bis DN 25**
Demontieren von Rohrleitungen aus Kunststoff, einschl. Formund
Verbindungsstücke, eingebauter Gewindearmaturen und
Befestigungen, im Gebäude,
Ausführung in allen Geschossen, Höhe bis 3,5 m, im
Rahmen einer Totalabbruchmaßnahme Rohre aus Kupfer,
bis DN 25
Menge: 50 m

**2.4.210 Zulage für Freilegen unter Putz verlegter Leitungen**
Zulage für das Freilegen von unter Putz verlegten
Leitungen zur Demontage,
Freilegung mit geeignetem Gerät oder von Hand
in Absprache mit der örtlichen Bauleitung,
komplett einschl. aller Nebenarbeiten,
für Leitungen DN 12-50.
Menge: 50 m

#### Untertitel 2.5 Abbruch Heizung

**2.5.10 Außerbetriebnahme und Entleerung**
Außerbetriebnahme und Entleerung der Heizungsanlage im Gebäude, einschl. Kesselanlage,
Nennleistung: ca. 100 KW
Menge: 1 pau

**2.5.20 Außerbetriebnahme der Gasversorgung**
Außerbetriebnahme der Gasversorgung durch Absperren der Gasleitung an der Gebäude-Hauptabsperreinrichtung.
Freischalten der Gasleitung in Rücksprache mit dem GVU.
Demontieren der Gasleitung von der Hauptabsperreinrichtung bis
zum 1. Verbraucher Gas-Brennwertkessel KG,
zum 2. Verbraucher Gastherme 2.OG,
Länge ca. 23,0 m
Nennweite DN 32 - DN 40, aus Kupfer,
einschl. Form- und Verbindungsstücke, sowie Befestigungen, Konsolen, Halterungen, Auflagekonstruktionen, Verschraubungen, Armaturen und Gaszähler.
Arbeitshöhe über Gelände/Fußboden bis 4,00 m.
einschl. fachgerecht entsorgen.
Der Gaszähler ist zu sichern und an den Gasversorger zu übergeben.
Menge: 1 pau

**2.5.30 Demontage Gas-Heizkessel 100 kW**
Demontage Gas-Brennwerttheme im Kellergeschoss
Hersteller: Buderus
Nennleistung: 100 kW
- von den Rohrleitungen trennen,
1x Gasleitung DN 32,
Heizungsvor-/-rücklauf DN 50,
Anschlußleitung MAG DN 25,
- Abgasrohr aus Edelstahl doppelwandig DN 180 - Länge ca. 1,00 m einschließlich Wanddurchführung demontieren.
- Elt-Verdrahtung (220 V) demontieren:
Steuerspannung Umwälzpumpen, Spannungsversorgung Kesselregelung.

Gas-Brennwerttherme einschl. Kondensatanlage komplett demontieren, aus dem Gebäude transportieren und fachgerecht entsorgen.
Menge: 1 Stk

**2.5.40 Demontage Gastherme 10 kW**
Demontage Gastheme im 2. Zwischengeschoss
Nennleistung: ca. 10 kW - von den Rohrleitungen trennen,
1x Gasleitung DN 20,
Heizungsvor-/-rücklauf DN 25,
- Abgasrohr aus Edelstahl doppelwandig DN 100 - Länge ca. 1,00 m einschließlich Wanddurchführung demontieren.
- Elt-Verdrahtung (220 V) demontieren:
Steuerspannung Umwälzpumpen,
Spannungsversorgung Kesselregelung.
Gastherme komplett demontieren, aus dem Gebäude transportieren und fachgerecht entsorgen.
Menge: 1 Stk

**2.5.50 Plattenheizkörper Stahl abbrechen, Typ : 22 / 600 / 1200-1400**
Abbruch Plattenheizkörper aus Stahl, einschl. Entleerung, demontieren der Konsolen, Halter, Ventile, Verschraubungen, im Rahmen einer Totalabbruchmaßnahme,
Ausführung innerhalb des Bauwerks, Ausführung in allen Geschossen
Heizkörpergröße: Bauhöhe: 600 mm, Baulänge: 1200 - 1400 mm, Typ: 22
Menge: 5 Stk

**2.5.60 Plattenheizkörper Stahl abbrechen, Typ : 22 / 600 / 1600-2000**
Abbruch Plattenheizkörper aus Stahl, einschl. Entleerung, demontieren der Konsolen, Halter, Ventile, Verschraubungen, im Rahmen einer Totalabbruchmaßnahme,
Ausführung innerhalb des Bauwerks, Ausführung in allen Geschossen
Heizkörpergröße: Bauhöhe: 600 mm, Baulänge: 1600 - 2000 mm, Typ: 22
Menge: 2 Stk

**2.5.70 Gliederheizkörper Guss abbrechen, BH 600 / BT 160**
Abbruch Gliederheizkörper aus Guss, einschl. Entleerung, demontieren der Konsolen, Halter, Ventile, Verschraubungen, im Rahmen einer Totalabbruchmaßnahme, Ausführung innerhalb des Bauwerks,
Ausführung in allen Geschossen
Abbruch nach dem Rückbau der Wandverkleidungen
Heizkörpergröße:
Bauhöhe: 600 mm
Tiefe: 160 mm
Anzahl Glieder: 12-15 Stück
Baulänge: 960 - 1200 mm
aus dem Gebäude transportieren und fachgerecht entsorgen.
Menge: 52 Stk

**2.5.80 Gliederheizkörper Guss abbrechen, BH 600 / BT 160**
Abbruch Gliederheizkörper aus Guss, einschl. Entleerung, demontieren der Konsolen, Halter, Ventile, Verschraubungen, im Rahmen einer Totalabbruchmaßnahme, Ausführung innerhalb des Bauwerks,
Ausführung in allen Geschossen
Abbruch nach dem Rückbau der Wandverkleidungen
Heizkörpergröße:
Bauhöhe: 600 mm
Tiefe: 160 mm
Anzahl Glieder: 16-20 Stück
Baulänge: 1280 - 1600 mm
aus dem Gebäude transportieren und fachgerecht entsorgen.
Menge: 8 Stk

**2.5.90 Gliederheizkörper Guss abbrechen, BH 600 / BT 160**
Abbruch Gliederheizkörper aus Guss, einschl. Entleerung, demontieren der Konsolen, Halter, Ventile, Verschraubungen, im Rahmen einer Totalabbruchmaßnahme, Ausführung innerhalb des Bauwerks,
Ausführung in allen Geschossen
Abbruch nach dem Rückbau der Wandverkleidungen
Heizkörpergröße:
Bauhöhe: 600 mm
Tiefe: 160 mm
Anzahl Glieder: 21-25 Stück
Baulänge: 1680 - 2000 mm
aus dem Gebäude transportieren und fachgerecht entsorgen.
Menge: 5 Stk

**2.5.100 Gliederheizkörper Guss abbrechen, BH 600 / BT 160**
Abbruch Gliederheizkörper aus Guss, einschl. Entleerung, demontieren der Konsolen, Halter, Ventile, Verschraubungen, im Rahmen einer Totalabbruchmaßnahme, Ausführung innerhalb des Bauwerks,
Ausführung in allen Geschossen
Abbruch nach dem Rückbau der Wandverkleidungen
Heizkörpergröße:
Bauhöhe: 600 mm
Tiefe: 160 mm
Anzahl Glieder: 26-30 Stück
Baulänge: 2080 - 2400 mm
aus dem Gebäude transportieren und fachgerecht entsorgen.
Menge: 2 Stk

**2.5.110 Demontieren Rohrleitung DN 15-25**
Rohrleitung 'DN 15-25'
Demontieren einschl. auf- und abladen, Rohrleitungen einschl. Form- und Verbindungsstücke sowie Befestigungen,
DN '15 - 25',
aus Stahl, schwarz, mit demontieren von Konsolen, Halterungen, Auflagekonstruktionen, Verschraubungen, Armaturen und Anschlußleitungen, in Gebäuden,
Arbeitshöhe über Gelände/Fußboden bis 3,5 m.
einschl. fachgerecht entsorgen.
Menge: 135 m

**2.5.120 Demontieren Rohrleitung DN 32-40**
Rohrleitung 'DN 32-40'
Demontieren einschl. auf- und abladen, Rohrleitungen einschl. Form- und Verbindungsstücke sowie Befestigungen,
DN '32 - 40',
aus Stahl, schwarz, mit demontieren von Konsolen, Halterungen, Auflagekonstruktionen, Verschraubungen, Armaturen und Anschlußleitungen, in Gebäuden,
Arbeitshöhe über Gelände/Fußboden bis 3,5 m.
einschl. fachgerecht entsorgen.
Menge: 220 m

**2.5.130 Demontieren Rohrleitung DN 50-65**
Rohrleitung 'DN 50-65'
Demontieren einschl. auf- und abladen, Rohrleitungen einschl. Form- und Verbindungsstücke sowie Befestigungen,
DN '50 - 65',
aus Stahl, schwarz, mit demontieren von Konsolen, Halterungen, Auflagekonstruktionen, Verschraubungen, Armaturen und Anschlußleitungen, in Gebäuden,
Arbeitshöhe über Gelände/Fußboden bis 3,5 m.
einschl. fachgerecht entsorgen.
Menge: 75 m

**2.5.140 Demontieren Rohrleitung DN 15-25 - 7m**
'DN 15-25' 7,00 m
Demontieren einschl. auf- und abladen, Rohrleitungen einschl. Form- und Verbindungsstücke sowie Befestigungen,
DN '15 - 25',
aus Stahl, schwarz, mit demontieren von Konsolen, Halterungen, Auflagekonstruktionen, Verschraubungen, Armaturen und Anschlußleitungen, in Gebäuden,
Arbeitshöhe über Gelände/Fußboden bis 7,00 m.
einschl. fachgerecht entsorgen.
Menge: 145 m

**2.5.150 Demontieren Rohrleitung DN 32-40 - 7m**
'DN 32-40' 7,00 m
Demontieren einschl. auf- und abladen, Rohrleitungen einschl. Form- und Verbindungsstücke sowie Befestigungen,
DN '32 - 40',
aus Stahl, schwarz, mit demontieren von Konsolen, Halterungen, Auflagekonstruktionen, Verschraubungen, Armaturen und Anschlußleitungen, in Gebäuden,
Arbeitshöhe über Gelände/Fußboden bis 7,00 m.
einschl. fachgerecht entsorgen.
Menge: 190 m

**2.5.160 Demontieren von Rohrleitungsisolierungen, DN 15-25**
Demontieren von vorhandenen Rohrleitungsisolierungen aus Mineralwolle alukaschiert / PUR-Dämmung mit PVC-Ummantelung, in Gebäuden und Heizräumen,
Rohrleitungshöhe über Fußboden bis 3,5 m,
Rohrleitungsdurchmesser: DN 15 - DN 25,
einschl. aus dem Gebäude schaffen und fachgerecht entsorgen.
Menge: 55 m

**2.5.170 Demontieren von Rohrleitungsisolierungen, DN 32-40**
Demontieren von vorhandenen Rohrleitungsisolierungen aus Mineralwolle alukaschiert / PUR-Dämmung mit PVC-Ummantelung, in Gebäuden und Heizräumen,
Rohrleitungshöhe über Fußboden bis 3,5 m,
Rohrleitungsdurchmesser: DN 32 - DN 40,
einschl. aus dem Gebäude schaffen und fachgerecht entsorgen.
Menge: 220 m

**2.5.180 Demontieren von Rohrleitungsisolierungen, DN 50-65**
Demontieren von vorhandenen Rohrleitungsisolierungen aus Mineralwolle alukaschiert / PUR-Dämmung mit PVC-Ummantelung, in Gebäuden und Heizräumen,
Rohrleitungshöhe über Fußboden bis 3,5 m,
Rohrleitungsdurchmesser: DN 32 - DN 40,
einschl. aus dem Gebäude schaffen und fachgerecht entsorgen.
Menge: 75 m

**2.5.190 Demontieren von Rohrleitungsisolierungen, DN 15-25, 7,00 m**
Demontieren von vorhandenen Rohrleitungsisolierungen aus Mineralwolle alukaschiert / PUR-Dämmung mit PVC-Ummantelung,
in Gebäuden und Heizräumen,
Rohrleitungshöhe über Fußboden bis 7,00 m,
Rohrleitungsdurchmesser: DN 15 - DN 25,
einschl. aus dem Gebäude schaffen und fachgerecht
entsorgen.
Menge: 65 m

**2.5.200 Demontieren von Rohrleitungsisolierungen, DN 32-40, 7,00 m**
Demontieren von vorhandenen Rohrleitungsisolierungen aus Mineralwolle alukaschiert / PUR-Dämmung mit PVC-Ummantelung, in Gebäuden und Heizräumen,
Rohrleitungshöhe über Fußboden bis 7,00 m,
Rohrleitungsdurchmesser: DN 32 - DN 40,
einschl. aus dem Gebäude schaffen und fachgerecht entsorgen.
Menge: 190 m

**2.5.210 Verteiler demont. trennen auf-/abladen**
Demontage Verteiler/Sammler für 3 Heizkreise,
aus verzinktem Stahl incl. Isolierung aus EPP,
einschließlich Pumpengruppen DN 25 - DN 32,
Länge: ca. 1,00 m,
einschl. demontieren von Konsolen, Halterungen und Auflagekonstruktionen, Anschlussleitungen, Ventilen, Einbauten (Manometer, Thermometer, Schilder), in Heizzentrale im Kellergeschoss,
Arbeitshöhe über Gelände/Fußboden bis 3,5 m,
aus dem Kellergeschoss transportieren und fachgerecht entsorgen.
Menge: 1 Stk

**2.5.220 Demontieren Armatur DN 15 bis 25**
Demontieren, Armaturen mit Gewindeanschluss,
DN 15 bis 25,
mit 'Wärmedämmung incl. PVC-Ummantelung', im Gebäude,
Arbeitshöhe über Gelände/Fußboden bis 4,0 m,
einschließlich fachgerecht entsorgen.
Menge: 20 Stk

**2.5.230 Demontieren Armatur DN 32 bis 40**
Demontieren, Armaturen mit Gewindeanschluss,
DN 32 bis 40,
mit 'Wärmedämmung incl. PVC-Ummantelung', im Gebäude,
Arbeitshöhe über Gelände/Fußboden bis 4,0 m,
einschließlich fachgerecht entsorgen.
Menge: 20 Stk

**2.5.240 Demontieren Armatur DN 50**
Demontieren, Armaturen mit Gewindeanschluss,
DN 50
mit 'Wärmedämmung incl. PVC-Ummantelung', im Gebäude,
Arbeitshöhe über Gelände/Fußboden bis 4,0 m,
einschließlich fachgerecht entsorgen.
Menge: 8 Stk

**2.5.250 Wandregler, Heizkreisregelung**
Wandregler, Heizkreisregelung Demontage komplett einschl. elektrischer Verdrahtung, aus dem Gebäude transportieren und fachgerecht entsorgen.
Menge: 1 Stk

**2.5.260 Wassererwärmer/Warmwasserspeicher demont. trennen auf-/abladen**
Wassererwärmer/Warmwasserspeicher aus nichtrostendem Stahl, 1000 l einschließlich Dämmung, demontieren, trennen und sortieren nach Werkstoffen,
Maße ca. : 'd=960 mm, H=2220 mm'
einschl. Entleeren des Bauelementes, mit Demontieren von Konsolen, Halterungen, Auflagekonstruktionen, Verschraubungen, Armaturen und Anschlussleitungen, mit Dämmung, im Kellergeschoss, Arbeitshöhe über
Gelände/Fußboden bis 3,5 m.
aus dem Gebäude transportieren und fachgerecht entsorgen.
Menge: 1 Stk

**2.5.270 Ausdehnungsgefäß demont. trennen auf-/abladen**
Membran-Druckbehälter, 250 l, demontieren, trennen und sortieren nach Werkstoffen einschl. Auf- und Abladen,
Maße: d = 635 mm, h = 890 mm
einschl. Entleeren des Bauelementes, mit Demontieren von Konsolen, Halterungen, Auflagekonstruktionen, Verschraubungen, Armaturen und Anschlussleitungen, ohne Dämmung,
im Kellergeschoß
Menge: 1 Stk

**2.5.280 Kleinteile demontieren**
Kleinteile wie Thermometer, Kanälen, Manometer, Lufttöpfe usw. demontieren und fachgerecht entsorgen.
Menge: 20 Stk

#### Untertitel 2.6 Materialuntersuchung/ Zulagen Entsorgung

**2.6.10 EBV-Beprobung Bauschutt**
fachgerechte EBV-Beprobung durchführen und dem AG zur Verfügung stellen,
digital und 1 x schriftlich.
Untersuchung und Nachweis der Einstufungsgruppen der Abbruchmassen,
nach Anhang 1, Tabelle 1 Ersatzbaustoffverordnung RC1-3.
Menge: 2 Stk

**2.6.20 Entsorgung / Verwertung Bauschutt RC1, Zulage**
Zulage zu Abbruch von Bauschutt aus Beton oder Mauerwerk wie oben beschrieben,
für Entsorgung von Material der Einordnung RC 1.,
incl. aller erforderlichen Entsorgungsnachweise /Übernahmescheinverfahren.
Menge: 1 t

**2.6.30 Entsorgung / Verwertung Bauschutt RC2, Zulage**
Zulage zu Abbruch von Bauschutt aus Beton oder Mauerwerk wie oben beschrieben,
für Entsorgung von Material der Einordnung RC 2.,
incl. aller erforderlichen Entsorgungsnachweise /Übernahmescheinverfahren.
Menge: 1 t

**2.6.40 Entsorgung / Verwertung Bauschutt RC3, Zulage**
Zulage zu Abbruch von Bauschutt aus Beton oder Mauerwerk wie oben beschrieben,
für Entsorgung von Material der Einordnung RC 3,
incl. aller erforderlichen Entsorgungsnachweise /Übernahmescheinverfahren.
Menge: 1 t

**2.6.50 Entsorgung Abfallschlüssel: 17 01 03**
Entsorgung von nicht gefährlichen Abfällen
Die Leistung beinhaltet die Aufnahme, den
Transport und die Ablagerung beim Entsorger
einschließlich aller Nebenleistungen. In
die Leistungsposition sind alle Leistungen,
welche aus den Annahmebedingungen des Entsorgers
resultieren, einzukalkulieren.
Name des Entsorgers/Transporteurs
(vom Bieter anzugeben):
___________________________________
Verwertungs- und Beseitigungsanlage
(vom Bieter anzugeben):
____________________________________
Interne Bezeichnung: im Wesentlichen
Sanitärkeramik
ASN (AVV) Bezeichnung
170103 Fliesen, Ziegel und Keramik
Menge: 1 t

**2.6.60 Entsorgung Abfallschlüssel: 17 01 06**
Entsorgung von nicht gefährlichen Abfällen
Die Leistung beinhaltet die Aufnahme, den
Transport und die Ablagerung beim Entsorger
einschließlich aller Nebenleistungen. In
die Leistungsposition sind alle Leistungen,
welche aus den Annahmebedingungen des Entsorgers
resultieren, einzukalkulieren.
Name des Entsorgers/Transporteurs
(vom Bieter anzugeben):
___________________________________
Verwertungs- und Beseitigungsanlage
(vom Bieter anzugeben):
____________________________________
Interne Bezeichnung: im Wesentlichen
Sanitärkeramik
ASN (AVV) Bezeichnung
170106 Bauschutt mit schädlichen Verunreinigungen (Schornstein, Kachelöfen, Anstriche, Teerpappe
Menge: 1 t

**2.6.70 Entsorgung Abfallschlüssel: 17 01 07**
Entsorgung von nicht gefährlichen Abfällen
Die Leistung beinhaltet die Aufnahme, den
Transport und die Ablagerung beim Entsorger
einschließlich aller Nebenleistungen. In
die Leistungsposition sind alle Leistungen,
welche aus den Annahmebedingungen des Entsorgers
resultieren, einzukalkulieren.
Name des Entsorgers/Transporteurs
(vom Bieter anzugeben):
___________________________________
Verwertungs- und Beseitigungsanlage
(vom Bieter anzugeben):
____________________________________
Interne Bezeichnung: im Wesentlichen
Sanitärkeramik
ASN (AVV) Bezeichnung
170107 Gemische aus Beton
Menge: 1 t

**2.6.80 Entsorgung Abfallschlüssel: 17 02 01**
Entsorgung von nicht gefährlichen Abfällen
Die Leistung beinhaltet die Aufnahme, den
Transport und die Ablagerung beim Entsorger
einschließlich aller Nebenleistungen. In
die Leistungsposition sind alle Leistungen,
welche aus den Annahmebedingungen des Entsorgers
resultieren, einzukalkulieren.
Name des Entsorgers/Transporteurs
(vom Bieter anzugeben):
___________________________________
Verwertungs- und Beseitigungsanlage
(vom Bieter anzugeben):
____________________________________
Betriebsinterne Bezeichnung:
Holz unbehandelt
Menge: 1 t

**2.6.90 Entsorgung Abfallschlüssel: 17 02 03**
Entsorgung von nicht gefährlichen Abfällen
Die Leistung beinhaltet die Aufnahme, den
Transport und die Ablagerung beim Entsorger
einschließlich aller Nebenleistungen. In
die Leistungsposition sind alle Leistungen,
welche aus den Annahmebedingungen des Entsorgers
resultieren, einzukalkulieren.
Name des Entsorgers/Transporteurs
(vom Bieter anzugeben):
___________________________________
Verwertungs- und Beseitigungsanlage
(vom Bieter anzugeben):
____________________________________
Betriebsinterne Bezeichnung:
PP / PE / HT / PVC - Rohre sowie Dämmschalen
ASN (AVV) Bezeichnung
170203 Kunststoff
Menge: 1 t

**2.6.100 Entsorgung Abfallschlüssel: 17 02 04**
Entsorgung von nicht gefährlichen Abfällen
Die Leistung beinhaltet die Aufnahme, den
Transport und die Ablagerung beim Entsorger
einschließlich aller Nebenleistungen. In
die Leistungsposition sind alle Leistungen,
welche aus den Annahmebedingungen des Entsorgers
resultieren, einzukalkulieren.
Name des Entsorgers/Transporteurs
(vom Bieter anzugeben):
___________________________________
Verwertungs- und Beseitigungsanlage
(vom Bieter anzugeben):
____________________________________
Betriebsinterne Bezeichnung:
Holz behandelt
Menge: 1 t

**2.6.110 Entsorgung Abfallschlüssel: 17 03 01**
Entsorgung von nicht gefährlichen Abfällen
Die Leistung beinhaltet die Aufnahme, den
Transport und die Ablagerung beim Entsorger
einschließlich aller Nebenleistungen. In
die Leistungsposition sind alle Leistungen,
welche aus den Annahmebedingungen des Entsorgers
resultieren, einzukalkulieren.
Name des Entsorgers/Transporteurs
(vom Bieter anzugeben):
___________________________________
Verwertungs- und Beseitigungsanlage
(vom Bieter anzugeben):
____________________________________
Betriebsinterne Bezeichnung:
170301 kohlenteerhaltige Bitumengemische
Menge: 1 t

**2.6.120 Entsorgung Abfallschlüssel: 17 03 03**
Entsorgung von nicht gefährlichen Abfällen
Die Leistung beinhaltet die Aufnahme, den
Transport und die Ablagerung beim Entsorger
einschließlich aller Nebenleistungen. In
die Leistungsposition sind alle Leistungen,
welche aus den Annahmebedingungen des Entsorgers
resultieren, einzukalkulieren.
Name des Entsorgers/Transporteurs
(vom Bieter anzugeben):
___________________________________
Verwertungs- und Beseitigungsanlage
(vom Bieter anzugeben):
____________________________________
Betriebsinterne Bezeichnung:
170303 gefährliche Abfälle -  kohlenteerhaltige Bitumengemische
Menge: 1 t

**2.6.130 Entsorgung Abfallschlüssel: 17 04 01**
Entsorgung von nicht gefährlichen Abfällen
Die Leistung beinhaltet die Aufnahme, den
Transport und die Ablagerung beim Entsorger
einschließlich aller Nebenleistungen. In
die Leistungsposition sind alle Leistungen,
welche aus den Annahmebedingungen des Entsorgers
resultieren, einzukalkulieren.
Name des Entsorgers/Transporteurs
(vom Bieter anzugeben):
___________________________________
Verwertungs- und Beseitigungsanlage

(vom Bieter anzugeben):
____________________________________
Interne Bezeichnung: im Wesentlichen
Kupfer
ASN (AVV) Bezeichnung
170401 Kupfer, Bronze, Messing
Menge: 0,5 t

**2.6.140 Entsorgung Abfallschlüssel: 17 04 07**
Verwertung von nicht gefährlichen Abfällen
Die Leistung beinhaltet die Aufnahme, den
Transport und die Ablagerung beim Verwerter
einschließlich aller Nebenleistungen. In
die Leistungsposition sind alle Leistungen,
welche aus den Annahmebedingungen des Entsorgers
resultieren, einzukalkulieren.
Name des Entsorgers/Transporteurs
(vom Bieter anzugeben):
___________________________________
Verwertungs- und Beseitigungsanlage
(vom Bieter anzugeben):
____________________________________
Interne Bezeichnung: Gemischte Metalle
(einschließlich Stahlrohre, Plattenheizkörper,
Gussradiatoren, Speicherwassererwärmer
ASN (AVV) Bezeichnung
170407 Gemischte Metalle
Menge: 16,5 t

**2.6.150 Entsorgung Abfallschlüssel: 17 04 11**
Entsorgung von nicht gefährlichen Abfällen
Die Leistung beinhaltet die Aufnahme, den
Transport und die Ablagerung beim Entsorger
einschließlich aller Nebenleistungen. In
die Leistungsposition sind alle Leistungen,
welche aus den Annahmebedingungen des Entsorgers
resultieren, einzukalkulieren.
Name des Entsorgers/Transporteurs
(vom Bieter anzugeben):
___________________________________
Verwertungs- und Beseitigungsanlage
(vom Bieter anzugeben):
____________________________________
Interne Bezeichnung: im Wesentlichen
Frostschutzheizband
ASN (AVV) Bezeichnung
170411 Kabel mit Ausnahme derjenigen,
die unter 170410 fallen
Menge: 0,5 t

**2.6.160 Entsorgung Abfallschlüssel: 17 06 03**
Gefährlicher Abfall zur Beseitigung der
Isoliermaterialien
In Anlehnung an die TRGS 521 sind die Demontagearbeiten
in entsprechender Schutzbekleidung auszuführen.
Die Proben enthalten lungengängige Fasern KMF
(Durchmesser < 3 ¼m und > 3 ¼m)
KI-Index: 4,05
Krebserzeugender Abfall der Kategorie 1B WHO-Fasern
sind enthalten, Asbest ist nicht nachgewiesen.
Die Materialien sind in Big Bags zu verpacken.
Der jeweilige Arbeitsbereich ist zu reinigen und
durch die Bauüberwachung hat eine abschnittsweise
Freigabe zu erfolgen. Der gefährliche Abfall ist
einer umweltgerechten Entsorgung zuzuführen.
Die Leistung beinhaltet die Aufnahme, den
Transport und die Ablagerung beim Entsorger
einschließlich aller Nebenleistungen. In
die Leistungsposition sind alle Leistungen,
welche aus den Annahmebedingungen des Entsorgers
resultieren, einzukalkulieren.
Name des Entsorgers/Transporteurs
(vom Bieter anzugeben):
___________________________________
Verwertungs- und Beseitigungsanlage
(vom Bieter anzugeben):
____________________________________
Interne Bezeichnung: Dämmmaterialien an
Rohrleitungen wie
Mineralwolle, Alugewebefolie, Schaumstoff,
PU-Schaum, Glasfaser
ASN (AVV) Bezeichnung
170603 Anderes Dämmmaterial, das aus
gefährlichen Stoffen besteht oder solche
enthält
Menge: 3,5 t

**2.6.170 Entsorgung Abfallschlüssel: 17 06 04**
Entsorgung von nicht gefährlichen Abfällen
Die Leistung beinhaltet die Aufnahme, den
Transport und die Ablagerung beim Entsorger
einschließlich aller Nebenleistungen. In
die Leistungsposition sind alle Leistungen,
welche aus den Annahmebedingungen des Entsorgers
resultieren, einzukalkulieren.
Name des Entsorgers/Transporteurs
(vom Bieter anzugeben):
___________________________________
Verwertungs- und Beseitigungsanlage
(vom Bieter anzugeben):
____________________________________
Interne Bezeichnung: Dämmmaterialien an
Rohrleitungen wie Schaumpolystyrol
ASN (AVV) Bezeichnung
170604 Dämmmaterial mit Ausnahme desjenigen,
das unter 170601 und 170603 fällt
Menge: 2,5 t

**2.6.180 Entsorgung Abfallschlüssel: 17 08 02**
Entsorgung von nicht gefährlichen Abfällen
Die Leistung beinhaltet die Aufnahme, den
Transport und die Ablagerung beim Entsorger
einschließlich aller Nebenleistungen. In
die Leistungsposition sind alle Leistungen,
welche aus den Annahmebedingungen des Entsorgers
resultieren, einzukalkulieren.
Name des Entsorgers/Transporteurs
(vom Bieter anzugeben):
___________________________________
Verwertungs- und Beseitigungsanlage
(vom Bieter anzugeben):
____________________________________
Interne Bezeichnung: Dämmmaterialien an
Rohrleitungen wie Schaumpolystyrol
ASN (AVV) Bezeichnung
170604 Gipsabfälle
Menge: 1 t

**2.6.190 Entsorgung Abfallschlüssel: 17 09 03**
Entsorgung von nicht gefährlichen Abfällen
Die Leistung beinhaltet die Aufnahme, den
Transport und die Ablagerung beim Entsorger
einschließlich aller Nebenleistungen. In
die Leistungsposition sind alle Leistungen,
welche aus den Annahmebedingungen des Entsorgers
resultieren, einzukalkulieren.
Name des Entsorgers/Transporteurs
(vom Bieter anzugeben):
___________________________________
Verwertungs- und Beseitigungsanlage
(vom Bieter anzugeben):
____________________________________
Interne Bezeichnung: im Wesentlichen
AVV 170903 - Kontaminierter Bauschutt
Menge: 1 t

**2.6.200 Entsorgung Abfallschlüssel: 17 09 04**
Entsorgung von nicht gefährlichen Abfällen
Die Leistung beinhaltet die Aufnahme, den
Transport und die Ablagerung beim Entsorger
einschließlich aller Nebenleistungen. In
die Leistungsposition sind alle Leistungen,
welche aus den Annahmebedingungen des Entsorgers
resultieren, einzukalkulieren.
Name des Entsorgers/Transporteurs
(vom Bieter anzugeben):
___________________________________
Verwertungs- und Beseitigungsanlage
(vom Bieter anzugeben):
____________________________________
Interne Bezeichnung: im Wesentlichen
AVV 170904 - gemischter Bauschutt (PVC Teppich)
Menge: 1 t

**2.6.210 Entsorgung Abfallschlüssel: 20 03 07 Sperrmüll**
Entsorgung von nicht gefährlichen Abfällen
Die Leistung beinhaltet die Aufnahme, den
Transport und die Ablagerung beim Entsorger
einschließlich aller Nebenleistungen. In
die Leistungsposition sind alle Leistungen,
welche aus den Annahmebedingungen des Entsorgers
resultieren, einzukalkulieren.
Name des Entsorgers/Transporteurs
(vom Bieter anzugeben):
___________________________________
Verwertungs- und Beseitigungsanlage
(vom Bieter anzugeben):
____________________________________
Interne Bezeichnung: im Wesentlichen
AVV 200307 - Sperrmüll
Menge: 7 m3

#### Untertitel 2.7 Abbruch Elektrik

**2.7.10 Demontage/Entsorgung Installationsgeraete 1/3p, ap/up**
Installationsgeraete 1/3p, ap/up
Demontage und Entsorgung vorhandener
Installationsgeraete (1polig und 3polig),
Schalter, Steckdosen, Fernmeldedosen, Abzweigdosen,
in Auputz-/Unterputz-Ausführung,
komplett, einschl. Befestigung u. Einbaudose,
einschl. aus dem Gebaeude schaffen und entsorgen.
Menge: 42 Stk

**2.7.20 Demontage/Entsorgung Deckenanbau-/einbauleuchte (2lampig, bis 58W)**
Deckenanbau-/einbauleuchte (2lampig, bis 58W)
Demontage und Entsorgung vorhandener
Leuchtstofflampenleuchte (2lampig, bis 58 W),
als Deckenanbau-/Deckeneinbauleuchte,
komplett, einschl. Befestigung,
Leuchtmittel und Raster/Abdeckwannen,
einschl. aus dem Gebaeude schaffen und entsorgen.
Menge: 35 Stk

**2.7.30 Demontage/Entsorgung Deckenanbau-/einbauleuchte (2lampig, bis 58W)**
Deckenanbau-/einbauleuchte (2lampig, bis 58W)
Demontage und Entsorgung vorhandener
Leuchtstofflampenleuchte (2lampig, bis 58 W),
als Deckenanbau-/Deckeneinbauleuchte,
komplett, einschl. Befestigung,
Leuchtmittel und Raster/Abdeckwannen,
Montagehöhe: bis 6,00 m,
Demontage über Arbeitsgerüst,
einschl. aus dem Gebaeude schaffen und entsorgen.
Menge: 96 Stk

**2.7.40 Demontage/Entsorgung Klemmkaesten**
Demontage und Entsorgung vorhandener
Klemmkaesten,
Abmessung je Gehaeuse:
BxHxT: ca. 250x250x150mm,
komplett, einschl. Befestigungen,
einschl. aus dem Gebaeude schaffen und entsorgen.
Menge: 3 Stk

**2.7.50 Demontage/Entsorgung Verteilung bis ca. 350x1.000x250mm**
Demontage und Entsorgung vorhandener
Verteilung mit Einbauten,
Abmessung: BxHxT: bis ca. 350x1.000x250mm,
komplett, einschl. Befestigungen,
einschl. aus dem Gebaeude schaffen und entsorgen.
Menge: 2 Stk

**2.7.60 Demontage/Entsorgung Verteilung bis ca. 600x1.000x250mm**
Demontage und Entsorgung vorhandener
Verteilung mit Einbauten,
Abmessung: BxHxT: bis ca. 600x1.000x250mm,
komplett, einschl. Befestigungen,
einschl. aus dem Gebaeude schaffen und entsorgen.
Menge: 2 Stk

**2.7.70 Demontage/Entsorgung Verteilung/ZP**
Demontage und Entsorgung vorhandener
Verteilung mit Zaehlerplatz mit Einbauten,
als Aufputzverteiler, Abmessung: BxHxT: bis ca. 1.500x1.500x250mm,
komplett, einschl. Befestigungen,
einschl. aus dem Gebaeude schaffen und entsorgen.
Menge: 1 Stk

**2.7.80 Freischaltung von Sicherungsabgängen**
Freischaltung von Sicherungsabgängen zur
Herstellung der Spannungsfreiheit im Gebäude
Freischaltung an vorhandener Zählerplatz
Sicherungstyp: NH00,
einschl. Öffnen und Verschliessen der Verteiler.
Menge: 1 Stk

**2.7.90 Demontage/Entsorgung Kabelkanal bis 150x80**
Demontage und Entsorgung vorhandener Kabelkanal (Kunststoff),
Kanalquerschnitt: bis 150 x 80 mm
Aufputzausfuehrung, einschl. Demontage und Entsorgung der eingelegten Kabel/Leitungen,
komplett, einschl. Befestigungen, einschl. aus dem Gebaeude schaffen und entsorgen.
Menge: 80 m

**2.7.100 Demontage/Entsorgung Kabelkanal bis 300x80**
Kabelkanal bis 300x80
Demontage und Entsorgung vorhandener Leitungskanaele des Fussbodeninstallation,
(Demontage im Rahmen des Rückbaus des Fußbodenaufbaus),
Kanalquerschnitt: bis 300 x 80 mm
Aufputzausfuehrung, einschl. Demontage und Entsorgung der eingelegten Kabel/Leitungen, komplett, einschl. Befestigungen,
einschl. aus dem Gebaeude schaffen und entsorgen.
Menge: 35 m

**2.7.110 Demontage/Entsorgung Kabelkanal bis 50x50**
Demontage und Entsorgung vorhandener Kabelkanal (Kunststoff),
Kanalquerschnitt: bis 50 x 50 mm
Aufputzausfuehrung, einschl. Demontage und Entsorgung der eingelegten Kabel/Leitungen,
komplett, einschl. Befestigungen, einschl. aus dem Gebaeude schaffen und entsorgen.
Menge: 100 m

**2.7.120 Demontage/Entsorgung Sockelkanal**
Demontage und Entsorgung vorhandener Sockelkanal (Kunststoff),
Kanalquerschnitt: bis 30 x 70 mm
Aufputzausfuehrung, einschl. Demontage und Entsorgung der eingelegten Kabel/Leitungen, komplett, einschl. Befestigungen,
einschl. aus dem Gebaeude schaffen und entsorgen.
Menge: 10 m

**2.7.130 Demontage/Entsorgung Hauptschalter 3p, ap/up**
Demontage und Entsorgung vorhandener
Installationsgeraete (3polig),
Hauptschalter,
Abmessung: BxHxT: bis ca. 200x200x100mm,
in Auputz-/Unterputz-Ausführung,
komplett, einschl. Befestigung u. Einbaudose,
einschl. aus dem Gebaeude schaffen und entsorgen.
Menge: 4 Stk

**2.7.140 Demontage/Entsorgung Fernmeldekabel/-leitungen**
Fernmeldekabel/-leitungen
Demontage und Entsorgung vorhandener
Fernmeldekabel/-leitungen,
Kabelquerschnitt: bis 4 x 2 x 0,8 qmm
Aufputzausfuehrung/Kabelkanal/Isolierstoffrohr,
komplett, einschl. Befestigungen,
einschl. aus dem Gebaeude schaffen und entsorgen.
Menge: 100 m

**2.7.150 Demontage/Entsorgung Kabel/Leitungen (Cu 5x2,5mm2)**
Demontage und Entsorgung vorhandener
Kabel/Leitungen,
Material: Kupfer,
Kanalquerschnitt: bis 5 x 2,5 qmm,
Aufputzausfuehrung/Kabelkanal/Isolierstoffrohr,
komplett, einschl. Befestigungen,
einschl. aus dem Gebaeude schaffen und entsorgen.
Menge: 300 m

**2.7.160 Demontage/Entsorgung Kabel/Leitungen (Cu 5x25mm2)**
Kabel/Leitungen (Cu 5x25mm2)
Demontage und Entsorgung vorhandener
Kabel/Leitungen,
Material: Kupfer,
Kanalquerschnitt: bis 5 x 25 qmm,
Aufputzausfuehrung/Kabelkanal/Isolierstoffrohr,
komplett, einschl. Befestigungen,
einschl. aus dem Gebaeude schaffen und entsorgen.
Menge: 35 m

**2.7.170 Demontage/Entsorgung Isolierstoffrohr**
Isolierstoffrohr
Demontage und Entsorgung vorhandener Isolierstoffrohr (starr/flexibel),
Rohrdurchmesser: bis 50 mm,
Aufputzausfuehrung, komplett, einschl. Befestigungen,
einschl. aus dem Gebaeude schaffen und entsorgen
Menge: 100 m

#### Untertitel 2.8 Durchbrüche / Schlitze

**2.8.10 Deckendurchbruch herstellen, von 0 - 250 m2**
Herstellen von Deckendurchbrüchen
in Rippendecken,
von o -  250 cm2
einschl. temporäre Abstützung der benachbarten Deckenteile.
Anfallendes Material entsorgen
Menge: 7 Stk

**2.8.20 Deckendurchbruch herstellen, von 501 - 1000 cm2**
Herstellen von Deckendurchbrüchen
in Rippendecken,
von 501 - 1000 cm2
einschl. temporäre Abstützung der benachbarten Deckenteile.
Anfallendes Material entsorgen..
Menge: 1 Stk

**2.8.30 Deckendurchbruch herstellen, von 1001 - 1500 cm2**
Herstellen von Deckendurchbrüchen
in Rippendecken,
von 1001 - 1500 cm2
einschl. temporäre Abstützung der benachbarten Deckenteile.
Anfallendes Material entsorgen..
Menge: 6 Stk

**2.8.40 Deckendurchbruch herstellen, von 1501 - 2000 cm2**
Herstellen von Deckendurchbrüchen
in Rippendecken,
von 1501 - 2000 cm2
einschl. temporäre Abstützung der benachbarten Deckenteile.
Anfallendes Material entsorgen..
Menge: 2 Stk

**2.8.50 Deckendurchbruch herstellen, von 2000 - 2500 cm2**
Herstellen von Deckendurchbrüchen
in Rippendecken,
von 2000 - 2500 cm2
einschl. temporäre Abstützung der benachbarten Deckenteile.
Anfallendes Material entsorgen.
Menge: 8 Stk

**2.8.60 Wanddurchbruch herstellen, von 0 - 500 cm2**
Herstellen von Wanddurchbrüchen
in Mauerwerk aus Ziegel,
von 0 - 250 cm2
einschl. temporäre Abstützung der benachbarten Deckenteile.
Anfallendes Material entsorgen..
Menge: 18 Stk

**2.8.70 Wanddurchbruch herstellen, von 501 - 1000 cm2**
Herstellen von Wanddurchbrüchen
in Mauerwerk aus Ziegel
von 501 - 1000 cm2
einschl. temporäre Abstützung der benachbarten Deckenteile.
Anfallendes Material entsorgen..
Menge: 9 Stk

**2.8.80 Wanddurchbruch herstellen, von 1001 - 2000 cm2**
Herstellen von Wanddurchbrüchen
in Mauerwerk aus Ziegel
von 1001 - 2000 cm2
einschl. temporäre Abstützung der benachbarten Deckenteile.
Anfallendes Material entsorgen..
Menge: 1 Stk.

**2.8.90 Wanddurchbruch herstellen, von 2001 - 3000 cm2**
Herstellen von Wanddurchbrüchen
in Mauerwerk aus Ziegel
von 2001 - 3000 cm2
einschl. temporäre Abstützung der benachbarten Deckenteile.
Anfallendes Material entsorgen..
Menge: 7 Stk

**2.8.100 Wanddurchbruch herstellen, von 3501 - 5000 cm2**
Herstellen von Wanddurchbrüchen
in Mauerwerk in Ziegel
von 3501 - 5000 cm2
einschl. temporäre Abstützung der benachbarten Deckenteile.
Anfallendes Material entsorgen..
Menge: 1 Stk

**2.8.110 Wanddurchbruch herstellen, von 5001 - 7500 cm2**
Herstellen von Wanddurchbrüchen
in Mauerwerk aus Ziegel
von 5001 - 7500 cm2
einschl. temporäre Abstützung der benachbarten Deckenteile.
Anfallendes Material entsorgen..
Menge: 4 Stk

### Titel 3 Trockenlegung

#### Untertitel 3.1 Injektion

**3.1.10 Voruntersuchung für Rissinjektion**
Voruntersuchung f.Rissinjektion
Für Rissinjektion: ____________
Menge: 1 Stk

**3.1.20 Voruntersuchung für Fugeninjektion**
Voruntersuchung für Fugeninjektion
Für Fugeninjektion: ____________
Menge: 1 Stk

**3.1.30 Voruntersuchung für Horizontalsperren**
Voruntersuchung f.Horizontalsperren
Für Horizontalsperren: ____________
Menge: 1 Stk

**3.1.40 Testfeld herstellen**
Testfeld herstellen
Ein Ausführungsprotokoll (z.B. mit Produktdaten) ist in den Einheitspreis einkalkuliert und wird nach Fertigstellung dem AG übergeben.
Lage im Gebäude KG, Abmessungen: 2 m lang 1 m hoch
Für das Testfeld ist vorweg ein Konzept der erforderlichen Maßnahmen zu erstellen.
Menge: 1 Stk

**3.1.50 Testfeld Ausführungsprotokoll**
Ausführungsprotokoll.
Prüfung auf Einhaltung der durch den AG vorgegebenen Parametern. Prüfverfahren: ____________
Das Ausführungsprotokoll beinhaltet: mindestens Material, Materialverbrauch
Menge: 1 Stk

**3.1.60 Untergrundvorbereitungen für Verdämmung**
Herstellen eines haftfesten Untergrundes für eine Verdämmung, ca. 10 cm breit, durch Abfräsen, Abschleifen oder Abbürsten loser, trennend wirkender Bestandteile und Absaugen von Staub entlang der Rissufer.
Ausführung der Arbeiten mit Abluftanlage.
Fugen ausräumen und verschließen, einschließlich Abstrahlen gerissener, lose sitzender Teile und Glätten der Fugen.
Abschnittsweises Ausräumen der Fugen mit Hochdruckwasserstrahlen, 1.000 -1.600 bar bis auf ca. 5 cm Tiefe.
Ausführung der Arbeiten mit Wasserauffangbecken und Entsorgung des Brauchwassers.
Menge: 238,7 m2

**3.1.70 Mörtelfugen bei Ziegel-Mauerwerk verschließen**
Abschnittsweises Verschließen der Fugen bei Ziegel-Mauerwerk mit einem Verfugmörtel.
gemäß angaben der Denkmalschutzbehörde, inkl. 2 Musterflächen mit 5 m2

Angebotenes Fabrikat:
Menge: 50 m2

**3.1.80 Injektionskanäle für Rissinjektion bohren 18mm**
Injektionskanäle f.Rissinjektion bohren 18mm
Bohren von Injektionskanälen, wechselseitig schräg zum Riss unter einem Winkel von 45° bis über die Rissebene hinaus, Bohrlänge gleich Risstiefe (ggf. Bauteildicke), Bohrlochabstand untereinander und zum Riss gleich halber Risstiefe (ggf. Bauteildicke).
Bauteildicke: bis 80 cm

Angebotenes Fabrikat:
Menge: 1500 Stk

**3.1.90 Bohrpacker für Rissinjektion**
Bohrpacker für Rissinjektion
Bohrpacker setzen, einschließlich Absaugen von Bohrmehl und Staub aus dem Injektionskanal mit Industriestaubsauger oder Ausblasen über eine bohrtiefe Lanze mit Öl freier Druckluft.
Ausführung der arbeiten mit Abluftanlage.

Angebotenes Fabrikat:
Menge: 1500 Stk

**3.1.100 Klebepacker für Rissinjektion mit Polyurethanharz**
Klebepacker f.Rissinjektion m.Polyurethanharz
Risse verdämmen.
" Breite: ca. 10 cm
Kleben der Klebepacker mit Polyurethanharz mit einem thixotropen Harz auf tragfähigem, staubfreien Untergrund.

Angebotenes Fabrikat:
Menge: 1500 Stk

**3.1.110 Niederdruck-Injektion für Risse mit Polyurethanharz**
Niederdruck-Injektion für Risse mit Polyurethanharz
Vorinjektion bei Rissen.
Mischen und injizieren eines niedrigviskosen, feuchtigkeitsreaktiven, schnell aufschäumenden, zweikomponentigen Polyurethanharzes mit hoher Volumenvergrößerung (3700 %) in vorbereitete Packer mit einer luftbetriebenen, gut regelbaren Hochdruckinjektionspumpe in druckwasserführende Risse e 0,2 mm zum temporären Stoppen der Wasserzuflüsse.
Mit niedrigviskosen, feuchtigkeitsreaktiven, dauerelastischen Polyurethanharz, dehnfähig.
Reinigen und abschneiden von überschüssigen Material.

Angebotenes Fabrikat:
Menge: 90 m

**3.1.120 Rissinjektion Minder- / Mehrverbrauch Polyurethanharz**
Polyurethanharz.

Angebotenes Fabrikat:
Menge: 25 l

**3.1.130 Bohrlochverschluss**
Bohrlochverschluss
Abschließendes, kraftschlüssiges Verschließen der Bohrlöcher mit Füllmaterial auf Zementbasis, nach statischen Erfordernissen (Bohrlochverschluss).
Der Füllmörtel wird möglichst hohlraumfrei eingebracht und weist kein Schwindverhalten auf.
Ohne Unterschied der Tiefe und des Durchmessers der offenen Bohrlöcher nach Entnahme der Packer Systeme.
Abgerechnet wird in m2
Packer u.Füllgutreste entfernen
Injektionspacker entsorgen

Angebotenes Fabrikat:
Menge: 238,7 m2

**3.1.140 Dokumentation,Untersuchungen,Prüfungen**
Dokumentation,Untersuchungen,Prüfungen

Dokumentation, während des gesamten Arbeitsverlaufs.
Einschließlich Angaben zu:
" Temperaturen von Luft, Substrat und Material mind. 3-mal pro Tag (Früh, Mittag, Abend)
" Chargen des Materials und des Equipments
" Auffälligkeiten (z.B. Untergrund)
" Druck-/Mengenaufzeichnung je Packer
" Einstellung von Reaktionszeiten steuerbarer Injektionsgüter
" Entsorgungsmaterialien (Spülmittel, Restmaterial) Art und Menge

Nachuntersuchung von Bohrkernen.
Durch eine akkreditierte Prüfanstalt, ZT-Büro oder fachspezifisches Ingenieurbüro.
Einschließlich:
" Prüfungen auf Druckfestigkeiten (fk, fb, fm)
" Schlussbericht

Nachuntersuchungen Feuchtigkeit.
Durch eine akkreditierte Prüfanstalt, ZT-Büro oder fachspezifisches Ingenieurbüro.
Einschließlich:
" IR-Bericht der betroffenen Stellen (zur einfachen Nachverfolgung)
" Schlussbericht
Menge: 1 Stk

#### Untertitel 3.2 Erdarbeiten für Trockenlegung

**3.2.10 tragfähiger Bodenschicht abtragen, seitlich lagern**
tragfähiger Bodenschicht, in unterschiedlicher Dicke lösen, fördern und seitlich lagern für Wiedereinbau.
Abtragsdicke:  i. M. 25 cm
Menge: 283,25 m2

**3.2.20 Begrenzungschicht Ziegelrollschicht aufnehmen, seitlich lagern**
Ausbau des vorhandenen Betonhochbords, reingen und seitlich auf zu liefernde Paletten lagern für Wiedereinbau.
Inkl. Abbruch der Betonfundamente.
Maße:  ca. 15 x 30 cm
Entfernung:  ca. 30 m
Menge: 55,913 m

**3.2.30 Abbau Zugangstor Innen seitl. lagern**
Abbau des Zugangstores inkl. Pfosten aus Stahl zur Wiederverwendung ausbauen und seitlich lagern.

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Menge: 1 pau

**3.2.40 Abbau Zugangstor Außen**
Zugangstor Außen aus Stahl:

vor Beginn des Baugrubenaushub:
zur Wiederverwendung ausbauen, seitlich geschützt lagern und wieder einbauen

sowie zu einem späterem Zeitpunkt während der Baumaßnahme:
ausbauen und entsorgen

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Menge: 1 Stk

**3.2.50 Baugrubenaushub, Bkl. 3, entsorgen**
Mineralboden als Aushub zur Erstellung einer Abdichtung an Gebäudeaußenwand außerhalb von Gebäuden, ab Geländeoberkante,
Aushubmaterial  entsorgen
Aushubtiefe : bis ca. 3,00 m
Bodenklasse:  3,
Ausführung entlang von Kelleraußenwänden vor Vertikalabdichtung.
Bei der Ausführung der Leistung ist der Stahlpfosten des Haupteingang Tores gegen Beschädigung zu schützen.
Menge: 29,983 m3

**3.2.60 Verbau für Baugrube**
Verbau für Baugrube als Trägerbohlwand für Bodenaushub an Gebäude und weiteren Abdichtungsarbeiten
herstellen, vorhalten nach den beendigung der Arbeiten vor dem Verfüllen der Baugrube wieder zurück bauen.
Der Verbau ist von oben nach unten auszuführen!
unterer Arbeitesbereich mind. 0,60 breit
Ausführung senkrecht,
Ausführung nach Wahl des AN
Verbaulänge Gebäude: ca. 15 m
Verbauhöhe bis ca. 3,00 m
Ausführungsort: Hofzufahrt kurze Gebäude Seite
Menge: 45 m2

**3.2.70 Erstellen einer prüffähigen Ausführungsplanung inkl . Statik für Verbauarbeiten**
Erstellen einer prüffähigen Ausführungsplanung inkl .Statik für Verbauarbeiten
prüffähige Unterlagen sind bis 10 Tage vor Beginn der Leistungen der Bauleitung vorzulegen.
für den nachfolgend beschriebenen Verbau zur Vorlage und Prüfung durch den Prüfstatiker und SigeKo, inkl. der notwendigen Bau- u nd Montagezustände.
Vorlage in 3 - f acher Ausfertigung auf Papier und 1 x digital.
Menge: 1 pau

**3.2.80 Baugrubenaushub, Bkl. 3, bis 3m seitlich lagern**
Mineralboden ausheben, als Aushub zur Erstellung einer Abdichtung am Gebäudeaußenwand außerhalb von Gebäuden, ab Geländeoberkante,
Aushubmaterial  seitlich lagern
Aushubtiefe : bis ca. 3,00 m
Bodenklasse:  3,
Ausführung entlang von Kelleraußenwänden vor Vertikalabdichtung.
Bei der Ausführung der Leistungen ist zu beachten das die Zufahrt eine Feuerwehrzufahrt ist und die Arbeiten und das ablegen des Material so zum Koordinieren sind das es zu keinerlei Beeinträchtigung bei eventuellen Notfällen bei der Zufahrt kommt. Diese Arbeiten sind im Abbruchkonzept mit auszuweisen
Menge: 276,375 m3

**3.2.90 Baugrubenaushub, Bkl. 3, bis 1,00 m seitlich lagern**
Mineralboden ausheben, als Aushub zur Erstellung einer Abdichtung am Gebäudeaußenwand außerhalb von Gebäuden, ab Geländeoberkante,
Aushubmaterial  seitlich lagern
Aushubtiefe : bis ca. 1,00 m
Bodenklasse:  3,
Ausführung entlang von Kelleraußenwänden vor Vertikalabdichtung.
Menge: 23,45 m3

**3.2.100 verdichtungsfähiger Erdboden, Lieferung und Einbringung**
Erdboden verdichtungsfähig
liefern und einbringen.
verdichtungsfähig,
Einbau lagenweise nach DIN 4033 und Herstellerrichtlinie,
verdichten,
Tiefe bis 3,00 m ab Geländeoberfläche.
Menge: 28 m3

**3.2.110 Boden Einbauen von Hand**
Einbauen von Hand als Zulage zur Bodenbewegung.

Mehrpreis zu vorbeschriebener Position Erdboden oder Mineralgemisch liefern und einbringen
für Baugrubenaushub außerhalb und innerhalb von Gebäuden in Einbau von Hand.
Die Position ist nur dort anzuwenden, wo der Einsatz von Kleinbaggern nicht möglich ist oder wo Handschachtung vom Auftraggeber ausdrücklich gefordert wird.

Ausführungsort: im Gebäude KG - unter Bodenplatte 5m 3 / ausserhalb des Gebäudes 4,8 m3
Menge: 9,875 m3

**3.2.120 Mehrpreis Handaushub**
Mehrpreis zu vorbeschriebener Position Erdaushub für Baugrubenaushub außerhalb und innerhalb von Gebäuden in Handschachtung.
Die Position ist nur dort anzuwenden, wo der Einsatz von Kleinbaggern nicht möglich ist oder wo Handschachtung vom Auftraggeber ausdrücklich gefordert wird.
Aushubtiefe : bis 3,00 m.

Ausführungsort: innerhalb des Gebäudes - KG Aushub für Unterfahrt Aufzug ca. 5 m3 / ausserhalb des Gebäudes ca. 7 m3
Menge: 10,128 m3

**3.2.130 Lastplattendruckversuch, Prüfprotokoll**
Prüfungen zur Ermittlung der Verdichtungs- bzw. Tragfähigkeitswerte mittels Lastplattendruckversuch nach DIN 18134 durch unabhängiges Prüflabor; einschl. Bereitstellung der erforderlichen Fahrzeuge/Geräte, Prüfprotokolle in dreifacher Ausfertigung.
Menge: 5 Stk

**3.2.140 Beton-Bestandspflaster aufnehmen und wieder einbauen**
Betonpflaster - Bestandspflaster strassenseitig auf bestehendem Fussweg,
aufnehmen und wieder einbauen,
Bestandspflaster aufnehmen, setlich lagern, säubern,
Bettung höhenmäßig ergänzen bzw. Bestandsfläche anpassen,
einschl. Bettung aus Brechsand-Splitt-Gemisch, Körnung 0/5 liefern
Dicke 3 cm, Pflasterfugen einschlämmen mit Sand,
Pflasterfugen mehrmalig verfüllen bis zum Fugenschluss mit
Kiessand, Farbe grau, Körnung 0/2 - 0/5 (filterstabil gegenüber
Bettungsmaterial),
Bestandspflaster aus Beton 10x20x8 cm,
einschl. der erforderlichen Rand- und Abschlusssteine.
Menge: 110 m2

**3.2.150 Ziegel-Bestandspflaster aufnehmen und wieder einbauen**
Ziegelpflaster aus Reichsformat - Bestandspflaster hofseitig auf bestehendem Fussweg,
aufnehmen und wieder einbauen,
Bestandspflaster in Beton verlegt
Bestandspflaster aufnehmen, setlich lagern, säubern,
Bettung höhenmäßig ergänzen bzw. Bestandsfläche anpassen,
einschl. Bettung aus Brechsand-Splitt-Gemisch, Körnung 0/5 liefern
Dicke 3 cm, Pflasterfugen einschlämmen mit Sand,
Pflasterfugen mehrmalig verfüllen bis zum Fugenschluss mit
Kiessand, Farbe grau, Körnung 0/2 - 0/5 (filterstabil gegenüber
Bettungsmaterial),
Bestandspflaster aus Ziegel-Reichsformat,
einschl. der erforderlichen Rand- und Abschlusssteine.
Menge: 121,771 m2

**3.2.160 Gründungssohle verdichten, Planum herstellen**
Boden der Gründungssohle verdichten,
Verformungsmodul mind. Ev2 45 MN/m2, Verdichtungsgrad mind. DPr
0,98, Ausführung nach ZTV-E-StB
Menge: 231,771 m2

**3.2.170 FSS Geh_Radweg DPr1 0/45 D 15cm**
Frostschutzschicht, in Geh- und Radwegen, Verdichtungsgrad mind. DPr 1, aus Baustoffgemisch für Frostschutzschicht, natürliche Gesteinskörnung TL Gestein, Körnung 0/45, Schichtdicke 15 cm, Infiltrationsbeiwert ki größer gleich 1 x 10 hoch minus 5 m/s.
Menge: 104,84 m2

**3.2.180 Sand-Kies-Gemisch Lieferung und Einbringung Abwasser**
Sand-Kies-Gemisch als Füllmaterial, Lieferung und Einbringung.
als Kies-Sand-Gemisch, bodenfeucht, Größtkorn 0/4 mm, für Einbettung der Rohrleitungen nach DGUV Information 203-017, profilgerecht, Einbau lagenweise nach DIN 4033 und Herstellerrichtlinie, verdichten,
Es ist ein Warnband einzulegen.

Verdichtung:  98 % einf. Proctordichte
Schichtdicke:  zwischen Grabensohle und Rohr 20 cm und 30 cm über Rohrscheitel, außerhalb von Gebäuden, in Tiefen bis 1,25 m.
Menge: 5 m3

**3.2.190 Hindernis, bew. Beton,i. Boden,abbrechen**
Hindernis aus bewehrtem Beton im Boden im Rahmen der Aushubarbeiten abbrechen, abfahren und entsorgen.
Einzelgröße Hindernis: bis 0,1 m3.
Menge: 5 m3

**3.2.200 wie vorbeschrieben, unbewehrt**
wie vorbeschireben, jedoch

Hindernis aus unbewehrtem Beton.
Menge: 5 m3

**3.2.210 Deklarationsanalyse EBV-Beprobung, Aushub Boden**
Sach- und fachgerechte Beprobung des Bodenaushubes
durch Probenentnahme nach LAGA PN 98, DIN 19698-1,
Herstellung einer Mischprobe, einschließlich Rückstellprobe,
Probenanalyse durch ein von den zuständigen Behörden akkreditiertes Labor.

Alle Gebühren sind einzukalkulieren.

Analyse der Mischprobe gemäß den aktuellen Anforderungen nach der Ersatzbaustoffverordnung für Trockensubstanz und Eluat.
Die Ergebnisse der Deklarationsanalyse bestimmen die weitere Verwendung bzw. den Entsorgungsweg des belasteten Materials.

Ergebnisse sind dem AG zur Verfügung zu stellen,
digital und 1 x schriftlich.
Ausführung auf Anordnung des AG.
Menge: 1 Stk

**3.2.220 Mehrpreis Baugrubenaushub entsorgen, Z 1.1**
Mehrpreis zum Baugrubenaushub und Entsorgung für Aushubmassen mit Einstufung LAGA  Z 1.1.
Der Aushub ist auf einer entsprechend geeigneten Deponie zu entsorgen.
Inkl. vereinfachter Entsorgungsnachweise und Durchführen des Übernahmescheinverfahrens.
Menge: 31 m3

#### Untertitel 3.3 Abdichtung Vertikal

**3.3.10 Wandflächen säubern für Abdichtung**
Untergrund von Wandflächen einschl. Bankette bzw. Fundamente für Außenabdichtung von Erdreich, Schmutz und Mörtelresten säubern, lose, nicht tragfähige oder geeignete Bestandteile entfernen.
Anfallender Bauschutt ist zu entsorgen die Entsorgung ist einzukalkulieren.
Untergrund:  Mauerwerk

Ausführungsort:  Außenwände KG
Menge: 144,364 m2

**3.3.20 Mehrpreis Entfernen Abdichtungsreste**
Mehrpreis zu vorbeschriebener Reinigung von Wänden für Entfernen von nicht tragfähigen oder nicht geeigneten Abdichtungsmaterialien, bituminös, Entfernen mechanisch, Anfallender Bauschutt ist zu entsorgen die Entsorgung ist einzukalkulieren.
Menge: 14,4 m2

**3.3.30 Mauerwerksfehlstellen schließen, Mauer-/Putzmörtel**
Kleinere Fehlstellen im vorhandenen Mauerwerk mit Mauermörtel bzw. Putzmörtel schließen,
Einzelgröße der Fehlstellen bis 0,1 m².

Angebotenes Fabrikat:
Menge: 14,4 m2

**3.3.40 Mauerwerksfehlstellen schließen, bis 0,1m²**
Fehlstellen im vorhandenen Mauerwerk
mittels Steinen und Mauermörtel bzw. Putzmörtel schließen,
Einzelgröße der Fehlstellen bis 0,1 m².
Menge: 144,364 m2

**3.3.50 Altputz, feucht, abstemmen**
Altputz an Kellerwänden, restlos entfernen, Maueroberfläche mit Stahlbesen abkehren.
Bauschutt ist nach den gültigen Bestimmungen zu entsorgen.
Putzart: Kalkzementputz,
Putzdicke: bis 20 mm.

Ausführungsort: Außenwände KG
Menge: 107,746 m2

**3.3.60 Anstriche entfernen**
Entfernen von Anstrichen auf Wänden
Anfallender Bauschutt ist zu entsorgen die Entsorgung ist einzukalkulieren.
Menge: 50 m2

**3.3.70 Wandflächen Ausgleich Pinselputz**
Ausgleichen von Wandflächen zur Schaffung eines geeigneten Untergrundes für Streichabdichtung, mit Pinselputz, Putzmörtel auf Zementbasis, liefern, Wand folgend auftragen,
Untergrund: Außenflächen mit teilweise fehlendem, teilweise ergänzter Putzoberfläche.

Angebotenes Fabrikat:
Menge: 144,364 m2

**3.3.80 Abdichtung Sickerwasser, Außenwand, PMBC**
Abdichtung von erdberührten Bauteilen von außen nach DIN 18533 Teile 1 und 3,
gegen aufsteigende Bodenfeuchtigkeit und nichtdrückendes Sickerwasser,
mit kunststoffmodifizierter Bitumendickbeschichtung (PMBC, früher KMB),
als Spachtelmasse in zwei Arbeitsgängen,
einschl. systembedingtem Voranstrich.
Bauteil:  Außenwand
Trockenschichtdicke:  4 mm inkl. Verstärkte Einlage (Glas-Seidengewebe)
Erster Arbeitsgang mit Kratzspachtel bis zum Erreichen der Trockenschichtdicke; mit zweiter Spachtelung abgleichen.
Belastungsart:  Bodenfeuchtigkeit und nicht aufstauendes Sickerwasser,
Einbauhöhe unt. Gel.:  bis 3,00 m.

Angebotenes Fabrikat:
Menge: 144,364 m2

**3.3.90 Mehrpreis Dichtschlämme zementär**
Mehrpreis zu vorbeschriebener Vertikalabdichtung von Wänden für Ausführung als zementgebundene Dichtschlämme, überputzbar und überstreichbar.

Angebotenes Fabrikat:
Menge: 144,364 m2

**3.3.100 Wand-/Sohlenanschluss Hohlkehle PMBC ausbilden**
Wand-/Sohlenanschluss als Hohlkehle mit Mörtel und PMBC ausbilden.
Größe : ca. 4/4 cm.

Angebotenes Fabrikat:
Menge: 271,26 m

**3.3.110 Noppenbahn**
Sickerschicht aus vlieskaschierten UV beständiger Noppenbahnen aus Polyolefin als Bautenschutz für vertikale Flächen vor Wänden,  einschl. Eckausbildung und Herstellen von Durchdringungen.
Noppenhöhe:  5 bis 8 mm
liefern und abrutschsicher verlegen.

Angebotenes Fabrikat:
Menge: 144,364 m2

**3.3.120 Abdeckleiste Noppenbahn**
UV beständiges Abdeck- und Klemmprofil,  als oberer Abschluss der Noppenbahn, liefern, an Wänden befestigen, Bahnen abrutschsicher einklemmen.

Angebotenes Fabrikat:
Menge: 113,3 m

**3.3.130 Mehrsparteneinführung IT**
Mediendurchführung als Mehrspartendurchführung, für IT, in Außenwänden aus Mauerwerk (Bestand),
Wanddicke bis ca. 80 cm,
mit Abdichtung als Dickbeschichtung oder Dichtschlämme, aus Kunststoff, dicht gegen nichtdrückendes Wasser.

Angebotenes Fabrikat:
Menge: 2 Stk

**3.3.140 Einsparteneinführung EVU**
Mediendurchführung als Einspartenhauseinführung, für EVU, in Außenwänden aus Mauerwerk (Bestand),
Wanddicke bis ca. 80 cm,
mit Abdichtung als Dickbeschichtung oder Dichtschlämme, aus Kunststoff, dicht gegen nichtdrückendes Wasser.

Angebotenes Fabrikat:
Menge: 2 Stk

### Titel 4 Rohbau

#### Untertitel 4.1 Riss-Sanierung

**4.1.10 Mauerwerk auffräsen**
Herstellen einer horizontalen Nut im Mauerwerk mit geeignetem Gerät (z.B. Mauerschlitzfräse) oder per Hand, je Lage mindestens 40 cm beidseitig der Rissbildung  zzgl. einseitiges, wechselndes Versatzmaß von ca. 20 cm
(d.h. Mindestnutlänge je Lage 1,00 m) vorzugsweise im Bereich vorhandener Lagerfugen.
Höhe der Nut (je nach Ankerdurchmesser): ca. 10 mm,
Tiefe der Nut (je nach Ankeranzahl und -durchmesser): ca. 40 mm
Menge: 25 m

**4.1.20 Risse schließen**
Bautechnische Risse ca. 2 cm breit und 1 cm tief u-förmig
aufweiten, gründlich entstauben und gründlich vornässen.
Bei Bedarf Rissufer verfestigend grundieren. Riss mit
Rissspachtel flächenbündig verfüllen, an die Struktur
angleichen und gut durchtrocknen lassen.
Menge: 25 m

**4.1.30 Fuge ausräumen und vornässen**
Menge: 25 m

**4.1.40 Einbau Spiralanker**
Ankermörtel nach Herstellerangaben anmischen und mittels Mörtelpistole ca. 2 cm dick in den hinteren Teil der Mauerwerksnut einbringen.
Spiralanker (Durchmesser: 8mm) auf Länge schneiden und in den Ankermörtel der Mauerwerksnut eindrücken.
Zweite Lage Ankermörtel mittels Mörtelpistole über den Spiralanker in die Mauerwerksnut bis zur Oberfläche bzw. bei Sichtmauerwerk bis ca. 1...2 cm hinter die Oberfläche einbringen.
Der Spiralanker muss vollständig mit Mörtel umschlossen sein.

angebotenes Fabrikat für Ankermörtel : '..................................................'

angebotenes Fabrikat für Spiralanker : '..................................................'
Menge: 25 m

#### Untertitel 4.2 Erdarbeiten Aufzug

**4.2.10 Baugrubensohle planieren**
Baugrubensohle nach Aushub planieren und verdichten in Abstimmung mit der Bauüberwachung,
mit Verdichtungsgrad DPr:  0,92  bis 0,95 erstellen
Menge: 5,06 m2

**4.2.20 Tragschicht, kapillarbrechend 0/56, 20cm**
Kapillarbrechende Schicht, als Tragschicht unter Bodenplatte,
Körnung 0/56, Schichtdicke 20 cm, aus Recyclingmaterial
auf planierte Baugrubensohle einbauen,
mit Verdichtungsgrad DPr:  0,92  bis 0,95 erstellen
Die Einhaltung des geforderten Verdichtungsgrades ist nachzuweisen.
Menge: 1,113 m3

#### Untertitel 4.3 Rohbauarbeiten

**4.3.10 Auflagerverbesserungen für HEA 160**
Auflagerverbesserungen wie folgt erstellen: fachgerecht aufmauern einschl. aller erforderlichen Abstützungen.
Auflagersockel unter Träger 3 Lagen Mauwerk SFK 2 0 MGIII, Auflagerbreite bis 20 cm
Auflagerhöhe 25 cm.
Ausführung in allen Geschossen
Menge: 8 Stk

**4.3.20 Abfangträger aus Stahl HEA 160 für Podest im Bestand**
Abfangträger für Podest im Bestand und für Lückenschluss zwischen Aufzug und Podestplatte mit HEA 160 S235 liefern und und fachgerecht nach Angaben Statiker einbauen, R90 mit Verkleidung oder Putz erstellen,
Einbau wie folgt:
1.)  kraftschlüssiges Abstützen der Podestplatten bis in Keller
2.)  Von oben beginnender Abbruch der Decke und der Wand unter die Abbruchkante Podest (in gesonderter Position)
3.)  Erstellung Auflagertaschen und der Verschluss der Auflagertaschen (in gesonderter Position)
4.)  Einbringung Stahlträger, Typ: mit HEA 160 S235  2x werkseitig geliefert grundiert + 1x nach dem Einbau grundiert
5.)  Rückbau Abstützung

Einzellänge der abzustützenden Bereiche: ca. 3,00 m.
Ausführung in allen Etagen
Menge: 4 Stk

**4.3.30 Auflager neuer Träger kraftschlüssig ausmauern.**
Auflager neuer Träger kraftschlüssig ausmauern mit Mauwerk SFK 2 0 MGIII, und mit Quellmörtel nach oben verpressen
Auflagerbreite bis 20 cm
Auflagerhöhe 25 cm.
Ausführung gemäß den statischen Anforderungen
Menge: 8 Stk

**4.3.40 Abfangträger aus Stahl mit je 2 Stk. HEA 100 liefern und einbauen**
Abfangträger für Decke im Bestand mit 2x HEA 100 S235 Länge 3,30 m liefern und und fachgerecht nach Angaben Statiker einbauen, R90 mit Verkleidung oder Putz erstellen,
Einbau wie folgt:
1.)  kraftschlüssiges Abstützen der Deckenplatten bis ins EG
3.)  Erstellung Auflagertaschen und der Verschluss der Auflagertaschen im neuen Mauerwerk
4.)  Einbringung Stahlträger, Typ: mit 2x HEA 100 S235 Länge 3,30 m je 2x werkseitig geliefert grundiert + 1x nach dem Einbau grundiert
5.)  Rückbau Abstützung

Einzellänge der abzustützenden Bereiche: ca. 3,00 m.
Ausführung im EG und 1.OG
Menge: 2 Stk

**4.3.50 Putzträger aus Rippenstreckmetall aus verzinktem Stahl inkl Verputzarbeiten an HEA 160**
Putzträger aus Rippenstreckmetall aus verzinktem Stahl,
Rippenhöhe 4 mm ( Flachrippenstreckmetall), Dicke 0,3 mm, auf Unterkonstruktion aus grundiertem HEA Stahlträgern, für Bekleidung von Stürzen, innen,
Abwicklung bis 3,20 m
Putzmaterial: Kalkzementputz fein gerieben 0,5 mm
Einbauort alle Geschosse

Angebotenes Fabrikat:
Menge: 26,08 m

**4.3.60 Unterfahrt Aufzugsschacht Schachtboden**
Unterfahrt Aufzugsschacht, Schachtboden wie folgt:
- Bodenplatte Aufzugsschacht
- Abmessungen 2,20 x 2,50 m,
 - Dicke 22 cm,
Beton:  C 20/25,
Expositionsklassen: XC1, WO,,
nom c 20 cm.,
inkl. Schalung
Bewehrung in gesonderten Positionen
Menge: 5,06 m²

**4.3.70 Betonfundamente für Unterfahrt Aufzug**
Betonfundamente als Streifenfundamente für Unterfahrt Aufzug im KG erstellen
Betongüte. XC2 / XA2 / WF, C35/45, mit Dichtungsmittel mit wasserabweisende (hydrophobe) Eigenschaften gegen aufsteigende Feuchtigkeit und herabfließendes Wasser
cv = 30 mm bzw. bei Betonage gegen Erdreich cv = 65 mm
Fundamentblock b = 100 cm, h = 50 cm
Bügel Ø 12 / 20 unten und oben je Lage Ø 12 / 20
inkl. Schalung als komplett Leistung erstellen

Ausführungsort: KG Aufzugsunterfahrt
Menge: 4,257 m3

**4.3.80 Ortbeton Innenwand, als Stahlbeton, Normalbeton C 20/25**
Ortbeton Innenwand, als Stahlbeton, Normalbeton C 20/25 DIN EN 206, DIN 1045-2, natürliche Gesteinskörnung, Expositionsklasse XC1,
Feuchtigkeitsklasse WO,
Dicke 20 cm,
inkl. zweitseitiger-Schalung

Ausführungsort: im Kellergeschoss.
Menge: 2,64 m3

**4.3.90 Ortbeton Sauberkeitsschicht, für Streifenfundament**
Ortbeton Sauberkeitsschicht, für Streifenfundament, als unbewehrter Beton, Normalbeton C 8/10, natürliche Gesteinskörnung, Dicke 10 cm.

Ausführungsort: KG
Menge: 11 m2

**4.3.100 Erstellen einer Einbringöffnung im Dach als Materialeinbringungsöffnung**
Erstellen einer Einbringöffnung im Dach als Materialeinbringungsöffnung,
Öffnungskonzept ist von Statiker freizugeben
- Dachziegel abbauen und entsorgen.
- Holzbalken zurückschneiden inkl. Einbau von Querbalken
- Abstützungen und Abfangungen erstellen und später zurück bauen
- Sicherung gegen Regen- und Feuchteintritt während der kompletten Bauzeit.
Menge: 1 Stk

**4.3.110 Trennlage, PE-Folie 0,2 mm, 2-lagig**
Trennlage PE-Folie; Stöße überlappt, 2-lagig,
Foliendicke:  0,2 mm,
Stoßüberlappung:  15 cm

Ausführungsort: unter Bodenplatten Aufzug
Menge: 10,12 m2

**4.3.120 Abdichtung in Wand, G200DD, d=24 cm**
Abdichtung in Mauerwerkswänden gegen aufsteigende Feuchtigkeit mit Bitumenbahnen, einlagig,
aus Bitumenmauersperrbahn nach DIN 18195-4:2017-07
Trägereinlage Glasvlies 200 g/m2
Wanddicke  :  24,0 cm

Angebotenes Fabrikat:
Menge: 3,322 m

**4.3.130 Herstellung Auflager Mauerwerk**
Herstellen von Auflagern für Einbau von Stürzen und Überdeckungen in bestehendem Mauerwerk aus Ziegeln, und Herstellen des Mörtelbetts.
Menge: 20 Stk

**4.3.140 Betonvorsatzschale am Aussenmauerwerk innen b=30 cm**
unbewerte Betonvorsatzschale am Aussenmauerwerk innen im Kellergeschoss
d=0,30 m
h=1,20 m
 l=2,30 m
inkl. einseitiger Schalung
Menge: 0,152 m3

**4.3.150 Öffnungen herstellen, MW KS, eckig, d 24,0 cm,**
Öffnungen, eckig, in Mauerwerk, KS,  herstellen, Leibungen mit Mörtelglattstrich,
Wanddicke 24 cm.

Ausführungsort: für Türöffnungen Fahrstuhl und Versorgungsschacht
Menge: 8 Stk

**4.3.160 Stahlbeton-Sturz, l=1,18m, h=24,0 cm**
Stahlbeton-Sturz über Innenwand als Fertigteile zur Überdeckung von Öffnungen liefern und einbauen.
Öffnungsweite:  1,18 cm
Wanddicke: 24 cm neues KS Mauerwerk
h= 24 cm

Ausführungsort: alle Geschosse an den Aufzugstüren
Menge: 8 Stk

**4.3.170 Stahlbeton-Sturz S37, l=2,00m, h=24,0 cm**
Stahlbeton-Sturz S37 über Innenwand als Fertigteile zur Überdeckung von Öffnungen liefern und einbauen.
Öffnungsweite:  bis 2,05 cm
Wanddicke:  ca. 38 cm
h=  ca. 24 cm

Ausführungsort: alle Geschosse für Türveränderungen im bestehendem Mauerwerk
Menge: 6 Stk.

**4.3.180 Öffnungen herstellen, eckig, d 24,0 cm,**
Öffnungen, für Türstürze, in bestehenden Mauerwerk,  herstellen, Leibungen mit Mörtelglattstrich,
Wanddicke 24 cm.

Ausführungsort: in Wand zur Halle zur Veränderung der Türen
Menge: 4 Stk

**4.3.190 Decke Aufzug- u. Installationsschacht, d = 18 cm**
Betondecke aus Stahlbeton
für Aufzugsschacht,
liefern und herstellen,
inkl. unterer glatter Schalung aus nicht saugenden Schaltafeln mit
regelmäßigen Stößen und Nagelstellen,
Betonwarzen und Grate abschleifen.
Bewehrung in gesonderter Position.
Betongüte :  C 20/25
Expositionsklassen:  XC1,  W0,
Deckendicke: 18 cm.
Menge: 18,018 m2

**4.3.200 Mauerwerk Innenwand KS SFK20 D 24cm MGIIa 4DF alle Geschoße**
Mauerwerk der Innenwand, obere Wandfläche waagerecht, für späteren Dünnlagen-Putzmörtelauftrag, erhöhte Anforderungen an die Ebenheit DIN 18202, mit Stoßfugenvermörtelung,
Kalksandstein, DIN EN 771-2 in Verbindung mit DIN 20000-402, KS, Festigkeitsklasse 20,
Mauerwerksdicke 24 cm, Mauermörtel MG II a DIN 998-2 oder DIN 20000-412 in Verbindung mit DIN EN 998-2, 4 DF (240/240/113), Arbeitshöhe bis 3,5 m,

Ausführung in allen Geschossen.
Menge: 202,693 m2

**4.3.210 Montagerüstung für Aufzugsbauarbeiten**
Lieferung und montieren der Montagerüstung für die Aufzugsbauarbeiten
als Arbeitsgerüst nach BGR 175 DIN 4420, Gerüstgruppe 4 (Nutzgewicht 300 kg/m²) bestehend aus:
- Gerüsthülsen und Gerüstschuhe (leihweise) zum Einhängen  in Halfenschienen der Schachtwände
- 2 Kanthölzer, je ca. 10 / 12 cm, Länge bis  200 cm  zum Einhängen in die Gerüstschuhe
- Abdeckung aus sauberen Bohlen, B x H je ca. 24 x 4 cm,  Einzellänge bis 200 cm, Gesamt ca. 3 qm liefern,
nach Angabe des Aufzugsbauers einbauen und nach Abschluss der Arbeiten wieder räumen.
Menge: 4 Stk

**4.3.220 Mauerwerk Innenwand KS SFK20 D 24 cm MGIIa 4 DF Ausmauerung von Heizkörpernischen**
Mauerwerk der Innenwand zur Ausmauerung von Heizkörpernischen  ca. 1,20 x 1,50 mit Stoßfugenvermörtelung, einschl. Verzahnung im vorh. Mauerwerk herstellen.
HLz 8-1,0 Nischentiefe ca. 25 cm, Mauermörtel MG II DIN 998-2 und DIN 20000-412

Ausführung in allen Geschossen.
Menge: 47,52 m2

**4.3.230 Miwo 2 cm zwischen Mauerwerk einlegen**
Mineralwolle Dämmplatte 20 mm, mit höchstem Anspruch an den Brandschutz, Brandverhalten A1, nicht brennbar nach DIN EN 13501-1
zwischen den Mauerwerk Bestand und neuem Mauerwerk für Aufzug einlegen.
Zugelassen und geprüft als Dämmung durch die allgemein bauaufsichtliche Zulassung. sehr hoch wasserdampfdiffusionsoffen, mineralisch und nicht brennbar
liefern und einbauen
Hoch wärmedämmend mit Wärmeleitfähigkeit 0,035 W/(mK) (WLG 035)
Die Putzgrundprüfung hat nach den Richtlinien der einschlägigen Normen zu erfolgen.
Der Untergrund muss tragfähig, klebegeeignet, trocken, sauber, frostfrei und frei von haftmindernden Rückständen und Ausblühungen sein.

Einbauort: zwischen neuem Mauerwerk Fahrstuhl und Bestandsmauerwerk Innenwände

Angebotenes Fabrikat:
Menge: 32,688 m2

**4.3.240 Innendämmplatte mit beidseitige Vlieskaschierung 3 cm zwischen Mauerwerk einlegen**
Innendämmplatte aus Wärmedämmstoff für Gebäude nach DIN 4108-10:2021-11
nichtbrennbar A1, Schmelzpunkt > 1000 °C, beidseitige Vlieskaschierung, diffusionsoffen, mikrobiell beständig, beständig gegenüber Schimmelpilzen und Bakterien, recycelbar
Wasserdampfdiffusionswiderstandszahl MU 1 ¼ = 1,8 DIN EN 12086
Nennwert der Wärmeleitfähigkeit »D 0,034 W/(m*K) DIN EN 13162:2015-04

Einbauort: Zwischen neuen Mauerwerk Fahrstuhl und Außenwand Gebäude

Angebotenes Fabrikat:
Menge: 25,74 m2

**4.3.250 Ausmauern von Fenstern in der Aussenwand**
vollfugiges Ausmauern der Fenster mit KS SFK20 D 20 cm mit MGIIa
mit Stoß und Lagerfuge.
Größe: ca. 1,25*1,55
Einbindung als seitl. Anschluss ins Bestandsmauerwerk
für späteren Feinputzauftrag im Außenbereich geeignet.
Menge: 4,118 m2

**4.3.260 Schalung Ringanker**
Schalung Ringanker, mit rechteckigem Querschnitt, Schalungshaut für Betonflächen ohne Anforderung, aus Schalungsplatten.
Beton bündig zum Mauerwerk ohne Versatz erstellen.
Menge: 33,581 m2

**4.3.270 Ortbeton für Ringanker C 20/25**
Ortbeton für Ringanker in KS-U Schalen liefern und einbauen,
Bewehrung in gesonderter Position,
Betongüte: C 20/25,
Menge: 4,03 m3

**4.3.280 Fahrstuhl Mauerwerk an Ortbetondecke erstellen**
Fahrstuhl Mauerwerk an Ortbetondecke erstellen, inkl. statischer Anbindung an Decke
Menge: 10,6 m

**4.3.290 Maueranschluss, Halfenschiene**
Flachanker zum Verbinden von Mauerwerksanschlüssen bei
stumpfem Anschluss.
Pro m Anschlussfuge sind einzulegen:
- 2 Stück bei Wänden bis 11,5 cm Dicke
- 4 Stück bei Wänden von 17,5 bis 24 cm Dicke
mit Ankern und Halfenschiene.

Angebotenes Fabrikat:
Menge: 20 m

**4.3.300 Halfenschienen für Aufzug, HTA 50/30**
Einbauteile Aufzug,
zum Einbetonieren,
Halfenschiene HTA 50/30
bzw. JTA 50/30,
Einzellänge bis ca. 2 m,
liefern und einbauen nach Ausführungsplan des Aufzugsbaus.
Menge: 40 m

**4.3.310 Halfenschienen für Aufzug, JTA 40/22**
Einbauteile Aufzug,
zum Einbetonieren,
Halfenschiene JTA 40/22,
Einzellänge bis ca. 2,00 m,
liefern und einbauen nach Ausführungsplan des Aufzugsbaus.
Menge: 40 m

**4.3.320 Lastöse Aufzug**
Einbauteile Aufzug,
zum Einbetonieren,
Lastöse mit Gewindestange und Auflagerplatte,
bauseits gestellt,
für Aufzug als Seilzugkonstruktion,
einbauen in der Deckenplatte nach Ausführungsplan des Aufzugsbaus.
Menge: 1 pau

**4.3.330 Kleineisenteile, feuerverzinkt, bis 5 kg**
Liefern und einbauen
Kleineisenteile, feuerverzinkt,
Korrosionsschutzklasse C2
Schutzdauer lang
für Ankerplatten, geschweißte Winkel und dergleichen.
Stahlgüte:  S235JR
Alte Bezeichnung:  St 37-2
Einzelgewicht:  bis 5 kg
Menge: 50 kg

**4.3.340 Betonstahl B 500 B, 12 bis 16 mm**
Betonstabstahl B 500 B für Bauteile aus Ortbeton.
Durchmesser : 12- 16 mm.
Menge: 1 t

**4.3.350 Betonstahl B 500 B, bis 12 mm**
Betonstabstahl B 500 B für Bauteile aus Ortbeton.
Durchmesser : bis 16 mm.
Menge: 0,5 t

**4.3.360 Betonstahl B 500 B, bis 12 mm als gebogener Stahl**
Betonstabstahl B 500 B für Bauteile aus Ortbeton.
Durchmesser : bis 16 mm als gebogener Stahl
Menge: 1 t

**4.3.370 Betonstahl B 500 B, 12 bis 16 mm als gebogener Stahl**
Betonstabstahl B 500 B für Bauteile aus Ortbeton.
Durchmesser : 12 bis 16 mm als gebogener Stahl
Menge: 0,25 t

**4.3.380 Betonsturz S37 für TGA WD 100/40 im 2. ZG**
Liefern und fachgerechter Einbau eines Betonsturz S37 L=140 cm für WD 100/40
inkl. der fachgerechten Erstellung der Auflager

im 2. ZG
Kopfbau West
Menge: 1 Stk

**4.3.390 Flachsturz L=45 cm für TGA WD 20/10 im 2. ZG**
Liefern und fachgerechter Einbau eines Flachsturz L=45 cm für TGA WD 20/10
inkl. der fachgerechten Erstellung der Auflager

im 2. ZG
Kopfbau West
Menge: 2 Stk

**4.3.400 Flachsturz L=50 cm für TGA WD 25/10 im 2. ZG**
Liefern und fachgerechter Einbau eines Flachsturz L=50 cm für WD 25/10
inkl. der fachgerechten Erstellung der Auflager

im 2. ZG
Kopfbau Ost
Menge: 7 Stk

**4.3.410 Stahlbetonsturz aus Ortbeton für TGA WD130/25 im 2.ZG**
Liefern und fachgerechter Einbau eines Stahlbetonsturz aus Ortbeton L = 1,25 m H = 0,30 m für TGA WD 65/25
inkl. der fachgerechten Erstellung der Auflager

im 2. ZG
Kopfbau Ost
Menge: 1 Stk

**4.3.420 Flachsturz L=75 cm für TGA WD 10/10 und 25/10 im OG**
Liefern und fachgerechter Einbau eines Flachsturz L=75 cm für TGA WD 10/10 und 25/10
inkl. der fachgerechten Erstellung der Auflager

im OG
Kopfbau Ost
Menge: 1 Stk

**4.3.430 Flachsturz L = 50 cm für TGA WD 25/10 im OG**
Liefern und fachgerechter Einbau eines Flachsturz L=50 cm für TGA WD 25/10
inkl. der fachgerechten Erstellung der Auflager

im OG
Kopfbau Ost
Menge: 4 Stk

**4.3.440 Stahlbetonsturz aus Ortbeton für Türsturz 130/13 im OG**
Liefern und fachgerechter Einbau eines Stahlbetonsturz aus Ortbeton L = 1,30 m H = 0,30 m B = 0,13 m für Türsturz T2.05
inkl. der fachgerechten Erstellung der Auflager

im OG
Kopfbau Ost
Menge: 1 Stk

**4.3.450 Flachsturz L = 50 cm für TGA WD 25/10 im OG**
Liefern und fachgerechter Einbau eines Flachsturz L=50 cm für TGA WD 25/10
inkl. der fachgerechten Erstellung der Auflager

im OG
Kopfbau West
Menge: 2 Stk

**4.3.460 Betonsturz S27 für TGA WD 70/35 im OG**
Liefern und fachgerechter Einbau eines Betonsturz S27 L=110 cmfür WD 70/35
inkl. der fachgerechten Erstellung der Auflager

im OG
Kopfbau West
Menge: 2 Stk

**4.3.470 Betonsturz S17 für TGA WD 20/20 im 1. ZG**
Liefern und fachgerechter Einbau eines Betonsturz S17 L=60 cm für WD 20/20
inkl. der fachgerechten Erstellung der Auflager

im 1. ZG
Kopfbau Ost
Menge: 2 Stk

**4.3.480 Flachsturz L=45 cm für TGA WD 20/20 im 1. ZG**
Liefern und fachgerechter Einbau eines Flachsturz L=45 cm für TGA WD 20/20
inkl. der fachgerechten Erstellung der Auflager

im 1.  ZG
Kopfbau Ost
Menge: 1 Stk

**4.3.490 Stahlbetonsturz aus Ortbeton für Türsturz 130/13 im 1. ZG**
Liefern und fachgerechter Einbau eines Stahlbetonsturz aus Ortbeton L = 1,30 m H = 0,30 m B = 0,13 m für Türsturz T1.05
inkl. der fachgerechten Erstellung der Auflager

im 1 ZG
Kopfbau Ost
Menge: 1 Stk

**4.3.500 Flachsturz L=50 cm für TGA WD 25/10 im 1. ZG**
Liefern und fachgerechter Einbau eines Flachsturz L=50 cm für WD 25/10
inkl. der fachgerechten Erstellung der Auflager

im 1. ZG
Kopfbau Ost
Menge: 3 Stk

**4.3.510 Flachsturz L=80 cm für TGA WD 35/40 im 1. ZG**
Liefern und fachgerechter Einbau eines Flachsturz L=80 cm für WD 35/40
inkl. der fachgerechten Erstellung der Auflager

im 1. ZG
Kopfbau Ost
Menge: 2 Stk

**4.3.520 Stahlbetonsturz aus Ortbeton für Türsturz 130/13 im EG**
Liefern und fachgerechter Einbau eines Stahlbetonsturz aus Ortbeton L = 1,30 m H = 0,30 m B = 0,13 m für Türsturz T1.05
inkl. der fachgerechten Erstellung der Auflager

im EG
Kopfbau Ost
Menge: 1 Stk

**4.3.530 Flachsturz L=65 cm für TGA WD 35/10 im EG**
Liefern und fachgerechter Einbau eines Flachsturz L=65 cm für WD 35/10
inkl. der fachgerechten Erstellung der Auflager

im EG
Kopfbau Ost
Menge: 2 Stk

**4.3.540 Betonsturz S17 für TGA WD 50/20 im EG**
Liefern und fachgerechter Einbau eines Betonsturz S17 L=90 für WD 50/20
inkl. der fachgerechten Erstellung der Auflager

im EG
Kopfbau Ost
Menge: 3 Stk

**4.3.550 Flachsturz L=65 cm für TGA WD 40/150 im KG**
Liefern und fachgerechter Einbau eines Flachsturz L=65 cm für WD 40/150
inkl. der fachgerechten Erstellung der Auflager

im KG
Menge: 3 Stk

### Titel 5 Freianlagen

#### Untertitel 5.1 Außenanlagen

**5.1.10 Pflasterbelag Granitsteinpflaster einschl. Unterbau, ausbauen, transportieren,**
Ausbau des Granitsteinbelages, in Teilflächen, einschl. Fugen-, Bettungsmaterial und mineralischem Unterbau, Gesamt-Abbruch-/Aushubdicke bis ca.20 cm, ausbauen, aufgenommenes Pflaster säubern, stapeln und seitlich in der BE Fläche lagern und nicht wieder verwendbare Stoffe (Bettung und Unterbau) sammeln, auf LKW des AN laden, transportieren und nach geltenden Bestimmungen fachgerecht entsorgen. Verwertungs- / Entsorgungsnachweis ist vom AN beizubringen, die Entsorgungsgebühren werden vom AN übernommen, Mengenermittlung nach Aufmaß.
Bereich: Gehweg  Hauptweg von Eingang,
Menge: 50 m2

**5.1.20 Bodenaustausch Recycling d= 20 cm**
Austausch von nicht tragfähigen Bodenarten gegen mineralisches Liefermaterial
- Boden lösen, laden, transportieren auf Deponie nach Wahl des AN
- Entsorgungsnachweis AVV Schlüssel ErsatzbaustoffV samt Gebühren
- 1 Lage Dränage- und Lagervlies
- Bodeneinbau mit Liefermaterial als mindestens Recycling
Liefermaterial: drähnfähiges Recyclingmaterial RC o/16
Anforderung: spezifische Versickerungsfähigkeit
Austauschhöhe: 20 cm
Entsorgung ist einzukalkulieren.
Abgerechnet wird nach Aufmaß.
Menge: 155 m³

**5.1.30 Einbau des seitlich in der BE Fläche gelagerten Granitsteinbelages**
Einbau des seitlich in der BE Fläche gelagerten Granitsteinbelages, in Teilfläche, einschl. Fugen-, Bettungsmaterial und mineralischem Unterbau,
Mengenermittlung nach Aufmaß.
Bereich: Gehweg  Hauptweg von Eingang, Eingangstor
Menge: 50 m2

**5.1.40 Gelände profilieren**
Gelände iim Bereich der Baustelleneinrichtungsfläche wieder profilieren,
einschl. herstellen von Planum,
zulässige Abweichung von der Sollhöhe +/- 2 cm.
Menge: 283 m2

**5.1.50 Sauberlaufrost für Eingangsbereiche mit Einbauwanne liefern**
Sauberlaufrost für Eingangsbereiche mit Einbauwanne
Sauberlaufrost aus Edelstahl, Werkstoff 1.4301 (V2A),
Rutschwiderstand R11 nach ASR 1.5 Anlage 2
Einbauwanne und Zubehör in Edelstahl Werkstoff 1.4301 (V2A), mit allseitig durchgehender Rostauflage und evtl. Querverstrebungen, Materialstärke 2 mm
Wanne ohne Gefälle, mehrteilig.
Ablauf über eingeschweißtem Stutzen - Ablaufstutzen DN 40 in Edelstahl Werkstoff 1.4301 (V2A), werkseitig eingeschweißt mit Schmutzfang, Abgang senkrecht.
Technische Daten:
Wannenbreite:  2270 mm
Wannentiefe (Gehrichtung):  730 mm
Wannenhöhe:  60 mm
Abdeckung:
Edelstahl-Maschenrost Werkstoff 1.4301 (V2A) MW 30/10 mm, Oberfläche mit Gleitschutz, inkl. Arretierung.
Liefern, sowie nach Herstellervorschrift höhen- und fluchtgerecht verlegen.

Angebotenes Fabrikat:
Menge: 1 Stk

**5.1.60 Betonbord HB 15/30 liefern**
Betonbord HB 15/30 liefern und einbauen
Bordstein aus Beton, DIN EN 1340, Form HB 15/30,
Farbton grau, Witterungswiderstand D, Abriebwiderstand I,
Biegezugfestigkeit U, mit Fundament und 2-seitiger Rückenstütze aus
Beton mit einer Zusammensetzung C 12/15 DIN EN 206 und DIN
1045-2, Bettungsdicke 20 cm, Breite der Rückenstütze 15 cm.

Angebotenes Fabrikat:
Menge: 20 m

**5.1.70 Musterfläche 9 m2 erstellen**
Musterfläche für neues Ziegelpflaster im Reichsformat erstellen.
Zu kalkulieren sind 9 m2
Menge: 9 m2

**5.1.80 Ziegel-Bestandspflaster einbauen**
Ziegelpflaster aus Reichsformat - Bestandspflaster für Fußweg ums Gebäude ebenerdig wieder einbauen, Bettung höhenmäßig ergänzen bzw. Bestandsfläche anpassen, einschl. Bettung aus Brechsand-Splitt-Gemisch, Körnung 0/5 liefern Dicke 3-5 cm, Pflasterfugen einschlämmen mit Sand, Pflasterfugen mehrmalig verfüllen bis zum Fugenschluss mit Kiessand, Farbe grau, Körnung 0/2 - 0/5 (filterstabil gegenüber Bettungsmaterial), Verlegeart Fischgrätenmuster
einzukalkulieren ist das Reinigen von groben Verschmutzungen wie Mörtelreste, Öl und Farbreste und aussortieren der auf dem Baufeld gelagerten Klinkersteine
Menge: 120 m2

**5.1.90 Ziegel-Bestandspflaster Podest Fläche einbauen**
Ziegelpflaster aus Reichsformat - Bestandspflaster für Podest Fläche vor dem Haupteingang, waagerecht wieder einbauen, Bettung höhenmäßig ergänzen bzw. Bestandsfläche anpassen, einschl. Bettung aus Brechsand-Splitt-Gemisch, Körnung 0/5 liefern Dicke 3-5 cm, Pflasterfugen einschlämmen mit Sand, Pflasterfugen mehrmalig verfüllen bis zum Fugenschluss mit Kiessand, Farbe grau, Körnung 0/2 - 0/5 (filterstabil gegenüber Bettungsmaterial), Verlegeart Laufverband
Menge: 6,875 m2

**5.1.100 Ziegel-Bestandspflaster im Gefälle einbauen**
Ziegelpflaster aus Reichsformat - Bestandspflaster im Gefälle wieder einbauen, Bettung höhenmäßig ergänzen bzw. Bestandsfläche anpassen, einschl. Bettung aus Brechsand-Splitt-Gemisch, Körnung 0/5 liefern Dicke 3-5 cm, Pflasterfugen einschlämmen mit Sand, Pflasterfugen mehrmalig verfüllen bis zum Fugenschluss mit Kiessand, Farbe grau, Körnung 0/2 - 0/5 (filterstabil gegenüber Bettungsmaterial),
Menge: 35 m2

**5.1.110 Anschluss Pflasterdecke D bis 8 cm herstellen**
Anschluss für Klinkerpflasterdecke und Anpassen der Klinkerpflastersteine, aus Reichsformatpflaster, einzelne Steingrößen rechteckig LxB versch. cm, herstellen von Schnittkanten, an Einfassungen/Borde/Gebäude, an Ablauf/Entwässerungsrinnen, an Schachtabdeckungen rund oder eckig, an versch. Einbauten bzw. Ausstattung.
Menge: 55 m

**5.1.120 Randstein Gummigranulat mit Kontrastfärbung**
Randsteine aus Gummigranulat mit Kontrastfärbung liefern und fachgerecht setzen.
als visuelle Wegeführung umlaufend des Vollyballfeldes Fallschutzbereichen,
Einbau in Teillängen,
Farbe/Optik nach Bemusterung durch AG und BÜ,
L/B/H: 1.000/80/250 mm,
mit Fundament und 2-seitiger Rückenstütze aus Beton mit einer Zusammensetzung C 12/15
DIN EN 206 und DIN 1045-2, Bettungsdicke 20 cm, Breite der Rückenstütze 15 cm.

Angebotenes Fabrikat:
Menge: 82 m

**5.1.130 Bodenhülse für Pfosten Volleyball-Netz**
Bodenhülse für vorbeschriebene Pfosten, liefern und in Betonfundament einbauen.
einschl. Deckel, Deckel fest mit der Hülse verbunden,
mit intergrierter Deckeltasche Entwässerung der Hülse und der Deckeltasche mit Kunststoffrohr in untere Bodenschicht,
einschl Herstellung Betonfundament C 25/30 XC2 XA1 WF Überwachungsklasse 2, inkl. Bewehrung
Abm. 80 x 80 x 80 cm sowie der erforderlichen Aushubarbeiten.
Menge: 2 Stk

**5.1.140 Pfosten für Beachvolleyball-Netz**
Pfosten für Beachvolleyball-Netz
seitlich gelagert wieder einbauen
einschl. Säulenschutzpolster.
Menge: 2 Stk

**5.1.150 Netz für Beachvolleyball**
Netz für Beach-Volleyball liefern und fachgerecht montieren,
Aus 3 mm starkem Polypropylen, knotenlos,
Maschenweite 10 cm,
Größe: 8,5x1 m,
Farbe Schwarz,
Gesamtgewicht 3,8 kg,
Umlaufende Netzkante aus gelbem PVC-Band,
Textiles Spannseil mit Kevlar, 10,4 m lang, mit Vorspannleine,
Inkl. seitlicher Spannleinen,
Produziert nach DVV- und FIVB-Richtlinien.
Menge: 1 Stk

**5.1.160 Sicherheitstechnische Abnahme des Vollyballspielfeldes**
Sicherheitstechnische Abnahme des Vollyballspielplatzes durch
einen Sachverständigen.
Referenzen zu Prüfleistungen an vergleichbaren Objekten sind
erforderlich.
Diese Position steht NICHT in Verbindung zu den geforderten TÜV
und GS Zeichen für die Einzelelemente. Diese sind dennoch
vorzulegen, auch wenn eine Gesamtabnahme der Anlage vorgelegt
wurde.
Menge: 1 Stk

**5.1.170 Filtervlies für Vollyballfeld**
Filtervlies aus Polypropylen/ Polyethylen, weiß,
thermisch verfestigt, Gewicht ca. 190 g/m2,
Stempeldurchdrückkraft nach DIN/EN/ISO 12236: 1800 N,
Geotextilrobustheitsklasse 3, Höchstzugkraft DIN/EN/ISO
10319: 12,5 kN/m, Wasserdurchgang Q = 60 l/m2 x s bei
10 cm Wassersäule, liefern und vollflächig mit 20 cm
Stoßüberdeckung
verlegen.
Einbauort: Vollyballfeld
Menge: 344 m2

**5.1.180 Sandfüllung Beachvolleyballfeld**
Sandfüllung Beachvolleyballfeld T 40cm Quarzsand
Sandfüllung für Beachvolleyballfeld, Grubentiefe/Füllhöhe 40 cm, mit
Quarzsand, Körnung 0,063/2,
DVV-Beach 2, Nachweis der Eignung durch Vorlage des Berichtes
eines von dem DVV anerkannten Prüfinstitutes.
Menge: 151,8 m3

**5.1.190 Ziegel im Reichsformat alt, 250 x 120 x 65 liefern**
Ziegel im Reichsformat alt, 250 x 120 x 65 liefern
nach Bemusterung Bauherr/Denkmalschutzbehörde

angebotenes Fabrikat:
Menge: 120 m2

**5.1.200 Betonbord bis 10/25 ausbauen und entsorgen**
Betonbord bis 10/30 ausbauen
Bordstein aus Beton, Form HB bis 10/30, und 2-seitiger Rückenstütze aus Beton, Bettungsdicke ca. 10 cm, Breite der Rückenstütze ca. 10 cm.
Anfallender Bauschutt ist zu entsorgen die Entsorgung ist einzukalkulieren.
Menge: 13,2 m

**5.1.210 Beton ausbauen und entsorgen**
Beton B20 ausbauen, laden und entsorgen
Anfallender Bauschutt ist zu entsorgen die Entsorgung ist einzukalkulieren.

Ausführungsort: Haupttor Beton für Torrolle
Menge: 3 m2

### Titel 6 Technische Anlagen in Außenanlagen

#### Untertitel 6.1 Erdarbeiten

**6.1.1 Boden Kanal Aushub 1,30 m Bodenkl.1 bis 4**
Boden der Gräben für Entwässerungskanäle
profilgerecht ausheben,
mit Aushubtechnik nach Wahl des AN,
Aushub seitlich lagern. Verfüllen und verdichten nach
den Zusätzlichen Technischen Vertragsbedingungen und
Richtlinien für Aufgrabungen in Verkehrsflächen
(ZTVA-StB),
Bodenverdrängung bis 5 %,
überschüssiger Boden geht in Eigentum des AN über,verdrängten Boden 'laden, abtransportieren und
entsorgen',
Aushubtiefe bis 1,30 m,
Sohlenbreite der Gräben über 0,6 bis 0,8 m,
Bodenklassen 1 bis 4.
Menge: 34 m3

**6.1.2 Boden Kanal Aushub 1,30-1,70 m Bodenkl.1 bis 4**
Boden der Gräben für Entwässerungskanäle
profilgerecht ausheben,
mit Aushubtechnik nach Wahl des AN,
Aushub seitlich lagern. Verfüllen und verdichten nach
den Zusätzlichen Technischen Vertragsbedingungen und
Richtlinien für Aufgrabungen in Verkehrsflächen
(ZTVA-StB),
Bodenverdrängung bis 5 %,
überschüssiger Boden geht in Eigentum des AN über,verdrängten Boden 'laden, abtransportieren und
entsorgen',
Aushubtiefe über 1,30 bis 1,70 m,
Sohlenbreite der Gräben über 0,8 bis 1,0 m,
Bodenklassen 1 bis 4.
Menge: 10 m3

**6.1.3 Verbau des Rohrgrabens Tiefe 1,30-1,70 m**
Verbau des Rohrgrabens
abschnittsweise
nach Wahl des AN,
als Zulage für vorstehende
Rohrgräben,
für einzelne Rohrgräben,
Grabenbreiten 0,8-1,0 m,
Aushubtiefe über 1,30-1,70 m,
Einbauen, Vorhalten, Umsetzen
und Ausbauen des Verbaus,
Maßgebend ist die Länge des Rohrgrabens
(Abrechnung nach Länge des verbauten
Rohrgrabens),
komplett einschl. aller Nebenarbeiten.
Menge: 5 m

**6.1.4 Rohrleitungen im Rohrgraben**
Rohrleitungen im Rohrgraben,
bis 0,30 m über Rohrscheitel,
mit steinfreiem Boden von Hand
verfüllen und verdichten.
Der Rest kann maschinell verfüllt
und verdichtet werden. Einschl. aller
Hilfsmittel und Nebenarbeiten
komplett.
Als Zulage für Pos. Rohrverlegung.
Menge: 30 m

**6.1.5 Handaushub fuer Suchgrabungen**
Handaushub fuer Suchgrabungen,
im Bereich von Leitungskreuzungen und Bauwerken,
Bodenklasse 1-4
Menge: 1 m3

**6.1.6 Kiessand 0/8 als Austauschboden**
Kiessand 0/8 als Austauschboden liefern.
Einbauflächen mit Neigungen bis max. 1:2.
Menge: 10 m3

**6.1.7 Unbrauchbare Erdmassen entsorgen,**
Unbrauchbare Erdmassen entsorgen,
nachweislich nicht zur Verfüllung verwendbaren
Aushub aufnehmen, abtransportieren und auf Nachweis zu entsorgen.
Menge: 10 m3

**6.1.8 Boden Schacht Aushub bis 1,3 m Bodenkl.1 bis 4**
Boden der Baugrube für Schächte
profilgerecht ausheben,
Aushub seitlich lagern. Verfüllen und verdichten nach
den Zusätzlichen Technischen Vertragsbedingungen und
Richtlinien für Aufgrabungen in Verkehrsflächen
(ZTVA-StB),
Bodenverdrängung über 30 bis 40 %,
überschüssiger Boden geht in Eigentum des AN über,verdrängten Boden 'laden, abtransportieren und
entsorgen',
Aushubtiefe bis 1,30 m,
Aushubgrundfläche bis 2,5 m²,
Bodenklassen 1 bis 4.
Folgende Leistungen sind in den Einheitspreis
einzurechnen:
- bestehenden Boden ausheben
- Lagerung des zur Wiederverwendung geeigneten
  Aushubmaterials
- laden und Abtransport des überschüssigen Bodens
  infolge Auflockerung, Bodenaustausch und
  Bauteilverdrängung
- Einbau und verdichten des seitlich lagernden Bodens
Menge: 11 m3

**6.1.9 Verbau der Baugrube 1,5x1,5x1,5-1,7 m**
Verbau der Baugrube
nach Wahl des AN,
als Zulage für vorstehende
Schachtgruben,
Einbauen, Vorhalten und Ausbauen
des Verbaus,
Maße der Baugrube LxBxT in m: 1,5x1,5x1,5-1,7,
Maßgebend ist die Anzahl der Baugruben,
komplett einschl. aller Nebenarbeiten.
Menge: 1 St

**6.1.10 Kabel sichern**
Kabel sichern (mehrere Leitungen bis zu einer
Gesamtbreite von 25 cm sind als 1 Buendel zu
betrachten)
zu kalkulieren ist 1 Stk. / m
als Laengskabel mit Kabeldecksteinen bzw. -hauben
aufnehmen, durch Aufhaengen sichern und die Loetstellen
besonders auffangen.Nach teilweisem Verfuellen des
Rohrgrabens die Kabel wieder einbringen.Die
Kabeldecksteine bzw. -hauben wieder einbringen,
einschl. Lieferung der beschaedigten und fehlenden
Kabelsteine bzw. -hauben.Die Kabelschutzanweisung der
DBP bzw. VEW sind besonders zu beachten.Den Weisungen
der Bauleitung bzw. des entsprechenden
Versorgungsunternehmens ist Folge zu leisten.
Menge: 1 m

**6.1.11 Unterfahrungen von Versorgungskabeln**
Unterfahrungen von Versorgungskabeln (VEW, Telecom
etc.)in Querrichtung,
sonst wie Position zuvor.
Die Kabelschutzanweisung der Versorgungstraeger sind
besonders zu beachten.
Menge: 1 St

**6.1.12 Unterfahrungen von Leitungen**
Unterfahrungen von Ver- und
Entsorgungsleitungen in Querrichtung,
Leitung bzw. Leitungstrasse bis zu 3 Leitungen
vorsichtig freilegen, und für weitere Erdarbeiten sichern,
einschl. Entfernen von Abdeckungen,
beim Verschließen der Rohrgräben Rohrauflager
der Leitungen wiederherstellen.
Menge: 1 St

**6.1.13 Hindernis im Bod., abbrechen**
Hindernis im Boden (alte Schaechte etc.)
abbrechen und aufnehmen,
das Abbruchmaterial wird Eigentum des AN und ist zu
beseitigen.
Menge: 1 m3

#### Untertitel 6.2 Grundleitungen und Einbauteile

**6.2.1 PP-MD-Rohr DN 100 auf Sand/Feinkies**
Abwasserleitung aus PP-MD-Rohr
mit Steckmuffen DIN EN 14758,
Vollwandrohr,
Ringsteifigkeit größer/gleich
10 kN/m² (SN10) nach DIN EN ISO 9969,
heißwasserbeständig,
DN 100,
mit Lippendichtung,
verlegen nach DIN EN 1610, Auflager auf vorhandenem,
eingebrachtem Sand oder Feinkies,
'in vorhandenen Gräben',
einschl. Schweiß- oder Klebe- sowie Dichtungsmaterial.
Form- und Verbindungsstücke werden gesondert vergütet.
Grabentiefe bis 1,75 m.

Angebotenes Fabrikat:
Hersteller/Typ:'....................................................'
(vom Bieter einzutragen)
Menge: 10 m

**6.2.2 WiePos 'zuvor' 'jedoch DN 125'**
StL-Nr. 940449960102
Leistung wie Position 'zuvor',
jedoch 'DN 125'.
Menge: 1 m

**6.2.3 WiePos 'zuvor' 'jedoch DN 150'**
StL-Nr. 940449960102
Leistung wie Position 'zuvor',
jedoch 'DN 150'.
Menge: 10 m

**6.2.4 WiePos 'zuvor' 'jedoch DN 200'**
StL-Nr. 940449960102
Leistung wie Position 'zuvor',
jedoch 'DN 200'.
Menge: 15 m

**6.2.5 Bogen 'PP-MD-Rohr' DN 100**
Bogen,
alle Winkelgrade,
als Zulage für Abwasserleitung,aus 'PP-MD-Rohr mit Steckmuffen DIN EN 14758',
DN 100.
Menge: 5 St

**6.2.6 WiePos 'zuvor' 'jedoch DN 125'**
StL-Nr. 940449960105
Leistung wie Position 'zuvor',
jedoch 'DN 125'.
Menge: 1 St

**6.2.7 WiePos 'zuvor' 'jedoch DN 150'**
StL-Nr. 940449960105
Leistung wie Position 'zuvor',
jedoch 'DN 150'.
Menge: 5 St

**6.2.8 WiePos 'zuvor' 'jedoch DN 200'**
StL-Nr. 940449960105
Leistung wie Position 'zuvor',
jedoch 'DN 200'.
Menge: 2 St

**6.2.9 Abzweig Einfachabzweig 'PP-MD-Rohr' 'DN 200/100'**
StL-Nr. 9404417213012209
Abzweig,
als Einfachabzweig,
45 Grad,
als Zulage für Abwasserleitung,aus 'PP-MD-Rohr mit Steckmuffen DIN EN 14758',
DN '200/100'.
Menge: 1 St

**6.2.10 Enddeckel 'PP-MD-Rohr' DN 100**
Enddeckel,
als Zulage für Abwasserleitung,aus 'PP-MD-Rohr mit Steckmuffen DIN EN 14758',
DN 100.
Menge: 1 St

**6.2.11 WiePos 'zuvor' 'jedoch DN 125'**
StL-Nr. 940449960105
Leistung wie Position 'zuvor',
jedoch 'DN 125'.
Menge: 1 St

**6.2.12 WiePos 'zuvor' 'jedoch DN 150'**
StL-Nr. 940449960105
Leistung wie Position 'zuvor',
jedoch 'DN 150'.
Menge: 1 St

**6.2.13 WiePos 'zuvor' 'jedoch DN 200'**
StL-Nr. 940449960105
Leistung wie Position 'zuvor',
jedoch 'DN 200'.
Menge: 1 St

**6.2.14 Doppelmuffe 'PP-MD-Rohr' DN 100**
Doppelmuffe,
als Zulage für Abwasserleitung,aus 'PP-MD-Rohr mit Steckmuffen DIN EN 14758',
DN 100.
Menge: 1 St

**6.2.15 WiePos 'zuvor' 'jedoch DN 125'**
StL-Nr. 940449960105
Leistung wie Position 'zuvor',
jedoch 'DN 125'.
Menge: 1 St

**6.2.16 WiePos 'zuvor' 'jedoch DN 150'**
StL-Nr. 940449960105
Leistung wie Position 'zuvor',
jedoch 'DN 150'.
Menge: 1 St

**6.2.17 WiePos 'zuvor' 'jedoch DN 200'**
StL-Nr. 940449960105
Leistung wie Position 'zuvor',
jedoch 'DN 200'.
Menge: 4 St

**6.2.18 Übergangsrohr 'PP-MD-Rohr' 'DN 150/100'**
Übergangsrohr,
exzentrisch,
als Zulage für Abwasserleitung,aus 'PP-MD-Rohr mit Steckmuffen DIN EN 14758',
DN '150/100'.
Menge: 1 St

**6.2.19 WiePos 'zuvor' 'jedoch DN 150/125'**
StL-Nr. 940449960105
Leistung wie Position 'zuvor',
jedoch 'DN 150/125'.
Menge: 1 St

**6.2.20 WiePos 'zuvor' 'jedoch DN 200/100'**
StL-Nr. 940449960105
Leistung wie Position 'zuvor',
jedoch 'DN 200/100'.
Menge: 1 St

**6.2.21 WiePos 'zuvor' 'jedoch DN 200/150'**
StL-Nr. 940449960105
Leistung wie Position 'zuvor',
jedoch 'DN 200/150'.
Menge: 1 St

**6.2.22 Anschluss an vorh. Abwasserleitung**
Anschluss an vorhandene Abwasserleitung
aus PP-Rohr DN 100-200 herstellen,
einschl. Lieferung des erforderlichen
Dichtungs- und Übergangsmaterials.
Menge: 2 St

**6.2.23 Druck-Dicht.prüf. bis DN 200**
Druck- und Dichtheitsprüfung
nach DIN EN 1610,
an 'Abwasserkanälen wie zuvor beschrieben',
Prüfdruck in bar '0-0,5',
Prüfmethode Sichtverfahren.
'Prüfmedium Wasser'.
in Teilabschnitten,
Für Rohrleitungen DN 100 bis DN 200.
Menge: 30 m

**6.2.24 Rohrmarkierung**
Rohrleitungen markieren
mit Trassenwarnband
40 cm über Rohrscheitel.
Menge: 30 m

**6.2.25 Dichteinsatz zur Durchführung von Medienrohr DA 110, Kernbohrung ID 150 mm**
Dichtungseinsatz zur Abdichtung von Durchdringungen mit
Rohrleitungen.
Dicht gegen drückendes und nichtdrückendes Wasser.
Einsatz in bauseitiger Kernbohrung.
Dichtungseinsatz als nichtgeteilte Dichtung,
mit Gestellringen aus Hochleistungskunststoff,
mit integrierter Drehmomentkontrolle durch
selbstabscherende Spezialmuttern,
mit Elastomer-Dichtung aus EPDM oder NBR,
Dichtbreite 40 mm,
Dichtigkeit gegen drückendes und nichtdrückendes
Wasser, gasdicht, mit geprüfter Radondichtigkeit,
erfüllt Anforderungen nach FHRK-Standard 40,
geprüft nach FHRK Prüfgrundlage GE 101,
mit FHRK-Qualitätssiegel ausgezeichnet,
wartungsfreie Ausführung (kein Nachspannen
erforderlich),

Außendurchmesser der Medienleitung 110 mm
Kernbohrung-Innendurchmesser 150 mm

Angebotenes Fabrikat:
Hersteller/Typ:'....................................................'
(vom Bieter einzutragen)
Menge: 2 St

**6.2.26 Dichteinsatz zur Durchführung von Medienrohr DA 160, Kernbohrung ID 250 mm**
Dichtungseinsatz zur Abdichtung von Durchdringungen mit
Rohrleitungen.
Dicht gegen drückendes und nichtdrückendes Wasser.
Einsatz in bauseitiger Kernbohrung.
Dichtungseinsatz als nichtgeteilte Dichtung,
mit Gestellringen aus Hochleistungskunststoff,
mit integrierter Drehmomentkontrolle durch
selbstabscherende Spezialmuttern,
mit Elastomer-Dichtung aus EPDM oder NBR,
Dichtbreite 40 mm,
Dichtigkeit gegen drückendes und nichtdrückendes
Wasser, gasdicht, mit geprüfter Radondichtigkeit,
erfüllt Anforderungen nach FHRK-Standard 40,
geprüft nach FHRK Prüfgrundlage GE 101,
mit FHRK-Qualitätssiegel ausgezeichnet,
wartungsfreie Ausführung (kein Nachspannen
erforderlich),

Außendurchmesser der Medienleitung 160 mm
Kernbohrung-Innendurchmesser 250 mm

Angebotenes Fabrikat:
Hersteller/Typ:'....................................................'
(vom Bieter einzutragen)
Menge: 1 St

**6.2.27 Inspektionsschacht DN 400 PP, Abzweig, Einbautiefe bis 1,30 m**
Inspektionsschacht DN 400 PP,
Abzweig 135°/180°/225°, Einbautiefe bis 1,30 m

Schachtsystem bestehend aus:

Schachtboden DN 400 Abzweig,
1 Zulauf bei 225° DN 200,
1 Zulauf bei 180° DN 200,
1 Zulauf bei 135° DN 200,
1 Ablauf bei 0° DN 200,
aus hochwertigem PP,
inkl. Dichtung DN 400 zur Verbindung Schachtboden mit
dem Schachtrohr,

Schachtrohr DN 400,
aus hochwertigem PP,
inkl. Dichtung DN 400 zur Verbindung mit
Teleskopabdeckung,

Teleskopabdeckung, PVC/Guss,
Gussabdeckung Klasse D 400 ohne Lüftung,
quadratisch 372x372 mm,

komplett liefern und fachgerecht in
bauseitig erstellter Baugrube einbauen.

Angebotenes Fabrikat:
Hersteller/Typ:'....................................................'
(vom Bieter einzutragen)
Menge: 1 St

**6.2.28 Inspektionsschacht DN 425 PP, Bogen 240°, Einbautiefe bis 1,30 m**
Inspektionsschacht DN 425 PP,
Bogen 240°, Einbautiefe bis 1,30 m

Schachtsystem bestehend aus:

Schachtboden DN 425 Bogen 240°,
1 Zulauf bei 240° DN 200,
1 Ablauf bei 0° DN 200,
aus hochwertigem PP,
inkl. Dichtung DN 425 zur Verbindung Schachtboden mit
dem Schachtrohr,
mit integrierten Kugelgelenken für Richtungsänderungen
bis zu 15°,

Schachtrohr DN 425 gewellt,
aus hochwertigem PP,

Teleskopmanschette DN 425 / 315,
inkl. Dichtung DN 425 zur Verbindung mit Schachtrohr,

Teleskopabdeckung, PVC/Guss,
Gussabdeckung Klasse D 400 ohne Lüftung,
quadratisch 372x372 mm,

komplett liefern und fachgerecht in
bauseitig erstellter Baugrube einbauen.

Angebotenes Fabrikat:
Hersteller/Typ:'....................................................'
(vom Bieter einzutragen)
Menge: 1 St

**6.2.29 Inspektionsschacht DN 425 PP, Bogen 270°, Einbautiefe bis 1,30 m**
Inspektionsschacht DN 425 PP,
Bogen 270°, Einbautiefe bis 1,30 m

Schachtsystem bestehend aus:

Schachtboden DN 425 Bogen 270°,
1 Zulauf bei 270° DN 150,
1 Ablauf bei 0° DN 150,
aus hochwertigem PP,
inkl. Dichtung DN 425 zur Verbindung Schachtboden mit
dem Schachtrohr,
mit integrierten Kugelgelenken für Richtungsänderungen
bis zu 15°,

Schachtrohr DN 425 gewellt,
aus hochwertigem PP,

Teleskopmanschette DN 425 / 315,
inkl. Dichtung DN 425 zur Verbindung mit Schachtrohr,

Teleskopabdeckung, PVC/Guss,
Gussabdeckung Klasse D 400 ohne Lüftung,
quadratisch 372x372 mm,

komplett liefern und fachgerecht in
bauseitig erstellter Baugrube einbauen.

Angebotenes Fabrikat:
Hersteller/Typ:'....................................................'
(vom Bieter einzutragen)
Menge: 1 St

**6.2.30 Inspektionsschacht DN 425 PP, Bogen 90°, Einbautiefe bis 1,30 m**
Inspektionsschacht DN 425 PP,
Bogen 90°, Einbautiefe bis 1,30 m

Schachtsystem bestehend aus:

Schachtboden DN 425 Bogen 90°,
1 Zulauf bei 90° DN 150,
1 Ablauf bei 0° DN 150,
aus hochwertigem PP,
inkl. Dichtung DN 425 zur Verbindung Schachtboden mit
dem Schachtrohr,
mit integrierten Kugelgelenken für Richtungsänderungen
bis zu 15°,

Schachtrohr DN 425 gewellt,
aus hochwertigem PP,

Teleskopmanschette DN 425 / 315,
inkl. Dichtung DN 425 zur Verbindung mit Schachtrohr,

Teleskopabdeckung, PVC/Guss,
Gussabdeckung Klasse D 400 ohne Lüftung,
quadratisch 372x372 mm,

komplett liefern und fachgerecht in
bauseitig erstellter Baugrube einbauen.

Angebotenes Fabrikat:
Hersteller/Typ:'....................................................'
(vom Bieter einzutragen)
Menge: 1 St

**6.2.31 Provisorische Schachtabdeckung**
Provisorische Schachtabdeckung zum Schutz
der Entwässerungsschächte während der Bauzeit,
Abdeckplatte aus Beton für Schächte bis DN 1000,
befahrbar Klasse D 400,
Abdeckplatte auflegen und zur Fertigstellung der
Schächte wieder demontieren und entsorgen.
Menge: 4 St

**6.2.32 Höhenanpassung Schachtabdeckungen**
Höhenanpassung der Schachtabdeckungen
von Kunststoffschächten,
im Zuge der Freiflächengestaltung,
Teleskopabdeckung auf erforderliche
Höhe anpassen.
Menge: 4 St

### Titel 7 sonstige Leistungen

#### Untertitel 7.1 allgemeine Leistungen

**7.1.10 Kernbohrung durch Wand 75-80 cm, D 150 mm**
Kernbohrungen durch eine ca. '75-80' cm starke
Massive Wand aus Beton oder Mauerwerk
durchführen einschl. An- und Umsetzen
der Kernbohrausrüstung, sowie Wasserabsaugung an
den Bohrlöchern und abschließender Reinigung der
Räume.
Bohrungsdurchmesser: 150 mm,
inkl. Verschließen der Bohrung nach Einbringen der
Leitung,
einschl. aller Nebenarbeiten und Hilfsmittel komplett.
Entsorgung des anfallenden Bauschutt ist einzukalkulieren
Menge: 2 Stk

**7.1.20 desgl. wie vor, 250 mm**
desgleichen wie vor, jedoch
Bohrungsdurchmesser 250 mm.
Menge: 1 St

**7.1.30 Fußbodenschlitz herstellen**
Fußbodenschlitz, Tiefe: bis 15 cm,
durch Schneiden/Fräsen/Stemmen nachträglich
in der Bodenplatte, bestehend aus Beton herstellen,
Breite des Schlitzes bis 20 cm
einschl. Beseitigung und Entsorgung Bauschutt,
einschl. aller Nebenarbeiten und Hilfsmittel komplett.
Menge: 15 m

**7.1.40 Schließen von Bodenschlitzen**
Schließen von Bodenschlitzen in Bodenplatten und
Decken aus Beton,
nach der Installation der Leitungen und Einbauteile,
Schlitztiefe bis 15 cm,
Schlitzbreite bis 15 cm,
inkl. Materialien für den Verschluss,
einschl. Einschalen und Schalungshilfen,
komplett herstellen.
Menge: 15 m

**7.1.50 Dichtungseinsatz für Medienrohr DN 25, Außendurchmesser 32 mm**
Dichtungseinsatz für Medienrohr DN 25, Außendurchmesser 32 mm
zum Einsatz in Kernbohrungen und Futterrohre.
Dicht gegen drückendes und nicht drückendes Wasser für Medienrohr aus Kunststoff, Werkstoff 'PE'.
Kernbohrungs-/Futterrohrinnendurchmesser von: 80 mm
Dichtungseinsatz als nichtgeteilte Dichtung
- Gestellringe aus Hochleistungskunststoff
- Elastomer-Dichtung, 40 mm breit aus EPDM
- ITL®-Muttern garantieren beim Verspannen immer das richtige Drehmoment ohne Drehmomentschlüssel
- Schraubenmaterial A4

angebotenes Fabrikat:..........................
Menge: 1 Stk

**7.1.60 Leistung wie Position 'zuvor', jedoch 'Medienrohr DN 20, Da 25 mm'.**
Leistung wie Position 'zuvor',
jedoch 'Medienrohr DN 20, Da 25 mm'.

angebotenes Fabrikat:.....................................
Menge: 1 Stk

**7.1.70 Durchspülen Entwässerungskanal DN 125**
Leistung, wie zuvor in vollem Wortlaut beschrieben,
jedoch:
Dimension: DN 125
Menge: 100 m

**7.1.80 Höhenfestpunkt, Einschlagbolzen herstellen**
Höhenfestpunkt mittels Einschlagbolzen außerhalb des Gebäudes inkl. aller Nebenarbeiten komplett herstellen unverrückbar herstellen.
Lage und Festlegung entsprechend Angaben durch die Bauüberwachung.
Die Höhenfestpunkte sind gleich nach Auftragserteilung herzustellen und vor Durchführung der ersten Geländeaufnahme durch den AN auf die vom AG zur Verfügung gestellten Höhenfestpunkte einzumessen.
Während und nach Ablauf von Frostperioden sind die Höhenlagen der Festpunkte zu kontrollieren und Veränderungen zu protokollieren.
Menge: 1 Stk

**7.1.90 Radlader einsetzen, einschl. Fahrer**
Radlader, auf Anordnung des AG einsetzen,
der Verrechnungssatz für die jeweilige Arbeitskraft umfasst sämtliche
Aufwendungen wie Lohn- und Gehaltskosten, Lohn- und
Gehaltsnebenkosten, Zuschläge, lohngebundene und lohnabhängige
Kosten, sonstige Sozialkosten, Gemeinkosten, Wagnis und Gewinn.
der Verrechnungssatz für das Gerät umfasst sämtliche Aufwendungen
für den Betrieb, Gemeinkosten, Wagnis und Gewinn, mit Fahrer.
Menge: 10 h

**7.1.100 Sanierung Pumpensumpf**
Sanierung Pumpemsumpf nach DIN 18535-3:
wie folgt ausführen:
- Wasser aussaugen
- Flächen trocknen
- Flächen staubfrei reinigen
- Erstellung einer neuen Hohlkehle
- Aufbringen einer  kunststoffmodifizierte Bitumendickbeschichtungen (KMB) in mehreren Lagen mit gleichmäßige Verteilung und vollständige Abdeckung, nach den PG-KMB „Prüfgrundsätze für die Erteilung von allgemeinen bauaufsichtlichen Prüfzeugnissen für normalentflammbare, kunststoffmodifizierte Bitumendickbeschichtungen für Bauwerksabdichtungen“ (BRL A Teil 2, lfd. Nr. 2.39) und nach den PG-FBB „Prüfgrundsätze für die Erteilung von allgemeinen bauaufsichtlichen Prüfzeugnissen für Fugenabdichtungen in Bauteilen aus Beton mit hohem Wassereindringwiderstand gegen drückendes und nicht drückendes Wasser und gegen Bodenfeuchte“ (BRL A Teil 2, lfd. Nr. 1.4), für die Abdichtung von Arbeits- und Stoßfugen im Übergang zu Bauteilen aus Beton mit hohem Wassereindringwiderstand.
- Gitterrostabdeckung R10 abnehmbar aus Edelstahl V4A mit MW 30/10

Einbauort: KG

Angebotenes Fabrikat Dickbeschichtung:

Angebotenes Fabrikat Gitterrost:
Menge: 1 Stk

**7.1.110 Hebezeuge, Transporte, BE**
*** Pauschalposition
Baustelleneinrichtung für das eigene Gewerk,
für alle Titel des vorbeschriebenen Leistungsverzeichnisses,
Hebezeuge und sonstige Transportmittel innerhalb und zwischen den Gebäudeteilen,
Bereitstellen und Vorhalten von abschließbaren Aufenthalts- und Lagerräumen (soweit erforderlich) nach VOB.
Die Leistung ist als Pauschalpreis für das gesamte LV zu kalkulieren.
Menge: 1 psch

**7.1.120 Dichtungseinsatz für Medienrohr DN 20**
Leistung wie Position 'zuvor',
jedoch 'Medienrohr DN 20, Da 25 mm'.

Angebotenes Fabrikat:
Menge: 1 Stk

**7.1.130 Dichtungseinsatz für Medienrohr DN 25**
Dichtungseinsatz für Medienrohr DN 25,Außendurchmesser 32 mm zum Einsatz in Kernbohrungen und Futterrohre.
Dicht gegen drückendes und nicht drückendes Wasser für Medienrohr aus Kunststoff, Werkstoff 'PE'.
Kernbohrungs-/Futterrohrinnendurchmesser von: 80 mm
Dichtungseinsatz als nichtgeteilte Dichtung
- Gestellringe aus Hochleistungskunststoff
- Elastomer-Dichtung, 40 mm breit aus EPDM
- ITL®-Muttern garantieren beim Verspannen immer das
richtige Drehmoment ohne Drehmomentschlüssel
- Schraubenmaterial A4

Angebotenes Fabrikat:
Menge: 1 Stk

**7.1.140 senkrecht Bauaufzug Materialbeförderung**
senkrecht Bauaufzug zur Materialbeförderung DIN EN 12159, an der Außenseite von Bauwerken, liefern, aufbauen und abbauen
Förderhöhe '20' m, max. Traglast 200 kg, Bemessungsstrom 16 A, Entfernung zwischen Stromanschluss und Aufzug bis 25 m, Be- und Entlademöglichkeit des Aufzugs vor Ort verfügbar, aufbauen und abbauen. Befestigung an Gerüst, Standfläche verdichteter Untergrund.
Menge: 1 Stk

**7.1.150 senkrecht Bauaufzug Materialbeförderung Vorhaltung**
senkrecht Bauaufzug zur Materialbeförderung DIN EN 12159, an der Außenseite von Bauwerken,  vorhalten
Förderhöhe '20' m, max. Traglast 200 kg, Bemessungsstrom 16 A, Entfernung zwischen Stromanschluss und Aufzug bis 25 m,
Be- und Entlademöglichkeit des Aufzugs vor Ort verfügbar, aufbauen und abbauen. Befestigung an Gerüst, Standfläche verdichteter Untergrund.
Menge: 3 StMt

**7.1.160 Mobilbagger bis 10 t einsetzen einschl. Fahrer**
Mobilbagger bis 10 t, auf Anordnung des AG einsetzen,
der Verrechnungssatz für die jeweilige Arbeitskraft umfasst sämtliche
Aufwendungen wie Lohn- und Gehaltskosten, Lohn- und
Gehaltsnebenkosten, Zuschläge, lohngebundene und lohnabhängige
Kosten, sonstige Sozialkosten, Gemeinkosten, Wagnis und Gewinn.
Der Verrechnungssatz für das Gerät umfasst sämtliche
Aufwendungen für den Betrieb, Gemeinkosten, Wagnis und Gewinn,
mit Fahrer.
Menge: 10 h

**7.1.170 Grundleitungsbefahrung**
Grundleitungsbefahrung des installierten
Grundleitungsnetzes.
Einschl. Spülen der Rohrleitungen
inkl. Entsorgung des Spülgutes.
TV-Inspektion einschl. Dokumentation des
Grundleitungsverlaufes, Videoaufzeichnung,
Schadensfeststellung mit Protokoll.
An- und Abfahrt, Gestellung der notwendigen
Servicefahrzeuge und Vorhaltung des Personals inkl.
Herstellung der notwendigen Öffnungen und
anschließendem fachgerechtem Verschluss der Öffnung
unter
Beistellung der notwendigen Materialien.
Menge: 100 m

**7.1.180 Doku- und Revisionsunterlagen**
Dokumentation:

Zum Abschluss der Arbeiten ist eine Dokumentation in digitaler Form im Dateiformat .pdf und 2x in Papier einzureichen. Die Dokumentation ist vor der Abnahme vorzulegen.
Zur Dokumentation gehören:
- alle zu erstellenden Werkpläne, Bestandspläne und dergleichen.
- alle Angaben über eingebaute Materialien mit den entsprechenden amtlichen Zulassungsbescheiden, zzgl. Materialnachweis aller eingebauten Materialien und Baustoffen
- Richtigkeitserklärung
- Fachunternehmerbescheinigung
- Fachbauleitererklärung
- Nachunternehmerliste
- Ausführungspläne
- statische Berechnungen, soweit erforderlich
- Prüfzeugnisse/Zulassungen/Herstellerbescheinigungen etc.
- gutachterliche Stellungnahmen/gutachterliche Bescheinigungen
- Gefährdungs- und Belastungsanalysen
- Produktliste einschl. Produktaufkleber, Verpackungsaufkleber und Verpackungshinweisen
- Produktdatenblätter mit Pflegeanweisungen
- Abnahmeunterlagen
- Fotodokumentation
- Revisionsunterlag
Menge: 1 pau

**7.1.190 Einmessen**
Einmessen der in diesem Titel
beschriebenen Leitungs- Kabel- und
Schachtanlagen durch ein Vermessungsbüro als Grundlage für die Abnahme und
der Bestandsdokumentation,
Aufzumessen sind die Leitungen, Kabel
und Schächte in Lage und Höhenlage.
Erfassung der Rohrleitungen in Lage,
Höhenlage, Dimension, Werkstoff,
Haltungslänge und Gefälle.
Erfassung der Kabelanlagen in Lage,
Höhenlage, Kabeltypen.
Erfassung der Schächte in Lage,
Schachtsohle, Deckelhöhe und Sohlhöhe
aller Zu- und Abläufe.
Da die Deckelhöhen erst nach Fertigstellung des Oberflächenbelages eingemessen werden können, sind für
die Kalkulation 2 Vorgänge/Termine
zu berücksichtigen.
Das Ergebnis der Einmessung ist zu
dokumentieren und 1-fach in Papierformat
sowie 1-fach in einem CAD-kompatiblen
Format auf Datenträger zu liefern.
Menge: 1 Stk

**7.1.200 Einmessen**
*** Pauschalposition
Einmessen der Leitungs- Kabel- und Schachtanlagen durch ein Vermessungsbüro
als Grundlage für die Abnahme und der Bestandsdokumentation,
Aufzumessen sind die Leitungen, Kabel und Schächte in Lage und Höhenlage.
Erfassung der Rohrleitungen in Lage, Höhenlage, Dimension, Werkstoff, Haltungslänge und Gefälle.
Erfassung der Kabelanlagen in Lage, Höhenlage, Kabeltypen.
Erfassung der Schächte in Lage,  Schachtsohle, Deckelhöhe und Sohlhöhe aller Zu- und Abläufe.
Da die Deckelhöhen erst nach Fertigstellung des Oberflächenbelages eingemessen werden können, sind für die Kalkulation 2 Vorgänge/Termine zu berücksichtigen.
Das Ergebnis der Einmessung ist zu dokumentieren und 1-fach in Papierformat sowie 1-fach in einem CAD-kompatiblen Format auf Datenträger zu liefern.
Menge: 1 Psch

**7.1.210 Meterrisse mit Kunststoffmarkierung**
Meterrisse mit Kunststoffmarkierung in ausreichender Anzahl
anlegen, vorhalten und unterhalten; Lage und Festlegung entsprechend Angaben durch die Bauüberwachung
Ausführungsort: geschossweise
Abrechnung: geschossweise
Vorhaltedauer: während der gesamten Bauzeit
Menge: 8 Stk

USt %: 19
